# Grundhafter Ausbau Havilandstraße
Angebotsaufforderung (GAEB DA XML 3.2, DA83)
Projekt: 25009
Beschreibung: Straßenbau, Kanalbau, Wasserleitung
Währung: EUR
Vergabeart: Öffentliche Ausschreibung
Eröffnung: 14.07.2022 10:00:00
Ende der Zuschlagsfrist: 10.08.2022
Abgabeort: Waldershof
Auftraggeber: Stadt Waldershof; DV-Nummer: 25009; Vergabenummer: 25009_A01
Erstellt mit: Build 6.0.2407.17, ARCHITEXT Pallas®, 12.06.2026

## Nutzbare Baufeldbreite:
Nutzbare Baufeldbreite:

Als Baufeldbreite stehen die öffentlichen Grundstücksflächen gem. digitaler Flurkarte (vergleiche Planunterlagen) zur Verfügung (gesamte Straßenbreite zzgl. seitlicher öffentlicher Flächen).
Weitere Flächen können von Seiten des AN nicht zur Verfügung gestellt werden und sind ggf. vom AN selbst zu beschaffen, vgl. Vorbemerkungen Punkt 2.5.

## Engstellenzuschläge:
Engstellenzuschläge:

Engstellenzuschläge werden nicht gewährt. Alle Erschwernisse für das beengte Baufeld im Baubereich sind in die Einheitspreise einzurechnen.

Es wird dringend eine Ortseinsicht empfohlen, da das öffentliche Grundstück im Straßenbereich lediglich ca. 4 m breit ist.

## Lagerung / Zwischenlagerfläche und Entsorgung:
Lagerung / Zwischenlagerfläche und Entsorgung:

Der Boden ist nach Homogenbereichen getrennt zu lösen, laden und zur Zwischenlagerfläche zu transportieren und dort bis zum Wiedereinbau bzw. zur Entsorgung in Haufwerken bis 500 m3 zu lagern.

Die Zwischenlagerfläche befindet sich am Ortsrand von Waldershof in einer Transportentfernung bis ca. 3 km.

Das Aushubmaterial ist vor Durchfeuchtung zu schützen und ggf. mit Folien abzudecken. Diese Leistung wird nicht gesondert vergütet und ist in die Einheitspreise einzurechnen.

Die Entsorgungsmassen sind zu laden, transportieren und abzuladen. Diese Leistung wird über entsprechende Leistungspositionen vergütet, evtl. anfallende Deponiegebühren trägt der AG.

## Abschnitte
Das Leistungsverzeichnis ist wie folgt unterteilt:
Abschnitt 01: Baustelleneinrichtung, Verkehrssicherung
Abschnitt 02: Straßenbau
Abschnitt 03: Kanalbau
Abschnitt 04: Kanal-Anschlussleitungen
Abschnitt 05: Wasserleitungsbau
Abschnitt 06: Wasserleitungs-Anschlussleitungen
Abschnitt 07: Entsorgung (nur Transport)
Abschnitt 08: Stundenlohnarbeiten

## Vorgesehene Bauzeit der Gesamtmaßnahme:
Vorgesehene Bauzeit der Gesamtmaßnahme:

Baubeginn: ab 04.05.2026
Abschluss der Bauarbeiten: spätestens 30.10.2026

## 25009 Grundhafter Ausbau Havilandstraße
Datum: 12.06.2026

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

### Abschnitt 1 Baustelleneinrichtung, Verkehrssicherung

#### Unterabschnitt 1.1 Baustelleneinrichtung

*Hinweis: Hinweis Baustelleneinrichtung:*
Hinweis Baustelleneinrichtung:

Übersteigt der Angebotspreis für die Positionen der
Baustelleneinrichtung,- räumung sowie der
Verkehrssicherung 5 % der Auftragssumme, wird der
Betrag über 5 % in Teilbeträgen entsprechend der
erbrachten Leistung vergütet.

Das Vorhalten, Unterhalten und Betreiben der Baustelleneinrichtung ist in die EP der Leistungspositionen einzukalkulieren.
Eine gesonderte Vergütung wird nicht gewährt.

Notwendige Baustraßen werden nicht gesondert
vergütet und sind in die Baustelleneinrichtung
mit zu einrechnen.

Die Leistungen des Abschnitts" Baustelleneinrichtung,
Verkehrssicherung" sind rechnungsmäßig in Abstimmung
mit der Bauleitung auf die einzelnen Abschnitte
entsprechend der prozentualen Gewichtung der Leistung
im entsprechenden Abschnitt aufzuteilen.

**1.1.10 Baustelleneinricht. herstellen**
*** Pauschalposition
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**1.1.20 Baustelle räumen**
*** Pauschalposition
StL-Nr. 1890110401
Räumen der Baustelle von allen Geräten,
Anlagen, Einrichtungen und dgl. einschließlich Rückbau
der vom AN erstellten Zufahrtswege.
Alle Flächen entsprechend dem ursprünglichen Zustand
unter Wahrung der landschaftspflegerischen Belange
ordnungsgemäß herrichten.
Die Beseitigung der vom AN verursachten Schäden
vom AG zur Verfügung gestellten Zufahrtswegen gehört zum Leistungsumfang.
Menge: 1,000 Psch

**1.1.30 Zustandserfassung**
*** Pauschalposition
StL-Nr. 18901106
Erfassung und Dokumentation des Zustands von
Straßen, Geländeoberfläche, der Vorfluter und Vorflutleitungen, sowie der baulichen Anlagen im
Baugelände.
Die Erfassung ist unter Beteiligung des AG und des
Straßenbaulastträgers bzw. Eigentümers vor Beginn
der Arbeiten durchzuführen.
Dokumentationsunterlagen herstellen und dem AG
übergeben.
Menge: 1,000 Psch

**1.1.40 Bauzaun herstellen vorhalten u. abb.**
StL-Nr. 18901113010204
Bau- bzw. Schutzzaun einschließlich Eckpfosten und
Verstrebungen herstellen, für die Dauer der Bauzeit
vorhalten, abbauen und von der Baustelle entfernen.
Beschädigte oder abhanden gekommene Teile der
Einrichtungen ersetzen. Umsetzungen auf Grund der
Bauabwicklung des AN gehören zum Leistungsumfang.
Einsatzort(e) nach Unterlagen des AG
Systemzaun mit Zaunelementen,
Feldlänge m '3,5'

Höhe m '2,0'

Umsetzen 'mehrmals im Bereich der Baumaßnahme'
Menge: 70,000 m

**1.1.50 Höhenfestpunkt herstellen**
StL-Nr. 18901117010005011
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4 versetzt ist,
Gründungstiefe cm '70'

Bei Abschluss der Baumaßnahme Höhenfestpunkt
ausbauen und einer Entsorgung nach Wahl des
AN zuführen.
Menge: 2,000 St

**1.1.60 Vermessungsarb. durchführen**
*** Pauschalposition
StL-Nr. 1890112104
Vermessungsarbeiten für die Absteckung von
Bauteilen nach Unterlagen des AG einschließlich
aller Geräte- und Personalkosten durchführen.
Bauteil 'Straßenbau (Abschnitt 02)'
Menge: 1,000 Psch

**1.1.70 Vermessungsarb. durchführen**
*** Pauschalposition
StL-Nr. 1890112104
Vermessungsarbeiten für die Absteckung von
Bauteilen nach Unterlagen des AG einschließlich
aller Geräte- und Personalkosten durchführen.
Bauteil 'Kanäle und Kanalanschlussleitungen (Abschnitt 03 und 04)'
Menge: 1,000 Psch

**1.1.80 Vermessungsarb. durchführen**
*** Pauschalposition
StL-Nr. 1890112104
Vermessungsarbeiten für die Absteckung von
Bauteilen nach Unterlagen des AG einschließlich
aller Geräte- und Personalkosten durchführen.
Bauteil 'Wasserleitung und Wasseranschlussleitungen (Abschnitt 05 und 06)'
Menge: 1,000 Psch

*Hinweis: Sicherheits und Gesundheitsschutz*

**1.1.90 Vorankündigung übermitteln**
*** Pauschalposition
StL-Nr. 18901501
Vorankündigung gemäß Baustellenverordnung
unmittelbar nach Auftragserteilung, spätestens
jedoch 2 Wochen vor Einrichtung der Baustelle
an die zuständige Behörde übermitteln.
Die Vorankündigung sichtbar und witterungsgeschützt auf der Baustelle aushängen und bei
erheblichen Änderungen während  der Bauzeit
anpassen.
Die Leistungen sind gesondert in Rechnung
zu stellen.
Menge: 1,000 Psch

**1.1.100 SiGe-Plan erstellen**
*** Pauschalposition
StL-Nr. 1890150200
Sicherheits- und Gesundheitsschutzplan
(SiGe-Plan) gemäß Baustellenverordnung
erstellen.
Die Leistungen sind gesondert in Rechnung
zu stellen.
Menge: 1,000 Psch

**1.1.110 SiGe-Plan anpassen**
*** Pauschalposition
StL-Nr. 1890150300
Sicherheits- und Gesundheitsschutzplan
während der Bauzeit gemäß Baustellenverordnung bei erheblichen Änderungen anpassen.
Die Leistungen sind gesondert in Rechnung
zu stellen.
Menge: 1,000 Psch

**1.1.120 Koordinierung Arbeitss. (SiGe-Ko)**
StL-Nr. 18901505
Koordinierung der Belange der Arbeitssicherheit und des Gesundheitsschutzes
zwischen den auf der Baustelle tätigen Un-
ternehmen und den an der Bauüberwachung
beteiligten Fachbauleitern bzw. weiteren Ko-
ordinatoren gemäß Baustellenverordnung auf
der Grundlage des SiGe-Planes und nach
Maßgabe der Erläuterungen zur Baustellenverordnung (SiGe-Ko).
Die Leistungen sind durch einen namentlich
genannten, geeigneten Koordinator nach den
Regeln zum Arbeitsschutz auf Baustellen
und in dem in der Baustellenverordnung vorgesehenen Umfang zu erbringen.
Die Eignung bzw. die Qualifikation des Koordinators für diese Tätigkeit ist nachzuweisen.
Vergütet werden die Tage, an denen der Koordinator
auf der Baustelle im Sinne der Baustellenverordnung
tätig ist.
Die Tätigkeit ist durch Protokolle nachzuweisen.
Die Leistungen sind gesondert in Rechnung
zu stellen.
Menge: 8,000 d

**1.1.130 Transport privater Abfälle zur Sammelstelle**
*** Pauschalposition
Transport privater Abfälle zur Sammelstelle.
Hin- und Rücktransport der Mülltonnen, gelben Säcke (Restmüll, Biomüll, Papiertonne, gelber Sack) der Anlieger von der Grenze der jeweiligen Privatgrundstücke zu den zugewiesenen Sammelplätzen (jeweils an Bauanfang oder -ende der auszubauenden Straßenzüge).
Ausführung während der gesamten vertraglich vereinbarten Bauzeit.
Entsorgungstermine:
- Restmüll: 14-tägig
- Biotonne: 14-tätig
- Papiertonne: 4-wöchig
- Gelber Sack: 4-wöchig

Anzahl Anwesen: 8 Stück
Menge: 1,000 Psch

#### Unterabschnitt 1.2 Verkehrssicherung

**1.2.10 Verk.Fl.unterh.**
StL-Nr. 189012010103
Verkehrsflächen zur Aufrechterhaltung
des öffentlichen und Anlieger-Verkehrs
sowie des Baustellenverkehrs
innerhalb des Baubereiches einschließlich zwischenzeitlich benutzter Behelfsfahrstreifen verkehrssicher unterhalten.
Abgerechnet wird nach Kalendertagen.
Befestigung nach Unterlagen des AG,
Verkehrsflächen 'gesamtes Baufeld'
Menge: 120,000 d

**1.2.20 Verkehrssicherung v. längerer Dauer herstellen**
*** Pauschalposition
StL-Nr. 18901202030301011
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Gesamtmaßnahme'

Verkehrssicherung an Arbeitsstelle und Umleitungsstrecke,
nach 'Verkehrszeichenplan'

Vorübergehende Sicherungsmaßnahmen durchführen,
Einrichtung tags.
Menge: 1,000 Psch

**1.2.30 Verkehrssicherung v. längerer Dauer vorhalten**
StL-Nr. 1890120401
Verkehrssicherung für Arbeitsstellen von längerer
Dauer der OZ '901/202'

vorhalten, warten und betreiben.
Vorübergehende Sicherungsmaßnahmen durchführen.
Menge: 120,000 d

**1.2.40 Verkehrssicherung v. längerer Dauer abbauen**
*** Pauschalposition
StL-Nr. 189012050101
Verkehrssicherung für Arbeitsstellen von längerer
Dauer der OZ '901/202'

abbauen.
Das in Kraft setzen der vorhandenen Verkehrsschilder
gehört zum Leistungsumfang.
Betroffene Verkehrsschilder und Art der Außerkraftsetzung nach Unterlagen des AG.
Anfallendes Material ist einer Entsorgung nach Wahl
des AN zuzuführen. Benutzte Fläche entsprechend
dem ursprünglichen Zustand herrichten.
Vorübergehende Sicherungsmaßnahmen durchführen,
Abbau tags.
Menge: 1,000 Psch

**1.2.50 Absperrung herstellen**
StL-Nr. 18901214090800
Absperrung herstellen.
Absperrgerät oder Warneinrichtung aufstellen und
beseitigen, für die Bauzeit vorhalten, warten und
betreiben.
Verkehrszeichen mit retroreflektierender Folie,
Retroreflexions-Klasse 2.
Absperrung durch 'Absperrschranke (250mm) zur Ausführung als
Vollsperrung mit Freigabe für bestimmte Verkehrsarten'

mit 'fünf einseitigen, roten Warnleuchten. Einsatzort: Zufahrtsbereiche'
Menge: 2,000 St

**1.2.60 Grabenbrücke für Fußgänger**
Grabenbrücke für Fußgänger, Länge bis ca. 2 m, einschließlich Schutz- und Leiteinrichtungen,
für öffentlichen und nichtöffentlichen Verkehr,
über Rohr- und Kabelgräben, nutzbare
Breite ca. 1 m,
herstellen, vorhalten und beseitigen.
Belastung 150 kg/m².
Das Umsetzen im Straßenbereich wird nicht gesondert vergütet und ist bei der Preisbildung zu berücksichtigen.
Menge: 4,000 St

**1.2.70 Kontr. Verkehrssicherung**
*** Pauschalposition
Kontrolle der Verkehrssicherung durchführen.
Arbeits- und Hilfsmittel sind vom AN zu stellen und
dem AG
jederzeit zugänglich zu machen.
Die Abrechnung erfolgt pauschal für die gesamte
Bauzeit.
Verkehrssicherung an Arbeitsstellen im gesamten
Baustellenbereich.
Kontrolle in regelmaßigen Abständen. Der AN haftet für
den ordnungsgemäßen Zustand der Verkehrssicherung.
Kontrolle durch schriftliche Dokumentation im
Bautagebuch.
Menge: 1,000 Psch

#### Unterabschnitt 1.3 Bestandsunterlagen

**1.3.10 Bestandsunterlagen Straßenbau herstellen**
*** Pauschalposition
Bestandsunterlagen herstellen.
Bestandsunterlagen nach Fertigstellung der Maßnahme herstellen.
Die Bestandsunterlagen sind spätestens mit der Schlußrechnung dem AG zu übergeben.
Erforderliche Vermessungsarbeiten sind einzukalkulieren.
Die Unterlagen über die Grundstücksgrenzen und die Flurnummern werden vom AG gestellt.
Die Bestandsunterlagen sind auf der Grundlage der Bauausführungsunterlagen des AG zu erstellen. Inhaltlich sind die Bestandsunterlagen mit den Informationen der Ausführungspläne zu übergeben, Ergänzungen in Abstimmung mit AG sind einzukalkulieren.
Bestandsunterlagen für Straßenbau.
Umfang der Bestandsunterlagen: vgl. Punkt 7 der Baubeschreibung, Planunterlagen Tiefbau wie
Lagepläne, Höhenpläne und Querprofile, sowie Regelquerschnitte.
Lageplan/plänen, Maßstab 1:500 / 1:250
Höhnepläne, Maßstab 1:500/50 / 1:250/25
Querprofile und Regelquerschnitte, Maßstab 1:100 / 1:50
Bestandsunterlagen in Papierform 2-fach
und auf digitalem Datenträger (CD/DVD)
je 1-fach, Format(e) nach Unterlagen des AG.
Menge: 1,000 Psch

**1.3.20 Bestandsunterlagen Kanäle herstellen**
*** Pauschalposition
Bestandsunterlagen herstellen wie in vorheriger Position  vollständig beschrieben jedoch Bestandsunterlagen für Entwässerungsarbeiten gem. Abschnitt 03 und 04 bestehend aus:
Lageplan/plänen, Maßstab 1 : '500'
Entwässerungslängsschnitt(en),
Maßstab 1 : '500/50'
Format(e) und Anzahl der Bestandsunterlagen 'in Papierform je 2-fach und auf Datenträger je
2-fach im pdf- und dwg-Format'
Menge: 1,000 Psch

**1.3.30 Bestandsunterlagen Wasserleitung herstellen**
*** Pauschalposition
Bestandsunterlagen herstellen wie in vorheriger Position vollständig beschrieben jedoch Bestandsunterlagen für Wasserversorgungsleitungen gem. Abschnitt 05 und 06 bestehend aus:
Lageplan/plänen, Maßstab 1 : '500' mit Darstellung der Lage der Anbohrbrücken sowie Ende der Hausanschlüsse, der Knickpunkte, Krümmer und Einbauteile
Entwässerungslängsschnitt(en), Maßstab 1 : '500/50'
Detailpläne, Formstückszeichungen
Format(e) und Anzahl der Bestandsunterlagen 'in Papierform je 2-fach und auf Datenträger je
2-fach im pdf- und dwg-Format'
Menge: 1,000 Psch

### Abschnitt 2 Straßenbau

#### Unterabschnitt 2.1 Freimachen des Baugeländes

*Hinweis*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

**2.1.10 Grenzsteine ausbauen**
StL-Nr. 1590210101
Grenzsteine nach Angabe des AG innerhalb des
Baugeländes ausbauen, säubern und laden.
Steine innerhalb der Baustelle
fördern, abladen und stapeln.
Menge: 10,000 St

**2.1.20 Vermessung von Grenzpunkten**
Wiederherstellen von Grenzpunkten
Die Leistung enthält:
- Anfordern von Vermessungskoordinaten vom zuständigen
Vermessungsamt sowie deren Vergütung.
- Übertragen und Abstecken der notwendigen Grenzpunkte
im Baugelände je nach Notwendigkeit und Baufortschritt.
- Sämtliche Gebühren an das Vermessungsamt,
Vermessungsgerät und -personal, Absteckpflöcke usw.
Zu beachten ist, dass keine Grenzsteine gesetzt werden
dürfen, sondern lediglich provisorische
Vermessungspflöcke bzw. -eisen, um die Baugrenzen
bestimmen zu können.
Abrechnung EINMALIG pro wiederhergestellten Grenzpunkt.
Für ALLE Teile des LV.
Menge: 10,000 St

*Hinweis: Zäune/Sichtschutzelemente aus Holz abbauen/wiederherstellen*

**2.1.30 Zaun abbauen**
StL-Nr. 1792291001
Zaun einschließlich Säulen, Pfosten und Toren von
Zufahrten und Zugängen nach Unterlagen des AG
abbauen.
Die Länge des Zaunes wird in Achse des Zaunes
zwischen den Achsen der Endpfosten gemessen.
Bauart 'Holzzaun/Sichtschutzelemente aus Holz, bis ca. 2 m, Tore aus Holz- und Metallkonstuktion an Betonpfosten'

Wiederverwendbares Material säubern und seitlich
lagern, unbrauchbares Abbruchgut in Eigentum des
AN übernehmen und von der Baustelle entfernen.
Menge: 35,000 m

**2.1.40 Zaun wiederherst.**
StL-Nr. 179229110301
Zaun zwischen Säulen, Pfosten oder Pfeilern nach
Unterlagen des AG wieder herstellen.
Bauart 'Holzzaun/Sichtschutzelemente aus Holz, bis ca. 2 m, wie Bestand'

Zaun aus 'seitlich gelagertem Material oder Ersatzmaterial von AG'

Zaun montieren, einschließlich Versetzen der Säulen
oder Pfosten. Die Länge des Zaunes wird in Achse des
Zaunes zwischen den Achsen der Endpfosten gemessen.
Menge: 30,000 m

**2.1.50 Tor/Tür wieder herstellen**
StL-Nr. 179229120202
Tor für Zufahrt oder Tür für Zugang zwischen Säulen,
Pfosten oder Pfeilern nach Unterlagen des AG wieder
herstellen.
Bauart 'aus Holzkonstruktion wie Bestand'

Tor/Tür aus seitlich gelagertem Material,
Tür für Zugang montieren einschließlich Setzen
der Säulen oder Pfosten.
Menge: 4,000 St

*Hinweis: Zäune aus Metall abbauen/wiederherstellen*

**2.1.60 Zaun abbauen**
StL-Nr. 1792291001
Zaun einschließlich Säulen, Pfosten und Toren von
Zufahrten und Zugängen nach Unterlagen des AG
abbauen.
Die Länge des Zaunes wird in Achse des Zaunes
zwischen den Achsen der Endpfosten gemessen.
Bauart 'Maschendrahtzaun mit Metallpfosten, Tor aus Metallkonstruktion mit Metallpfosten'

Wiederverwendbares Material säubern und seitlich
lagern, unbrauchbares Abbruchgut in Eigentum des
AN übernehmen und von der Baustelle entfernen.
Menge: 5,000 m

**2.1.70 Zaun wiederherst.**
StL-Nr. 179229110301
Zaun zwischen Säulen, Pfosten oder Pfeilern nach
Unterlagen des AG wieder herstellen.
Bauart 'Maschendrahtzaun, wie Bestand'

Zaun aus 'seitlich gelagertem Material oder Ersatzmaterial von AG'

Zaun montieren, einschließlich Versetzen der Säulen
oder Pfosten. Die Länge des Zaunes wird in Achse des
Zaunes zwischen den Achsen der Endpfosten gemessen.
Menge: 4,000 m

**2.1.80 Tor/Tür wieder herstellen**
StL-Nr. 179229120202
Tor für Zufahrt oder Tür für Zugang zwischen Säulen,
Pfosten oder Pfeilern nach Unterlagen des AG wieder
herstellen.
Bauart 'Metallkonstruktion wie Bestand'

Tor/Tür aus seitlich gelagertem Material,
Tür für Zugang montieren einschließlich Setzen
der Säulen oder Pfosten.
Menge: 1,000 St

**2.1.90 Betonbaut. abbr.**
Betonbauteile abbrechen.
Grundstücksbegrenzungen mit unterschiedlichen
Abmessungen, Konstruktionen und Baustoffen.
Abbruch im Zuge der Erdarbeiten zum Einbau der
Randeinfassung der Straße in Absprache mit den
Grundstückseigentümern.
Bauwerke: Gundstücksbegrenzungen, Zaunfundamente
Bauteil(e): Fundamente, Mauern, Sockel, etc.
Beton unbewehrt, z.T. hydraulisch gebundene
Bruchsteinschichtungen oder Mauerwerk
Abbruchverfahren erschütterungsarm nach Wahl
des AN,
Abbruchgut in Eigentum des AN übernehmen und entsorgen
Menge: 5,000 m3

#### Unterabschnitt 2.2 Bodenbewegungen, Geotextilien

*Hinweis*
StL-Nr. 18904000
Vorbemerkungen zu LB 904
1. Allgemeines
1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

**2.2.10 Boden lösen**
StL-Nr. 18904101010909001
Boden bzw. Fels profilgerecht oder nach Unterlagen
des AG lösen, laden, fördern, ggf. profilgerecht
einbauen und verdichten.
Das Herstellen von Mulden und Gräben, sowie das
Herstellen von Ausrundungen an der Einschnittsoberkante oder am Dammfuß wird gesondert vergütet.
Boden des/der Homogenbereichs/e  B 'alle'

Beschreibung des Homogenbereichs nach Unterlagen
des AG.
aus 'Abtragsprofilen des Fahrbahnbereichs einschl. Seitenflächen. Das Herstellen des Planums wird ggf. gesondert vergütet.'

Boden / Fels lösen und 'nach Homogenbereichen separieren, laden, zu einer Zwischenlagerfläche des AG fördern und in Haufwerke (Haufwerkgröße 500 m3; nach Homogenbereich getrennt) aufsetzen.'
Menge: 290,000 m3

**2.2.20 Boden lösen - Zugänge**
Boden profilgerecht oder nach Unterlagen
des AG lösen, laden, fördern, ggf. profilgerecht
einbauen und verdichten.
Boden des/der Homogenbereichs/e: alle
Beschreibung des Homogenbereichs nach Unterlagen
des AG.
Aus Zugangsbereichen auf Privatgrund.
Das Herstellen des Planums wird ggf. gesondert vergütet.
Boden / Fels lösen und nach Homogenbereichen separieren, laden, zu einer Zwischenlagerfläche des AG fördern und in Haufwerke (Haufwerkgröße 500 m3; nach Homogenbereich getrennt) aufsetzen.
Menge: 20,000 m3

*Hinweis: Bodenverbesserung*

*Hinweis: Hinweis:*
Hinweis:

Die Vergütung des zusätzlichen Aushubs für Bodenverbesserungsmaßnahmen erfolgt gem. der normalen Aushubpositionen im entsprechenden Einbaubereich.

**2.2.40 Untergrund.verb herstellen.**
StL-Nr. 189041110300
Verbesserung von wenig tragfähigem Untergrund
profilgerecht oder nach Unterlagen des AG
herstellen. Material gleichmäßig verteilen
und einwalzen.
Zu verbessernde Fläche 'Erdplanum'

Das Herstellen des Planums wird ggf. gesondert
vergütet.
Felsgestein, Körnung '0/100 bis 0/150'

Material liefern,
Menge: 50,000 t

**2.2.50 Trennsch. aus Geot. u. Schütt. herst.**
StL-Nr. 18904301090101011
Trennschicht aus Geotextilien und Verbundstoffen
unter Schüttungen herstellen.
Trennschicht 'zwischen Bodenaustausch (Frostschutzmaterial) und anstehendem Boden, sowie zwischen Einbaulagen aus Felsgestein und Frostschutzmaterial'

aus Vliesstoff,
Geotextilrobustheitsklasse (GRK) 3,
verlegen quer zur Straßenachse.
Menge: 100,000 m2

*Hinweis: Planum*

**2.2.60 Planum herstellen**
StL-Nr. 18904109050101
Planum profilgerecht herstellen
in 'Fahrbahnen'

max. Abweichung von der Sollhöhe +3/-3 cm.
Verformungsmodul EV2 mindestens 45 MPa.
Menge: 410,000 m2

**2.2.70 Planum herstellen**
StL-Nr. 18904109050101
Planum profilgerecht herstellen
in 'Kleinflächen wie z.B. Zugänge auf Privatgrund und dgl.'

max. Abweichung von der Sollhöhe +3/-3 cm.
Verformungsmodul EV2 mindestens 45 MPa.
Menge: 65,000 m2

**2.2.80 Planum herstellen**
StL-Nr. 18904109050101
Planum profilgerecht herstellen
in 'Rohrleitungsgräben außerhalb Straßenvollausbau'

max. Abweichung von der Sollhöhe +3/-3 cm.
Verformungsmodul EV2 mindestens 45 MPa.
Menge: 35,000 m2

*Hinweis: Mehraufwand Leitungen und Bauwerke*

*Hinweis: Hinweis:*
Hinweis:

Die folgenden Positionen betreffen Mehraufwand bei der Ausführung der Abtrags- und Verfüllarbeiten infolge von vorhandenen Bauwerken.
Allgemein wird darauf hingewiesen, dass sich die Abtragsbereich im innerörtlichen Bereich befinden und überwiegend Bauwerke, Mauern und Grundstücksbegrenzungen angrenzt.
Eine zusätzliche Vergütung für Handschachtung erfolgt nicht!
Vor Ausführung von Erdarbeiten in diesem Bereich ist eine erstmalige Einweisung durch den Versorger erforderlich.

**2.2.90 Mehraufwand vorh. Leitungen**
StL-Nr. 18904118000804001
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Niederspannung, Telekommunikation, Breitband, Steuerkabel, Straßenbeleuchtung'

Verlauf der Leitung 'längs und quer'
Menge: 150,000 m

**2.2.100 Mehraufwand vorh. Leitungen**
StL-Nr. 18904118000804001
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'best. Gasleitung, Hauptleitung bis DN 150 und Hausanschlüsse'

Verlauf der Leitung 'längs und quer'
Menge: 80,000 m

**2.2.110 Mehraufwand vorh. Bauwerke**
StL-Nr. 189041190001
Mehraufwand bei der Ausführung der Abtrags- und
Verfüllarbeiten infolge von vorhandenen Bauwerken.
Schächte.
Menge: 2,000 St

**2.2.120 Mehraufwand vorh. Bauwerke**
StL-Nr. 189041190002
Mehraufwand bei der Ausführung der Abtrags- und
Verfüllarbeiten infolge von vorhandenen Bauwerken.
Hydranten- und Schieberkappen.
Menge: 17,000 St

**2.2.130 Mehraufwand vorh. Bauwerke**
StL-Nr. 189041190003
Mehraufwand bei der Ausführung der Abtrags- und
Verfüllarbeiten infolge von vorhandenen Bauwerken.
Straßenabläufe.
Menge: 3,000 St

**2.2.140 Mehraufwand vorh. Bauwerke**
StL-Nr. 189041190005
Mehraufwand bei der Ausführung der Abtrags- und
Verfüllarbeiten infolge von vorhandenen Bauwerken.
Schilderfundamente.
Menge: 1,000 St

**2.2.150 Mehraufwand vorh. Bauwerke**
StL-Nr. 189041190007
Mehraufwand bei der Ausführung der Abtrags- und
Verfüllarbeiten infolge von vorhandenen Bauwerken.
Einbauten 'Straßenbeleuchtung (Laternen)'
Menge: 1,000 St

**2.2.160 Baugrube herstellen**
*** Bedarfsposition mit GB
StL-Nr. 18905201010102041
Baugrube für kleinere Bauteile, wie Mauern, Sockel,
Treppen, Schächte und dgl. herstellen.
Boden lösen und laden.
Bauteil(e) 'Mauern, Sockel, Treppen und dgl.'

Boden des/der Homogenbereiches/e  B '1 und A2'

Beschreibung des Homogenbereichs nach Unterlagen
des AG.
Tiefe bis 1,25 m,
Aushub in offener Baugrube.
Boden 'seitlich lagern und nach Einbau des Bauteils wieder einbauen und verdichten.'
Menge: 5,000 m3

*Hinweis: Kontrollprüfungen*

*Hinweis: Hinweis:*
Hinweis:

Der AN hat die entsprechend ZTV-E bzw. ZTV-A (in der
jeweils gültigen Fassung) geforderten E
igenüberwachungsprüfungen durchzuführen.

Die Prüfpunkte der Eigenüberwachung sind mit der
örtlichen Bauleitung des AG abzustimmen, die
mindestens 2 Tage vor der Durchführung schriftlich zu
verständigen ist.

Die im folgenden ausgeschriebenen Kontrollprüfungen
sind zusätzliche Prüfungen des AG. Der AG behält sich
vor, diese Kontrollprüfungen, bei kritischen Baugrund
bzw. anderen Unstimmigkeiten, durch ein amtlich
anerkanntes Prüflabor durchführen zu lassen, welches
gegebenenfalls vom AG gesondert beauftragt wird.
Die Koordinierung dieser Fremdüberwachung erfolgt in
Abstimmung mit dem AN.

Unabhängig davon hat der AN alle von Ihm durchgeführten
Prüfungen im Zuge der Eigenüberwachung zu
dokumentieren. Eine Ausfertigung aller Prüfprotokolle
ist der Bauleitung zu übergeben.

Die folgenden Kontrolluntersuchungen welche durch den
AG vergütet
werden sind durch AN bei einem unabhängigen Prüfer
durchführen zu lassen.

**2.2.170 Lastplattendruckversuch durchführen**
Lastplattendruckversuch als statischen Versuch
durchführen,
einschl. der Stellung des Prüfgerätes, des erf.
Fahrzeuges
und der Erstellung des Protokolles
Menge: 2,000 St

#### Unterabschnitt 2.3 Leitungsgräben, Baugruben, Bauwerkshinterfüllung

*Hinweis*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Hinweis Rohrgraben:*
Hinweis Rohrgraben:

Die Vergütung der Leitungsgrabenarbeiten für die MZR
und TSR erfolgt ab dem Rohplanum/Erdplanum mit Breiten
gem. DIN EN 1610 (hier B = 0,80 m).
Für Sickerleitungen, Kabel und Kabelleerrohre wird für
die Abrechnung abweichend zur DIN EN 1610 folgendes
festgelegt:
für Rohrgrabentiefen bis 1,00 m -  Grabenbreite: DA +
0,20, -  Grabentiefe: lt. Angabe AG.
Abweichende Tiefen und Breiten bedürfen der örtlichen
Festlegung und Anordnung durch den AG bzw. dessen
örtlicher Bauüberwachung.

Die Mehrbreite bei Schächten wird übermessen und nicht
vergütet. Der Mehraushub ist in die Einheitspreise
einzurechnen.

*Hinweis: Hinweis zur Wasserhaltung*
Hinweis zur Wasserhaltung:

Aufwendungen für Wasserhaltung sind im Abschnitt
Kanalbau enthalten.
Sollten für den Straßenbau explizit Leistungen für die
Wasserhaltung erforderlich werden, so sind die
entsprechenden Positionen aus den Abschnitten
Kanalbau heranzuziehen.

**2.3.10 Leitungsgraben herstellen**
StL-Nr. 18905103010102071
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'alle'

Beschreibung des Homogenbereichs nach Unterlagen
des AG.
Grabentiefe bis 1,00 m,
für Sickerstränge mit Rohrleitung DN '100 - Grabenbreite DN + 20 cm'

Boden 'nach Homogenbereichen separieren, laden, zu einer Zwischenlagerfläche des AG fördern und in Haufwerke (Haufwerkgröße 500 m3; nach Homogenbereich getrennt) aufsetzen.'
Menge: 12,000 m3

**2.3.20 Leitungsgraben herstellen**
StL-Nr. 18905103010305071
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'alle'

Beschreibung des Homogenbereichs nach Unterlagen
des AG.
Grabentiefe über 1,75 m bis 3,00 m,
für Rohrleitungen DN '150 (Anschlussleitung SSK)'

Rohrmaterial 'Kunststoff'

Boden 'nach Homogenbereichen separieren, laden, zu einer Zwischenlagerfläche des AG fördern und in Haufwerke (Haufwerkgröße 500 m3; nach Homogenbereich getrennt) aufsetzen.'
Menge: 33,000 m3

**2.3.30 Gründungssohle verdichten**
Gründungssohle verdichten, in Leitungsgräben,
Verdichtungsgrad mind. DPr 0,97.
Menge: 25,000 m2

**2.3.40 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe bis ca. 3 m
Material 'vorhandenes Bodenmaterial v. Zwischenlager,
als Bodenmaterial zur Wiederverfüllung laden, transportieren, einbauen und verdichten.'
Verdichtungsgrad DPr mind. 97 %.
Menge: 20,000 m3

**2.3.50 Kanal aufnehmen bis DN 200**
Kanal Aufnehmen aus Beton, Steinzeug, PVC, PP
bis DN 200 (Sinkkastenanschluss)
als Zulage zur Position Rohrgrabenaushub
Abbruchgut laden und in das Eigentum des
AN übernehmenund einer Verwertung zuführen.
Menge: 10,000 m

*Hinweis: Suchgräben, Handaushub*

**2.3.60 Suchgraben aush. BIS 1,25 m**
Boden für Suchgraben ausheben,
zur Freilegung, Erkundung von Kabeln, etc.,
nach Abtrag der Oberflächenbefestigung,
mit geböschten Wänden, Aushub seitlich lagern,
verfüllen und verdichten,
Aushubtiefe in m bis 1,25, Sohlenbreite in m bis 0,40,
Sohlenlänge in m bis 2,0
Suchgräben werden nur vergütet,
wenn diese durch den AG angeordnet wurden.
Menge: 2,000 St

**2.3.70 Suchgraben aush. BIS 1,75 m**
Boden für Suchgraben ausheben,
zur Freilegung, Erkundung von Kabeln, etc.,
nach Abtrag der Oberflächenbefestigung,
mit geböschten Wänden, Aushub seitlich lagern,
verfüllen und verdichten,
Aushubtiefe in m bis 1,75, Sohlenbreite in m bis 0,60,
Sohlenlänge in m bis 2,0
Suchgräben werden nur vergütet,
wenn diese durch den AG angeordnet wurden.
Menge: 2,000 St

**2.3.80 Ausheben Hand Zulage**
Ausheben von Hand als Zulage zur Bodenbewegung.
Ausführung nach Anordnung durch den AG.

Bei Anschlusspunkt neue Leitung an best.
Schachtbauwerk:
- max. Höhe: Aushubtiefe am Bauwerk
- max. 0,50 m Länge
auf die Abrechnungsbreite des Rohrgrabens

Bei Hindernissen:
- max  1,0 m Höhe
- Länge 0,50 m vor bis 0,50 m nach dem Hindernis
auf die Abrechnungsbreite des Rohrgrabens.
Menge: 5,000 m3

*Hinweis: Leitungsquerungen*
Leitungsquerungen

In die nachfolgenden Positionen für Leitungsquerungen (Unterquerung von Kabeln und Rohrleitungen) sind alle Erschwernisse einzukalkulieren, einschließlich Mehraufwendungen Rohrgrabenaushub und der Wiederverfüllung!
Eine zusätzliche Vergütung für Handschachtung erfolgt nicht!
Vor Ausführung von Erdarbeiten in diesem Bereich ist eine erstmalige Einweisung durch den Versorger erforderlich.

**2.3.90 Kabelkreuzung sichern**
Kabelkreuzung (Strom, Telekommunikation, Breitband, Steuerkabel)
erdverlegt, in Betrieb, Anzahl der Kabel bis 3,
sichern, einschl. einsanden vor dem Wiederverfüllen.
Länge der Einzelabschnitte in m über 1 bis 3,
(Kabel längs und quer)
Tiefe der Leitungsachse unter Gelände in m bis 1.20.
Menge: 13,000 St

**2.3.100 Leitungskreuzung Gas sichern**
Leitungskreuzung (Hauptleitung Gas bis DN 150)
erdverlegt, in Betrieb,
sichern, einschl. einsanden vor dem Wiederverfüllen.
Länge der Einzelabschnitte in m über 1 bis 3,
(Leitung längs und quer)
Tiefe der Leitungsachse unter Gelände in m bis 1.50.
Menge: 7,000 St

#### Unterabschnitt 2.4 Straßen- und Brückenentwässerung, Kabelkanäle

*Hinweis*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

*Hinweis: Sickerleitung*

**2.4.10 Sickerstr. mit Rohrleitung herstellen**
StL-Nr. 18909102010302041
Sickerstrang mit Rohrleitung aus Kunststoffrohren nach DIN 4262-1 einschließlich Bettung
bis zum Beginn der Sickerschlitze, Seitenverfüllung
und Abdeckung mindestens 30 cm über Rohrscheitel
herstellen.
Der Aushub wird gesondert vergütet.
Die Oberfläche der Bettung ist mit einer zum Rohr
hinweisenden Neigung auszubilden und zu glätten.
Rohrleitung DN '100'

Leitungsgraben im Bereich des Straßenkörpers,
kreisrundes Teilsickerrohr, Typ R2, Perforationsart LP,
Bettung Typ 3 aus feinkörnigem Boden,
der Bodengruppen TL, TM. Boden liefern.
Seitenverfüllung und Abdeckung 'Kies 8/16'
Menge: 70,000 m

**2.4.20 Rohranschluss Sickerleitung DN 100 Straßenablauf/Schacht**
Rohranschluss an Straßenablauf/Schacht aus Betonteilen durch Einbau eines Muffenformteiles in Schachtwand herstellen.
Die Anschlussöffnung ist durch Bohren in einem
Arbeitsgang nach Angabe des Herstellers herzustellen.
Das Muffenformteil ist nach Angabe des Herstellers mit
Mörtel oder durch Kleben einzubauen.
Muffenformteil für kreisrundes Teilsickerrohr DN 100,
Typ R2, Perforationsart LP, Kategorie SD,
einschl. erf. Übergangsstücke.
Menge: 7,000 St

*Hinweis: SSK-Anschlussleitungen und Sammelleitungen*

**2.4.30 Kunststoffrohrl. DN160 PP herstellen**
Rohrleitung aus Kunststoffrohren DN '160 (PP)'
Kanalgrundrohr (KG) mit Steckmuffe und Gleitringdichtung einschließlich Leitungszone herstellen.
Ringsteifigkeit mindestens SN 8,
Statik herstellen und liefern.
Verkehrslast SLW '60'
Rohr aus PP, DIN EN 1852, füllstoffrei,
Leitungsgrabentiefe bis 3,00 m,
Bettung Typ 1 aus Kies-Sand, für Rohre bis DN 200
Größtkorn 22 mm, Kies-Sand liefern,
Dicke der unteren Bettungsschicht cm '10'
Seitenverfüllung und Abdeckung mit Boden,
Boden liefern, Bodengruppe SE,
Dicke der Abdeckung 30 cm.
Menge: 23,000 m

**2.4.40 Bogen PP Abwasserkanal 15 - 45 Grad DN160**
Bogen mit Muffen, komplett mit Dichtungen, Formstück
aus PP (Polypropylen) DIN EN 1852-1, homogenes
Vollwandrohr, für Abwasserkanal, 15 bis 45 Grad,
Steckverbindung, DN 160.
Menge: 20,000 St

*Hinweis: Straßenabläufe und Entwässerungsrinnen ausbauen*
Straßenabläufe und Entwässerungsrinnen ausbauen

Hinweis:
Die bestehenden Sinkkästen und Rinnen aus Betonteilen sind
einschließlich Aufsatz bzw. Rosten und Eimer sowie Auflager aus Beton auszubauen.

**2.4.50 Schacht aus Betonfertigt. ausbauen**
StL-Nr. 18909402050502
Schacht aus Betonfertigteilen einschl. Schachtunterteil ggf. aus Ortbeton und Schachtabdeckung
ausbauen. Das ggf. erforderliche Schließen
der  Anschlussleitungen wird gesondert vergütet.
Schachtdurchmesser mm '600 bis 1000'

lichte Schachttiefe m '1,20 bis 1,50'

Wiederverwendbare Teile säubern und innerhalb der
Baustelle lagern.
Nicht wiederverwendbares Abbruchgut
in das Eigentum des AN übernehmen und einer
Entsorgung nach Wahl des AN zuführen.
Menge: 1,000 St

*Hinweis: Straßenabläufe aus Betonfertigteilen herstellen*

**2.4.60 Straßenablauf aus Betonfertigteilen Klasse C 250 herstellen**
StL-Nr. 18909304040109001
Straßenablauf aus Betonfertigteilen und Eimer,
DIN 4052, auf 10 cm dicker Sauberkeitsschicht
aus Beton C12/15, und Aufsatz
Klasse C 250, DIN EN 124 und DIN 1229, herstellen.
Betonteile auf Dünnbettmörtel, ggf. Aufsatz auf Normalbettmörtel setzen.
Straßenablauf, tiefe Bauform,
Bauhöhe fertig 1,15 m:
Boden 1, Schaft 5d, Auflagerring 10 a,
Eimer Form A4,
mit eingearbeitetem Kunststoffmuffenauslauf
aus PVC mit Elastomerdichtung,
DIN EN 681 und DIN 4060,
Aufsatz '305x520mm, Pultform, mit dämpfender Einlage, 17mm Schlitzweite für Fußgängerstraßen, Einlaufquerschnitt 661cm2, mit kraftschlüssiger Federarretierung, für erhöhte Wasseraufnahme für erhöhte Wasseraufnahme von mindestens 99 % bei bis zu 7,5 % Gefälle und einem Wasserzufluss von
0 - 18 l/s, richtungsunabhängig überfahrbar für Radfahrer, amphibienfreundlich
Voll-Guss-Rahmen, mit Bauzeitenentwässerung zum Ausschlagen, mit dämpfender Einlage MEIPREN zur horizontalen und vertikalen Dämpfung, Rahmenhöhe 140mm
Voll-Guss-Rost, mit zwei kraftschlüssigen Federarretierungen, Pultform, 17mm Schlitzweite für Fußgängerstraßen
Hersteller: MeierGuss Aufsatz Klasse D400 MEIDRAIN o. glw.
liefern und gemäß den Herstellervorschriften einbauen.'
Menge: 3,000 St

**2.4.70 Straßenablauf aus Betonfertigteilen Klasse C 250 herstellen**
StL-Nr. 18909304030109001
Straßenablauf aus Betonfertigteilen und Eimer,
DIN 4052, auf 10 cm dicker Sauberkeitsschicht
aus Beton C12/15, und Aufsatz
Klasse C 250, DIN EN 124 und DIN 1229, herstellen.
Betonteile auf Dünnbettmörtel, ggf. Aufsatz auf Normalbettmörtel setzen.
Straßenablauf, niedrige Bauform,
Bauhöhe fertig 0,85 m:
Boden 1, Schaft 5b, Auflagerring 10 a,
Eimer Form B1,
mit eingearbeitetem Kunststoffmuffenauslauf
aus PVC mit Elastomerdichtung,
DIN EN 681 und DIN 4060,
Aufsatz '305x520mm, Pultform, mit dämpfender Einlage, 17mm Schlitzweite für Fußgängerstraßen, Einlaufquerschnitt 661cm2, mit kraftschlüssiger Federarretierung, für erhöhte Wasseraufnahme für erhöhte Wasseraufnahme von mindestens 99 % bei bis zu 7,5 % Gefälle und einem Wasserzufluss von
0 - 18 l/s, richtungsunabhängig überfahrbar für Radfahrer, amphibienfreundlich
Voll-Guss-Rahmen, mit Bauzeitenentwässerung zum Ausschlagen, mit dämpfender Einlage MEIPREN zur horizontalen und vertikalen Dämpfung, Rahmenhöhe 140mm
Voll-Guss-Rost, mit zwei kraftschlüssigen Federarretierungen, Pultform, 17mm Schlitzweite für Fußgängerstraßen
Hersteller: MeierGuss Aufsatz Klasse D400 MEIDRAIN o. glw.
liefern und gemäß den Herstellervorschriften einbauen.'
Menge: 1,000 St

*Hinweis: Straßenkappen ausbauen*

**2.4.80 Straßenkappe ausbauen**
StL-Nr. 189094260300
Straßenkappe mit Tragplatte von Versorgungsleitung
und dgl. freiliegend ausbauen, Gestänge sichern,
Straßenkappe innerhalb der Baustelle lagern.
Einbauteil 'Hydrantenkappe, Schieberkappe (für Strecken-, Absperr-, und Hausanschlussschieber), wiedervervendbare Teile werden vom AG übernommen, Abbruchgut und nicht wieder verwendbare Teile gehen in Eigentum des AN über und sind zu entsorgen'
Menge: 18,000 St

#### Unterabschnitt 2.5 Ungebundene Schichten des Oberbaues

*Hinweis: Frostschutzschichten*
Frostschutzschichten

Hinweis:

Der Einbau der Frostschutzschichten hat profilgerecht zu erfolgen. Eine zusätzliche Vergütung des Frostschutzplanum erfolgt nicht.

**2.5.10 FSS herstellen**
StL-Nr. 18910201080207011
Frostschutzschicht (FSS) herstellen,
Einbaubereich 'Fahrbahnbereich'

Baustoffgemisch ohne RC-Baustoffe und industriell
hergestellte Gesteinskörnung,
Einbaudicke cm '46'

(Mindestdicke im Regelquerschnitt),
Material: 'gebrochenes Material Körnung 0/56'

Verformungsmodul EV2 min. MPa '120'

Verhältniswert der Verformungsmoduln EV2/EV1 max '2,2'
Menge: 225 m3

**2.5.20 FSS herstellen**
StL-Nr. 18910201080207011
Frostschutzschicht (FSS) herstellen,
Einbaubereich 'Rohrgraben außerhalb Straßenvollausbau'

Baustoffgemisch ohne RC-Baustoffe und industriell
hergestellte Gesteinskörnung,
Einbaudicke cm '46'

(Mindestdicke im Regelquerschnitt),
Material: 'gebrochenes Material Körnung 0/56'

Verformungsmodul EV2 min. MPa '120'

Verhältniswert der Verformungsmoduln EV2/EV1 max '2,2'
Menge: 20,000 m3

**2.5.30 FSS herstellen**
StL-Nr. 18910201080207011
Frostschutzschicht (FSS) herstellen,
Einbaubereich 'private Zufahrten und Zugänge - Angleichsflächen'

Baustoffgemisch ohne RC-Baustoffe und industriell
hergestellte Gesteinskörnung,
Einbaudicke cm 'bis 40'

(Mindestdicke im Regelquerschnitt),
Material: 'gebrochenes Material Körnung 0/32'

Verformungsmodul EV2 min. MPa '120'

Verhältniswert der Verformungsmoduln EV2/EV1 max '2,2'
Menge: 20,000 m3

**2.5.40 Zulage zu SoB herstellen an Einfassungen und dgl.**
StL-Nr. 189106020108
Zulage zu Herstellen von SoB
für Mehraufwendungen durch Erschwernisse
entlang von Bordsteinen, Rinnen oder dgl.
einschließlich des verminderten Leistungsansatzes
in der Fläche.
Frostschutzschicht,
Kante 'Bordstein, Granitzeiler und sonstige Randbegrenzungen'
Menge: 180,000 m

**2.5.50 Zulage zu SoB herstellen an Einbauten**
StL-Nr. 18910601000101
Zulage zum Herstellen von SoB
für Mehraufwendungen durch Erschwernisse
infolge von Einbauten einschließlich des verminderten Leistungsansatzes in der
Fläche,
Frostschutzschicht,
Schächte.
Menge: 2,000 St

**2.5.60 Zulage zu SoB herstellen an Einbauten**
StL-Nr. 18910601000102
Zulage zum Herstellen von SoB
für Mehraufwendungen durch Erschwernisse
infolge von Einbauten einschließlich des verminderten Leistungsansatzes in der
Fläche,
Frostschutzschicht,
Hydranten- und Schieberkappen.
Menge: 21,000 St

**2.5.70 Zulage zu SoB herstellen an Einbauten**
StL-Nr. 18910601000107
Zulage zum Herstellen von SoB
für Mehraufwendungen durch Erschwernisse
infolge von Einbauten einschließlich des verminderten Leistungsansatzes in der
Fläche,
Frostschutzschicht,
Einbauten 'Straßenabläufe'
Menge: 6,000 St

**2.5.80 Zulage zu SoB herstellen an Einbauten**
StL-Nr. 18910601000107
Zulage zum Herstellen von SoB
für Mehraufwendungen durch Erschwernisse
infolge von Einbauten einschließlich des verminderten Leistungsansatzes in der
Fläche,
Frostschutzschicht,
Einbauten 'Straßenbeleuchtung'
Menge: 1,000 St

*Hinweis: Kontrollprüfungen*

*Hinweis: Hinweis:*
Hinweis:

Der AN hat die entsprechend ZTV-E bzw. ZTV-A (in der
jeweils gültigen Fassung) geforderten E
igenüberwachungsprüfungen durchzuführen.

Die Prüfpunkte der Eigenüberwachung sind mit der
örtlichen Bauleitung des AG abzustimmen, die
mindestens 2 Tage vor der Durchführung schriftlich zu
verständigen ist.

Die im folgenden ausgeschriebenen Kontrollprüfungen
sind zusätzliche Prüfungen des AG. Der AG behält sich
vor, diese Kontrollprüfungen, bei kritischen Baugrund
bzw. anderen Unstimmigkeiten, durch ein amtlich
anerkanntes Prüflabor durchführen zu lassen, welches
gegebenenfalls vom AG gesondert beauftragt wird.
Die Koordinierung dieser Fremdüberwachung erfolgt in
Abstimmung mit dem AN.

Unabhängig davon hat der AN alle von Ihm durchgeführten
Prüfungen im Zuge der Eigenüberwachung zu
dokumentieren. Eine Ausfertigung aller Prüfprotokolle
ist der Bauleitung zu übergeben.

Die folgenden Kontrolluntersuchungen welche durch den
AG vergütet
werden sind durch AN bei einem unabhängigen Prüfer
durchführen zu lassen.

**2.5.90 Lastplattendruckversuch durchführen**
Lastplattendruckversuch als statischen Versuch
durchführen,
einschl. der Stellung des Prüfgerätes, des erf.
Fahrzeuges
und der Erstellung des Protokolles
Menge: 2,000 St

#### Unterabschnitt 2.6 Asphaltschichten

*Hinweis*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Hinweis:*
Hinweise:

- Die Deckschicht ist auf gesamter
  Breite und Länge ohne Nähte einzubauen!

- Zur Reduzierung der Behinderungen in Folge der
  Baumaßnahme sind die Fräs- und Aufbrucharbeiten in
  in einem Arbeitsgang durchzuführen.

- Sind die Arbeiten begonnen, so sind diese soweit
  abzuschließen, dass der Anliegerverkehr wieder möglich ist.

Dies ist bei der Kalkulation zu berücksichtigen und wird nicht separat vergütet.

*Hinweis: Hauptfahrbahnen*

**2.6.10 Asphalt trennen**
StL-Nr. 18911111030101081
Asphaltoberbau geradlinig trennen
in Einzelflächen längs und quer zur
Fahrbahnachse,
durch Schneiden
senkrecht,
Trenntiefe '5 cm bis 15 cm'
Menge: 50,000 m

**2.6.20 Randkeil entfernen**
Abtragen des abgetrennten Randkeiles mit einer Menge von m3/m 'bis 0,05'
Material in Eingentum des AN übernehmen und einer Verwertung nach Wahl des AN zuführen.
Im Bereich Rückschnitt und Reststreifen.
Menge: 25,000 m

**2.6.30 Gebundenen Oberbau aufbrechen**
Gebundenen Oberbau aufbrechen und aufnehmen.
Material soweit erforderlich zerkleinern.
Im Fahrbahnbereich,
Befestigung aus Asphalttrag- und Deckschichten, Einstreudecken
Dicke von ca. 4 bis ca. 10 cm
Lösen durch Aufbruch in verschiedenen Breiten
Material getrennt nach Belastungen/Asphaltstrukturen laden, zum Zwischenlager fördern und in getrennten Haufwerken aufsetzen.
Menge: 345,000 m2

*Hinweis: Nebenflächen*

**2.6.40 Gebundenen Oberbau aufbrechen**
Gebundenen Oberbau aufbrechen und aufnehmen.
Material soweit erforderlich zerkleinern.
Gehwege, Fahrbahnnebenflächen, Zufahrten, Angleichsflächen, Rohrgräben etc.
Befestigung aus Asphalttrag- und Deckschichten, Einstreudecken
Dicke von ca. 4 bis ca. 10 cm
Lösen durch Aufbruch in verschiedenen Breiten, z.T. in kleinen Einzelflächen
Material getrennt nach Belastungen/Asphaltstrukturen laden, zum Zwischenlager fördern und in getrennten Haufwerken aufsetzen.
Menge: 5,000 m2

**2.6.50 Zulage zu Fräs- oder Aufbrucharb. an Einbauten**
StL-Nr. 18911109000503021
Zulage zu Fräs- oder Aufbrucharbeiten
für Mehraufwendungen durch Erschwernisse
infolge von Einbauten einschließlich des
verminderten Leistungsansatz in der Fläche.
Zu diesen Mehraufwendungen gehört auch das
Entfernen von Belagsresten an den Einbauten.
Die Abrechnung erfolgt pro Einbauteil nur einmal für
alle Fräs- und Aufbrucharbeiten.
Einbauten 'Schächte, Schieber, Hydranten, SSK Regenrohrablaufschächte'

Deck- und Tragschicht
Ausbau in einem Arbeitsgang
Menge: 16,000 St

**2.6.60 Zulage zu Fräs- oder Aufbrucharb. an Einfassungen**
StL-Nr. 18911110070302
Zulage zu Fräs- oder Aufbrucharbeiten
für Mehraufwendungen durch Erschwernisse
entlang von Bordsteinen, Rinnen oder dgl.
einschließlich des verminderten Leistungsansatz
in der Fläche.
Zu diesen Mehraufwendungen gehört auch das
Entfernen von Belagsresten entlang der Einfassung.
Die Abrechnung erfolgt pro Fräs- bzw. Abbruchkante
entlang einer Einfassung nur einmal für alle
Fräs- und Aufbrucharbeiten.
Kante 'Bordsteine, Rinnen, Einfassungen, Randbegrenzungen, Sockel und dgl.'

Deck- und Tragschicht
Ausbau in einem Arbeitsgang
Menge: 150,000 m

*Hinweis: Hinweis*
Hinweis:

Die folgende Positionen "Unterlage reinigen",
"Schichtenverbund herstellen" umfassen diese
Leistungen im gesamten Maßnahmenbereich.
Die Durchführung erfolgt jeweils vor dem Einbau einer neuen Asphaltdeckschicht.

**2.6.70 Unterlage reinigen**
StL-Nr. 18911114050103
Vorhandene Unterlage reinigen.
Anfallendes Material einer Verwertung nach
Wahl des AN zuführen.
Das Reinigen von Ecken, Zwickeln und An-
schlüssen von Hand gehört zum Leistungsumfang.
Unterlage aus 'Tragschicht (neu) vor Einbau Deckschicht im Bereich der Hauptfahrbahn'

in zusammenhängenden Teilflächen
reinigen mit selbstaufnehmendem Hochdruckreinigungsgerät.
Menge: 370,000 m2

**2.6.80 Schichtenverbund herstellen**
StL-Nr. 18911116010202
Schichtenverbund durch Ansprühen der Unterlage mit bitumenhaltigem Bindemittel herstellen,
Das Reinigen wird gesondert vergütet.
Bindemittel C60B4-S,
Ansprühmenge ca. 250 g/m2.
Menge: 370,000 m2

**2.6.90 Anschluss mit Fugenband herstellen**
StL-Nr. 18911904030704001
Anschluss an bestehende Decken oder Bauteile in der
Dicke der Asphaltdeckschicht mit anschmelzbarem
Fugenband herstellen.
Das Reinigen vor Einbau des Fugenbandes
gehört zum Leistungsumfang.
Längs- und Querfuge,
Dicke der Deckschicht '4 cm'

Einzellängen 'bis 20 m'
Menge: 25,000 m

**2.6.100 ATS aus AC 32 T N herstellen**
StL-Nr. 18911206080502011
Asphalttragschicht aus Asphalttragschichtmischgut
AC 32 T N herstellen auf 'Frostschutzschicht'

Einbaubereich 'Fahrbahnen'

Einbaudicke 10,0 cm,
mit Bindemittel 50/70,
Unebenheiten der Oberfläche max. 6 mm.
Menge: 370,000 m2

**2.6.110 ADS aus AC 8 D N herstellen**
StL-Nr. 18911407020301
Asphaltdeckschicht aus Asphaltbeton AC 8 D N
herstellen. Das Abstumpfen der Oberfläche wird
gesondert vergütet.
In Fahrbahnen der Belastungsklasse Bk0,3,
Einbaudicke cm '4'

mit Bindemittel 70/100.
Menge: 370,000 m2

*Hinweis: Hinweis*
Hinweis:

Die Abstumpfung der Fahrbahn erfolgt nur in der Hauptfahrbahn und nicht in den Einfahrtsbereichen der seitlichen Wegeanbindungen.

**2.6.120 Abstumpfung herstellen**
StL-Nr. 189119110101
Abstumpfung maschinell herstellen.
Abstreumaterial gleichmäßig auf die noch heiße
Oberfläche der Deckschicht aufbringen und einwalzen. Nicht gebundenes und gelöstes Material aufnehmen und einer Verwertung nach Wahl des
AN zuführen.
Mit Bitumen umhüllte Lieferkörnung 1/3,
PSVangegeben(48), Abstreumasse 1,0 kg/m2.
Aufbringen mit Streubalken.
Menge: 370,000 m2

**2.6.130 Fläche kehren**
StL-Nr. 189119120101
Straßenfläche mit einer selbstaufnehmenden Kehrmaschine nach Verkehrsfreigabe unmittelbar nach
Aufforderung durch den AG kehren. Nicht gebundenes und gelöstes Material aufnehmen. Material
in Eigentum des AN übernehmen und einer
Verwertung nach Wahl des AN zuführen.
Deckschicht aus Walzasphalt,
Verkehrssicherungsmaßnahmen gehören zum
Leistungsumfang.
Menge: 370,000 m2

**2.6.140 Zulage zu Einbau von Asphalt entl. von Borden u. dgl.**
StL-Nr. 189119140203
Zulage für Mehraufwendungen durch Erschwernisse beim Einbau von Asphaltschichten
entlang von Bordsteinen, Rinnen und dgl.
sowie Freileitungen einschließlich des
verminderten Leistungsansatzes in der
Fläche.
Die Erschwernisse für das Herstellen des
Schichtenverbundes unter, bzw. zwischen
den einzubauenden Asphaltschichten
gehören zum Leistungsumfang.
Rinne / Streifen.
Deck- und Tragschicht
Menge: 160,000 m

**2.6.150 Zul. für Erschwern. durch Einbauten beim Einbau von Asphaltschichten**
StL-Nr. 18911913000103
Zulage für Mehraufwendungen durch Erschwernisse beim Einbau von Asphaltschichten
infolge von Einbauten einschließlich des verminderten Leistungsansatzes in der
Fläche.
Die Erschwernisse für das Herstellen des
Schichtenverbundes unter, bzw. zwischen
den einzubauenden Asphaltschichten
gehören zum Leistungsumfang.
Schächte.
Deck- und Tragschicht
Menge: 2,000 St

**2.6.160 Zul. für Erschwern. durch Einbauten beim Einbau von Asphaltschichten**
StL-Nr. 18911913000603
Zulage für Mehraufwendungen durch Erschwernisse beim Einbau von Asphaltschichten
infolge von Einbauten einschließlich des verminderten Leistungsansatzes in der
Fläche.
Die Erschwernisse für das Herstellen des
Schichtenverbundes unter, bzw. zwischen
den einzubauenden Asphaltschichten
gehören zum Leistungsumfang.
Einbauten 'Sinkkästen'

Deck- und Tragschicht
Menge: 6,000 St

**2.6.170 Zul. für Erschwern. durch Einbauten beim Einbau von Asphaltschichten**
StL-Nr. 18911913000203
Zulage für Mehraufwendungen durch Erschwernisse beim Einbau von Asphaltschichten
infolge von Einbauten einschließlich des verminderten Leistungsansatzes in der
Fläche.
Die Erschwernisse für das Herstellen des
Schichtenverbundes unter, bzw. zwischen
den einzubauenden Asphaltschichten
gehören zum Leistungsumfang.
Hydranten- und Schieberkappen.
Deck- und Tragschicht
Menge: 21,000 St

**2.6.180 Zul. für Erschwern. durch Einbauten beim Einbau von Asphaltschichten**
StL-Nr. 18911913000603
Zulage für Mehraufwendungen durch Erschwernisse beim Einbau von Asphaltschichten
infolge von Einbauten einschließlich des verminderten Leistungsansatzes in der
Fläche.
Die Erschwernisse für das Herstellen des
Schichtenverbundes unter, bzw. zwischen
den einzubauenden Asphaltschichten
gehören zum Leistungsumfang.
Einbauten 'Straßenbeleuchtung'

Deck- und Tragschicht
Menge: 1,000 St

**2.6.190 Bohrkern entnehmen**
StL-Nr. 189119220101
Bohrkern aus dem Asphaltoberbau entnehmen
und die Bohrlöcher bis Oberkante schließen.
Bohrkerne beschriften.
Abrechnung nach Bohrlänge,
Anzahl der Bohrkerne '4 St. pro Straßenzug'

Überschüssiges Abstreumaterial aufnehmen und
einer Verwertung nach Wahl des AN zuführen.
Die Leistung ist gesondert in Rechnung zu stellen.
Durchmesser des Bohrkerns 15 cm,
Verfüllung mit Beton C12/15, Expositionsklasse X0,
bis Unterkante Deckschicht, Rest mit Kaltasphalt,
mit Bitumen umhüllte feine Gesteinskörnung auf die
Oberfläche aufbringen und andrücken.
Menge: 0,560 m

**2.6.200 Kontrollwägung durchführen**
StL-Nr. 18911919
Kontrollwägung durchführen
auf einer öffentlichen Waage.
Die Leistung ist gesondert in Rechnung zu stellen.
Menge: 1,000 St

**2.6.210 Probenentnahme**
StL-Nr. 18911920
Entnahme von Proben für Kontrollprüfungen
von Asphaltmischgut, Bindemittel, Fugenvergussmassen
usw. einschließlich Beschriften und Verpacken.
Die Leistung ist gesondert in Rechnung zu stellen.
Menge: 1,000 St

#### Unterabschnitt 2.7 Pflaster, Platten, Zeilen etc.

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

*Hinweis: Pflaster und Beläge ausbauen*
Pflaster und Beläge ausbauen

Hinweis:
Bei den auszubauenden Pflasterflächen handelt es sich
um Einzelflächen im Bereich der Einfahrten zur
Herstellung des Übergangs Planung - Bestand.

**2.7.10 Pflasterdecke aus Naturpflastersteinen ausbauen**
StL-Nr. 17913101090101011
Pflasterdecke aus Natursteinen
einschließlich Pflasterbett ausbauen.
Natursteinmaterial 'Granit, Basalt'

Decke aus
Pflastersteinen mm/mm/mm 'verschiedene Formate in Einzelflächen'

Pflasterbett und Fugenfüllung aus ungebundenem
Material.
Wieder verwendbare Steine innerhalb der Baustelle
fördern, säubern und sortiert lagern.
Übriges Aufbruchgut in Eigentum des AN übernehmen und einer Verwertung nach Wahl des AN
zuführen.
Menge: 5,000 m2

**2.7.20 Pflasterdecke aus Betonpflastersteinen ausbauen**
StL-Nr. 17913102020101011
Pflasterdecke aus Betonpflastersteinen
einschließlich Pflasterbett ausbauen.
Anteil wieder verwendbarer Betonpflastersteine
etwa % '75'

Decke aus
Verbundpflastersteinen,
Dicke mm '80 bis 100'

Steinform 'verschiedene Formate (Betonpflastersteine, Verbundpflaster, Rasengittersteine)'

Pflasterbett und Fugenfüllung aus ungebundenem
Material.
Wieder verwendbare Steine innerhalb der Baustelle
fördern, säubern und sortiert lagern.
Übriges Aufbruchgut in Eigentum des AN übernehmen und einer Verwertung nach Wahl des AN
zuführen.
Menge: 25,000 m2

*Hinweis: Pflaster und Beläge herstellen*

*Hinweis: Natursteinpflaster*

**2.7.30 Pflasterdecke aus Naturkleinpfl. des AG herst.**
StL-Nr. 17913109090201011
Pflasterdecke aus Naturkleinpflastersteinen des AG,
Steingröße mm/mm/mm 'ca. 100/100/100'

Gesteinsart 'Granit'

mit einer maximalen Fugenbreite von 10 mm
auf vorhandener Tragschicht herstellen.
Bettungsdicke 3 bis 4 cm,
Verband 'Segmentbogen'

Einbaubereich 'in Privatzufahrten und Zugängen'

auf Pflasterbett aus Baustoffgemisch 0/5,
verfugen mit Baustoffgemisch 0/4.
Steine, innerhalb der Baustelle gelagert, laden,
fördern und abladen.
Menge: 5,000 m2

*Hinweis: Betonpflaster*
Betonpflaster

Die exakte Ausführung (Farbe, Formate) der nachfolgenden Betonpflaster ist mit dem AG abzustimmen. Ebenso sind Musterflächen bzgl. Verlegeart und Steinformaten im Baustellenbereich herzustellen um die Ausführung der Betonpflasterarbeiten final abzustimmen.
Diese Leistungen sind mit einzukalkulieren und werden nicht gesondert vergütet.

**2.7.50 Pflasterdecke aus Betonpflasterst. des AG herst.**
StL-Nr. 17913116090201011
Pflasterdecke aus Betonpflastersteinen des AG
auf vorhandener Tragschicht herstellen.
Bettungsdicke 3 bis 5 cm
Steinform 'wie Bestand'

Das Zuarbeiten oder Trennen von Pflastersteinen wird
gesondert vergütet.
Steingröße mm/mm/mm 'wie Bestand'

Kantenausbildung 'wie Bestand'

Verband 'wie Bestand'

Einbaubereich 'Zugänge auf Privatgrund zum Höhenangleich'

auf Pflasterbett aus Baustoffgemisch 0/5,
mit einer Fugenbreite von 5 mm, verfugen mit
Baustoffgemisch 0/4.
Steine, innerhalb der Baustelle gelagert, laden,
fördern und abladen.
Menge: 20,000 m2

**2.7.60 Pflasterdecke aus Betonverbundpfl. herstellen**
StL-Nr. 17913117090201
Pflasterdecke aus Betonverbundpflastersteinen
auf vorhandener Tragschicht herstellen.
Bettungsdicke 3 bis 5 cm
Steinform 'wie Bestand (Ergänzungsmaterial)'

Die Formteile für Randanschlüsse und Einfassungen gehören zum Leistungsumfang. Das Zuarbeiten oder
Trennen von Pflastersteinen wird gesondert vergütet.
Nennmaße mm/mm/mm 'wie Bestand (Ergänzungsmaterial)'

Kantenausbildung 'wie Bestand (Ergänzungsmaterial)'

Farbe 'wie Bestand (Ergänzungsmaterial)'

Einbaubereich 'Zugänge auf Privatgrund zum Höhenangleich und zur Verlängerung von best. Zugängen.'

auf Pflasterbett aus Baustoffgemisch 0/5,
verfugen mit Gesteinskörnung 0/2.
Menge: 5,000 m2

**2.7.70 Anpassung von Pflasterdecke herstellen**
StL-Nr. 17913125010202011
Anpassung von Pflasterdecke herstellen.
Pflastersteine auf Passmaß zuarbeiten und an Kanten
und Einfassungen bzw. an Aussparungen und
Einbauten über 1 m2 Einzelgröße verlegen.
Kanten wie Hausmauer, Zaunsockel, Borde,
Rinnen und dgl.,
Betonverbundpflastersteine,
Dicke 80 mm bis unter 100 mm.
Steine schneiden.
Menge: 45,000 m

*Hinweis: Streifen, Rinnen, Mulden ausbauen*

**2.7.80 Streifen/Rinne/ Mulde aus Natursteinen ausbauen**
StL-Nr. 17913301060101011
Streifen, Rinne oder Mulde
zeilig '1'

aus Naturpflastersteinen einschließlich Fundament
bzw. Bettung ausbauen.
Steingröße mm/mm/mm 'ca. 160/160/160'

Gesteinsart 'Granit'

Abgrenzung/Einfassung 'vor Bordstein und dgl. oder freistehend'

Fundament und Fugenfüllung aus hydraulisch
gebundenem Material,
Wieder verwendbare Steine innerhalb der Baustelle
fördern, säubern und sortiert lagern.
Übriges Aufbruchgut in Eigentum des AN übernehmen und einer Verwertung nach Wahl des AN
zuführen.
Menge: 5,000 m

**2.7.90 Streifen/Rinne/ Mulde aus Natursteinen ausbauen**
StL-Nr. 17913301060101011
Streifen, Rinne oder Mulde
zeilig '2'

aus Naturpflastersteinen einschließlich Fundament
bzw. Bettung ausbauen.
Steingröße mm/mm/mm 'ca. 160/160/160'

Gesteinsart 'Granit'

Abgrenzung/Einfassung '2-Zeiler höhenversetzt als Abgrenzung'

Fundament und Fugenfüllung aus hydraulisch
gebundenem Material,
Wieder verwendbare Steine innerhalb der Baustelle
fördern, säubern und sortiert lagern.
Übriges Aufbruchgut in Eigentum des AN übernehmen und einer Verwertung nach Wahl des AN
zuführen.
Menge: 5,000 m

**2.7.100 Streifen/Rinne/ Mulde aus Natursteinen ausbauen**
StL-Nr. 17913301060101011
Streifen, Rinne oder Mulde
zeilig '3'

aus Naturpflastersteinen einschließlich Fundament
bzw. Bettung ausbauen.
Steingröße mm/mm/mm 'ca. 160/160/160'

Gesteinsart 'Granit'

Abgrenzung/Einfassung '3-zeilige Entwässerungsmulde'

Fundament und Fugenfüllung aus hydraulisch
gebundenem Material,
Wieder verwendbare Steine innerhalb der Baustelle
fördern, säubern und sortiert lagern.
Übriges Aufbruchgut in Eigentum des AN übernehmen und einer Verwertung nach Wahl des AN
zuführen.
Menge: 10,000 m

*Hinweis: Granitgroßpflasterstreifen herstellen*
Granitgroßpflasterstreifen herstellen

Hinweis:
Das Herstellen der Bewegungsfugen in den Streifen und Rinnen sowie den Fundamenten ist in die Positionen der Streifen und Rinnen
einzurechnen und wird nicht separat vergütet!

**2.7.110 Granitgroßpflasterstreifen herstellen**
StL-Nr. 17913304040201011
Streifen aus Granitgroßpflastersteinen
mit einer maximalen Fugenbreite von 15 mm
auf 20 cm dickem Fundament herstellen.
Den Fundamentbeton als seitliche Stütze, soweit der
Streifen nicht an Borde oder dgl.anschließt, 15 cm
breiter als der Streifen herstellen und bis zur halben
Steinhöhe hochziehen. Mehrzeilige Streifen sind mit
beidseitigen Schnurkanten herzustellen.
Fundamentbeton C25/30.
2-zeilig, davon 1 Zeile um cm '3'

höher gesetzt.
Als Abgrenzung freistehend,
Nennmaße 160/160-220/160 mm,
Sichtfläche gestockt oder sandgestrahlt.
Fugen mit Fertigzementmörtel vergießen,
Druckfestigkeit fck,cube des Mörtels min. 50 MPa,
Zement Art CEM I, max. w/z 0,50,
frost-/tausalzbeständig, Ausbreitmaßklasse F5.
Menge: 72,000 m

**2.7.120 Granitgroßpflasterstreifen AG herst.**
StL-Nr. 17913305090101041
Streifen aus Granitgroßpflastersteinen des AG
mit einer maximalen Fugenbreite von 15 mm
auf 20 cm dickem Fundament herstellen.
Steingröße mm/mm/mm '160/160-220/160 mm'

Den Fundamentbeton als seitliche Stütze,
soweit der Streifen nicht an Borde oder dgl.
anschließt, 15 cm breiter als der Streifen
herstellen und bis zur halben Steinhöhe hochziehen.
Mehrzeilige Streifen sind mit beidseitigen
Schnurkanten herzustellen.
Fundamentbeton C25/30.
Anzahl der Zeilen '3-zeilig in Muldenform'

Als Randeinfassung vor Bordstein und dgl.,
Fugen mit Fertigzementmörtel vergießen,
Druckfestigkeit fck,cube des Mörtels min. 50 MPa,
Zement Art CEM I, max. w/z 0,50,
frost-/tausalzbeständig, Ausbreitmaßklasse F5.
Steine 'vom Lagerplatz des AG (Entfernung bis 3 km) laden, fördern, abladen und einbauen.'
Menge: 10,000 m

*Hinweis: Borde*

**2.7.130 Bord oder Einfass. ausbauen**
StL-Nr. 17913401040101
Bord oder Einfassung aus Bord- oder
Einfassungssteinen, aus Naturstein
oder Beton, einschließlich Fundament und Rückenstütze ausbauen.
Bordstein 'wie Bestand'

Ausgebauten Beton in Eigentum des AN übernehmen und einer Verwertung nach Wahl
des AN zuführen.
Steine säubern, sortieren und innerhalb der
Baustelle lagern.
Menge: 185,000 m

**2.7.150 Granithochbord Form B herstellen**
StL-Nr. 17913410020001041
Hochbord aus Granitbordstein Form B
mit einer Fugenbreite von 10 mm
auf 20 cm dickem Fundament herstellen.
Den Fundamentbeton als Rückenstütze
mit einer Breite von 15 cm hochziehen. Oberkante
nach Dicke der angenzenden Flächenbefestigung.
Fundamentbeton C25/30.
Größe 6, Breite 120 mm,
Gerader Stein,
Fugen 'mit Fertigzementmörtel verfüllen,
Druckfestigkeit fck,cube des Mörtels min. 50 MPa,
Zement Art CEM I, max. w/z 0,50,
frost-/tausalzbeständig, Ausbreitmaßklasse F3.

Einbau von Baubeginn bis Station 0+055,
10 cm höhenversetzt'
Menge: 65,000 m

**2.7.170 Granithochbord Form B, Sonderform herstellen**
StL-Nr. 17913412020001041
Bord aus Granitbordstein Form B
jedoch Sonderform
mit einer Fugenbreite von 10 mm
auf 20 cm dickem Fundament herstellen.
Den Fundamentbeton als Rückenstütze
mit einer Breite von 15 cm hochziehen. Oberkante
nach Dicke der angenzenden Flächenbefestigung.
Fundamentbeton C25/30.
Tiefbord Größe 6, Breite 120 mm, Höhe 200 mm,
Gerader Stein,
Fugen 'mit Fertigzementmörtel verfüllen,
Druckfestigkeit fck,cube des Mörtels min. 50 MPa,
Zement Art CEM I, max. w/z 0,50,
frost-/tausalzbeständig, Ausbreitmaßklasse F3.

Einbau von Station 0+055 bis 0+070,
höhengleicher Einbau'
Menge: 15 m

**2.7.180 Bordstein Beton TB 10/25**
Bord aus Betonbordsteinen
auf 20 cm dickem Fundament herstellen.
Den Fundamentbeton als Rückenstütze
mit einer Breite von 15 cm hochziehen. Oberkante
nach Dicke der angenzenden Flächenbefestigung.
Form HB mm x mm '100 x 250 (Betonleistenstein)'
Fundamentbeton C25/30.
Gerader Stein, Einbau in Kleinlängen,
mit Stoßfugen mit eingelegten Dichtstreifen.
Menge: 80,000 m

#### Unterabschnitt 2.8 Kabelarbeiten - Elektro

*Hinweis: Hinweis:*
Hinweis:

Die Verlegung von neuen Kabeln erfolgt durch die
Versorgungsträger.
Die Koordination mit dem Versorgungsträger und die daraus resultierenden Erschwernisse werden nicht separat vergütet und sind in den Kabalgrabenposition zu berücksichtigen.

**2.8.10 Leitungsgraben herstellen**
StL-Nr. 18905103010107071
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'alle'

Beschreibung des Homogenbereichs nach Unterlagen
des AG.
Grabentiefe bis 1,00 m,
für 'Neuverlegung von Kabeln (Straßenbeleuchtungskabell), Lieferung und Einbau der Kabel
erfolgt durch den Versorgungsträger. Die Erschwernisse
für die Abstimmung und Koordination mit dem
Versorgungsträger sind in dieser Position zu
berücksichtigen. Kabelgrabenbreite 0,30 m, Tiefe bis 0,40 m.'

Boden 'nach Homogenbereichen separieren, laden, zu einer Zwischenlagerfläche des AG fördern und in Haufwerke (Haufwerkgröße 500 m3; nach Homogenbereich getrennt) aufsetzen.'
Menge: 5,000 m3

**2.8.20 Kabel verlegen**
StL-Nr. 189095030107
Seitlich gelagertes Kabel aufnehmen,
verlegen und ggf. abdecken.
Ggf. Verfüllung der Leitungszone herstellen.
Ggf. erforderliche Erdarbeiten werden gesondert
vergütet.
Das Verlegen des Kabeltrassenbandes wird gesondert
vergütet.
Kabelart 'Niederspannungskabel und Beleuchtungskabel, seitlich gelagert und gesichert'

Spartenträger 'Bayernwerk'

Die Leistung ist gesondert in Rechnung zu stellen.
Verlegeart 'in Kabelgräben, Kabelgrabenbreite 30 cm
für das erste Kabel zzg. 10 cm für jedes weitere Kabel
mit 10 cm Sandauflager und mind. 10 cm
Sandüberdeckung, einschl. Lieferung des Bettungs- und
Umhüllungsmaterials durch den AN, maximale Korngröße 4
mm.'
Menge: 35,000 m

**2.8.30 Warneinr. Kabel herstellen**
StL-Nr. 189095060101
Warneinrichtung für erdverlegte Kabel aus Trassenband herstellen.
Trassenband des AG,
Trassenband auf Leitungszonenverfüllung auslegen.
Menge: 110,000 m

**2.8.40 Sand liefern und einbauen**
Sand liefern und einbauen der Körnung 0/2 für
Sandbettung (5 cm) und Sandüberdeckung (15 cm) in
Leitungsgräben von Kabeln, etc.
Menge: 5,000 m3

**2.8.50 Lampenfundament herstellen**
Lampenfundament aus Stahlbetonrohr DN 300 liefern und setzen.
Anfallende Erdarbeiten gehören zum Leistungsumfang.
Überschüssiges Aushubmaterial seitlich zur Geländeangleichung einbauen und verdichten.
Stahlbetonrohr DN 300 mit Öffnung für Kabeldurchführungen
Fundamenttiefe ca. 1,0 m
Fundamentbeton C 12/15, Beton liefern.
Menge: 1,000 St

#### Unterabschnitt 2.9 Kabelarbeiten - Breitband

**2.9.10 Leitungsgraben herstellen**
StL-Nr. 18905103010107071
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'alle'

Beschreibung des Homogenbereichs nach Unterlagen
des AG.
Grabentiefe bis 1,00 m,
für 'Neuverlegung von Breitband,
Kabelgrabenbreite bis 0,30 m, Tiefe bis 0,40 m.'

Boden 'nach Homogenbereichen separieren, laden, zu einer Zwischenlagerfläche des AG fördern und in Haufwerke (Haufwerkgröße 500 m3; nach Homogenbereich getrennt) aufsetzen.'
Menge: 15,000 m3

**2.9.20 Rohrverbund 2 x 10 x 2,0 liefern**
Rohrverbunde bestehen aus einzelnen Mikrokabelrohren
aus PE-HD, die mit einem Außenmantel aus PP gebündelt
werden, für besonders geradlinige Verlegung der
Einzelrohre und große Einblaslängen. Die Rohrverbunde
aus gebündelten direkt erdverlegbaren Mikrokabelrohren
eignen sich zur direkten Erdverlegung.
Die enthaltenen einzelnen Mikrorohre sind durch jeweils
2  unterschiedliche Farbstreifen und für zusätzliche
Sicherheit durch Kennzeichnung der jeweiligen
Rohrnummer eindeutig unterscheidbar.
Durch die transluzente Grundfarbe ist die Belegung mit Kabeln
deutlich sichtbar. Mikrokabelrohre eignen sich zum Einblasen von Mikrokabeln, zum Einziehen oder Einblasen in Schutzrohre und zur direkten Erdverlegung,
Material: PE-HD, mit speziell reibungsarmer Innenriefung zur
Erreichung maximaler Einblaslängen,
Druckprüfung 170h / 80°C / 4 N/mm²
UV-stabilisiertes Material ermöglicht Freilagerdauer von max. 2 Jahre
Signierung: Hersteller, Abmessung, Fertigungsdatum, Meterzahl,
Farbcode VDE 0888,
Rohrabmessung: 2x10x2,0mm
Menge: 75,000 m

**2.9.30 Rohrverbund 24 x 10 x 2,0 liefern**
Rohrverbunde bestehen aus einzelnen Mikrokabelrohren
aus PE-HD, die mit einem Außenmantel aus PP gebündelt
werden, für besonders geradlinige Verlegung der
Einzelrohre und große Einblaslängen. Die Rohrverbunde
aus gebündelten direkt erdverlegbaren Mikrokabelrohren
eignen sich zur direkten Erdverlegung.
Die enthaltenen einzelnen Mikrorohre sind durch jeweils
2  unterschiedliche Farbstreifen und für zusätzliche
Sicherheit durch Kennzeichnung der jeweiligen
Rohrnummer eindeutig unterscheidbar.
Durch die transluzente Grundfarbe ist die Belegung mit Kabeln
deutlich sichtbar. Mikrokabelrohre eignen sich zum Einblasen von Mikrokabeln, zum Einziehen oder Einblasen in Schutzrohre und zur direkten Erdverlegung,
Material: PE-HD, mit speziell reibungsarmer Innenriefung zur
Erreichung maximaler Einblaslängen,
Druckprüfung 170h / 80°C / 4 N/mm²
UV-stabilisiertes Material ermöglicht Freilagerdauer von max. 2 Jahre
Signierung: Hersteller, Abmessung, Fertigungsdatum, Meterzahl,
Farbcode VDE 0888,
Rohrabmessung: 24x10x2,0mm
Menge: 60,000 m

**2.9.40 Doppelsteckmuffe permanent transparent für Mikro-Rohr Ø 10 mm liefern**
Doppelsteckmuffe permanent transparent für Mikro-Rohr
Ø 10 mm;  DSM 10 permanent, transparent, erdverlegbar
- Gas- und wasserdicht 15 bar/ 30 min.
- Zugfest 400 N
- Anforderungsprofil nach DIN EN 50 411-2-8:2009
- Lösbar nach Entfernen des Sicherungsringes
- Berstdruck mind. 30 bar
Menge: 8,000 St

**2.9.50 Endkappen permanent transparent für Mikro-Rohr Ø 10-16 mm liefern**
Endkappen zum druckdichten Verschließen von unbelegten Mikrokabelrohren, druckdicht bis 15 bar,
Sicherungsclips zum Sichern und Lösen der Verbindung werkseitig vormontiert, für die direkte Erdverlegung geeignet. Klemmzähne aus rostfreiem Federstahl.
Abmessung: Durchmesser 10-16 mm
Menge: 8,000 St

**2.9.60 Kugelmarker liefern**
Zur punktgenauen Ortung von Lage und Tiefe markierter Bereiche oder Objekte in unterirdischen Trassen.
Kennzeichnung und Ortung von Hausanschluss-Abzweigen am
Rohrverbund möglich. Ortungsbereich bis 1,5 m Erdtiefe.
Ortbar mit handelsüblichen Ortungsgeräten,
Gehäuse aus PE-HD,
Inhalt aus biologischer Propylen Glycol / Wasser
Mischung, Farbe: orange, Abmessung: 13,8 cm
Menge: 8,000 St

**2.9.70 Trassenwarnband "Achtung Glasfaserkabel" liefern**
Zur frühzeitigen Warnung vor drohenden Schäden an
Leitungsnetzen bei Erdarbeiten. Zusätzliche Ortbarkeit
durch zwei einkaschierte Edelstahldrähte.
Alterungs- und kältebeständig, dauerhaft lesbar.
Farbe: gelb
Menge: 135,000 m

**2.9.80 Abzweighilfe zweifach liefern**
Abzweighilfe zweifach
- zum geführten redundanten Abzweigen von Mikro-Rohren
  aus einem erdverlegten Rohrverband unter 90°
- mit Positionierung und Fixierungshilfe für einen
  Ortungs-Kugelmarker
Menge: 8,000 St

**2.9.90 Kennzeichnungsschilder mit Rohrverschluss liefern**
Kennzeichnungsschild mit Rohrverschluss
- zum Kennzeichnen von Mikrorohren mit der Kundenadresse
- zum gas- und wasserdichten Verschließen
- für Mikro-Rohre Durchmesser 10mm
- zum Beschriften geeignet
Menge: 8,000 St

**2.9.100 Kennzeichungsringe liefern**
zur farblichen Kennzeichnung und Unterscheidung von
Verbunden und Rohren, Wiederverwendbar, zum einfachen
Aufstecken auf den Verbund, universal einsetzbar für
Außendurchmesser 38mm bis 44mm
Farben: blau, grün, grau, braun, orange, weiß und gelb
Menge: 8,000 St

**2.9.110 FTTB-Grundstückserschließung**
FTTB- Grundstückserschließung
Verlegung und Montage Mikro-Rohre Durchmesser 10mm,
Wandstärke 2,0mm
Definition:
Herstellen einer Grundstückserschließung/Hausstich eines Grundstücks mit Mikrorohre aller Art auf dem zu versorgenden Grundstück mit bis zu 2 m Trassenlänge.
Eingeschlossene Leistungen:
- Bei Mikrorohre notwendige Trennungen/Verbindungen
  herstellen
- Auslegen/Schneiden/Verbinden/Abdichten von 2 Mikrorohren
  pro Anschluss(Grundstück/Gebäude)
- Kennzeichnen/Beschriften und Setzen von Abzweighilfe
  und Kugelmarker
Das Mikrorohr ist die jeweilige Verbindungs-/Stichleitung zwischen Rohrverband und jedem Grundstück.
Menge: 8,000 St

**2.9.120 Verlegung und Montage Rohrverband flexibel**
Verlegung und Montage Rohrverband flexibel bis 63mm
Außendurchmesser.
Definition:
Auslegen von erdverlegten Mikrorohrverbänden aller Art
kleiner/gleich ca. 63 mm Außendurchmesser
Eingeschlossene Leistungen:
-  Auslegen der Mikrorohrverbände
-  Schneiden und Anphasen der Rohre
-  Verbinden von Rohrenden aller Art
-  Ausrichten und Kennzeichnen der Rohre
-  Abdichten der Rohrenden gegen Verschmutzung mittels
  Endkappen
Lieferaufmachung: Trommel oder Ringbund,
Rohrenden mit Endkappen verschlossen Verlegung
fachgerecht entsprechend den einschlägigen
Verlegerichtlinien (z.B. ZTV-TKNetz 10 und 12 der EN 1610)
und Technischer Information des Herstellers/ Produktlieferanten.
Die Leerrohre müssen nach Fertigstellung bei der Übergabe frei von Ablagerungen und Verunreinigungen sein.
Bei der Herstellung der Kabelschutzrohrtrasse ist auf die  fachgerechte Durchführung nach DIN 18322 und Vorgaben
des Straßenbaulastträgers zu achten.
Menge: 135,000 m

**2.9.130 Sand für Rohrverband**
Sand für Rohrverband liefern und einbauen,
als Bettungs- und Umhüllungsmaterial,
Bettungsbreite: von 0,30 m
Bettungsstärke: 0,30 m  (10 cm Auflager und 20 cm Umhüllung des Rohrverbands)
Menge: 15,000 m3

**2.9.140 Trassenwarnband auslegen**
Trassenwarnband auslegen
Definition:
Auslegen von Trassenwarnband
Eingeschlossene Leistungen:
-  Auslegen der Trassenwarnbänder lage- und höhengerecht
Menge: 135,000 m

**2.9.150 Bild-Dokumentation von wichtigen Streckenpunkten**
Dokumentation von besonderen Anschlussbereichen oder
wichtigen Streckenpunkten mittels Bilder.
Die Aufnahmen müssen vor dem Verfüllen der Kabel bzw.
Leer- rohre und Formstücke ausgeführt werden.
Die Aufnahmen müssen beschriftet und dem jeweiligen Streckenpunkt zugeordnet dem AG übergeben werden.
Format:
In digitaler Form als *.jpg-Datei (Größe ca. 2 MB/Bild) auf CD
gebrannt und als Abzug in der Größe 10 X 15 cm auf DIN A4
Blätter aufgeklebt und beschriftet (nach Anschluss).
Menge: 8,000 St

**2.9.160 Dokumentation, Einmessung und Bestandsplan**
*** Pauschalposition
Dokumentation, Einmessung und Bestandsplan
Definition:
Es sind alle Kabelrohranlagen und deren Einbauten,
Kupplungen, Abzweigungen, Querungen etc.  im
Bauabschnitt einzumessen und zu dokumentieren.
Eingeschlossene Leistungen:
Lieferung/Übergabe der Daten in vektorisierter und
georeferenzierter Form unter Angabe des Bezugssystems.
Als Datenaustauschformat soll vorzugsweise eine georeferenzierte SHP-, DWG- oder DXF-Datei im aktuell
gültigen Koordinatensystem verwendet werden.
Menge: 1,000 Psch

#### Unterabschnitt 2.10 Beschilderung, Beleuchtung

*Hinweis: Vorbemerkungen zu LB 929*
StL-Nr. 16929000
Vorbemerkungen zu LB 929
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

**2.10.10 Schild abbauen**
StL-Nr. 16929101010100011
Schild mit Zeichen nach StVO, ggf. mit
Befestigungsmaterial, abbauen.
Schildgröße bis 1 m2,
einschließlich Abbau des Befestigungsmaterials
von der Aufstellvorrichtung,
Schild laden, innerhalb der Baustelle fördern,
abladen und nach Unterlagen des AG lagern.
Menge: 3,000 St

**2.10.20 Rohrpfosten ausb.**
StL-Nr. 16929102020101
Rohrpfosten Durchmesser bis einschl. 108 mm,
einschl. vorhandenem Fundament aus Beton,
ausbauen, ggf. Fundamentgrube mit geeignetem
Material verfüllen.
Ausgebauten Beton des Fundamentes in Eigentum
des AN übernehmen und einer Verwertung nach Wahl
des AN zuführen.
Fundamentgröße über 0,5 bis 1 m3,
Fundamentgrube mit Boden des AG verfüllen
und verdichten,
Rohrpfosten laden, innerhalb der Baustelle fördern,
abladen und nach Unterlagen des AG lagern.
Menge: 1,000 St

**2.10.30 Rohrpfosten setzen**
StL-Nr. 16929202020202
Rohrpfosten oder Rohrrahmen  mit Abschlusskappe
und Erdanker setzen.
Anfallende Erdarbeiten gehören zum Leistungsumfang.
Überschüssiges Aushubmaterial in Eigentum des
AN übernehmen und einer Verwertung nach Wahl des
AN zuführen.
Rohrpfosten aus Stahl D = 60 mm,
Wanddicke 2,9 mm,
Pfostenlänge über 2000 mm bis 3000 mm,
Verfüllung mit Beton C 12/15, Beton liefern.
Menge: 2,000 St

**2.10.40 Schild AG anbringen**
Schild an Aufstellvorrichtung anbringen.
Schildgröße/Abmessungen wie Bestand,
auf Lagerplatz des AG gelagert,
zur Einbaustelle transportieren und anbringen
an Rohrpfosten,
Blech mit profilverstärktem Rand,
Einseitiges Zeichen,
Befestigungsmaterial des AN.
Menge: 4,000 St

### Abschnitt 3 Kanalbau

*Hinweis: Hinweis Straßenaufbruch und -wiederherstellung*
Hinweis Straßenaufbruch und -wiederherstellung:

Leistungen für Straßenaufbruch und -wiederherstellung werden gem. den Positionen im Abschnitt Straßenbau vergütet.
Sollten für die Kanalbauarbeiten explizit Leistungen für den Straßenaufbruch- und wiederherstellung erforderlich werden, so sind die entsprechenden Positionen aus den Abschnitten Straßenbau heranzuziehen.

#### Unterabschnitt 3.1 Erdarbeiten

*Hinweis: Vorbemerkungen zu LB 905*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Festlegungen ergänzend zu Vorbemerkungen LB 905*
Festlegungen ergänzend zu Vorbemerkungen LB 905 zur
Kalkulation/ Abrechnung Leitungsgräben:

Abrechnungstiefe:
Für die  Abrechnungstiefe Leitungsgraben gilt die
Tiefe nach Abtrag des Oberbodens, bzw. der
Oberflächenbefestigung.

Mehraushub und Mehrbreiten für Schächte und Verbau im Bereich von Schächten werden nicht gesondert vergütet und sind in die entsprechenden Positionen einzurechnen.

Festlegung Abrechnungsbreiten B:
Die Abrechnungsbreite orientiert sich an der DIN 1610 zzgl. 2 x 10 cm Verbau und wird wie folgt vorgegeben:

PP-Rohre DN 300 (315)  B = 1,10 m

Die im LV definierten Rohrgraben-, Leitungsgraben- und
Kabelgrabenbreiten entsprechen den Abrechnungsbreiten,
unabhängig von den tatsächlichen Grabenbreiten in
der Bauausführung!

Verbau:
Die Wahl des Grabenverbaues ist auf die nachfolgend
beschrieben Leistungen (z.B. Leitungsquerungen)
abzustimmen.

*Hinweis: Anmerkung:*
Anmerkung:

Auf Grund der bestehenden Gründungssituation der
angrenzenden Anwesen sind erschütterungsarme Arbeitsweisen bei sämtlichen Arbeiten anzuwenden.
Die Grabenwände sind fachgerecht zu sichern (keine
Hohlräume zwischen Verbau und Grabenwand).

Sämtliche Erschwernisse, wie z. B. Wahl der
Arbeitsgeräte, Sicherungen, Materialanlieferungen
sind bei der Preisbildung zu berücksichtigen, sofern
keine gesonderten Positionen ausgewiesen sind.

*Hinweis: Leitungsgräben Freispiegelkanäle*

**3.1.10 Leitungsgraben MW DN 315 PP**
Boden Leitungsgraben für Entwässerungskanäle und Schächte
profilgerecht lösen und ausheben nach Abtrag des Oberbodens bzw. der Oberflächenbefestigung,
einschließlich der kraftschlüssigen Verbauarbeiten,
mit Behinderung durch Versorgungsleitungen und
Grundwasserabsenkung,
Aushubtiefe in m bis ca. 4,0
Abrechnungsbreite Rohrgraben 1,10 m.
Boden der Homogenbereiche: alle
Boden lösen, laden, zu Zwischenlager fördern und lagern.
MISCHWASSERKANAL DN 315 PP
Menge: 170,000 m3

**3.1.20 Zulage Leitungsgraben Kanal - Fels X1, verwittert, geklüftet**
Zulage zur Position Boden Leitungsgräben für Entwässerungskanäle und Schächte wie in vorherigen Position vollständig beschrieben jedoch für
Boden des Homogenbereichs X1: Fels, verwittert, geklüftet
Menge: 25,000 m3

**3.1.30 Zulage Leitungsgraben Kanal - Fels, ehem. Bkl. 7**
Zulage zur Position Boden Leitungsgräben für Entwässerungskanäle und Schächte wie in vorherigen Position vollständig beschrieben jedoch für
Boden des Homogenbereichs : Fels,
(ehemalige Bodenklasse 7),
Menge: 50,000 m3

**3.1.40 Gründungssohle verdichten**
Gründungssohle verdichten, in Leitungsgräben,
Verdichtungsgrad mind. DPr 0,97.
Menge: 70,000 m2

**3.1.50 Suchgraben ausheben 1.25/0.40/2.0**
Boden für Suchgraben ausheben,
zur Freilegung Erkundung von Kabeln etc,
nach Abtrag des Oberbodens bzw. der Oberflächenbefestigung,
mit geböschten Wänden, Aushub seitlich lagern,
verfüllen und verdichten,
Aushubtiefe in m bis 1.25,
Sohlenbreite in m bis 0.40,
Sohlenlänge in m bis 2.0
Suchgräben werden nur vergütet,
wenn diese durch den AG angeordnet wurden.
Menge: 2,000 St

**3.1.60 Suchgraben aush. 1.75/0.60/2.0**
Boden für Suchgraben ausheben,
zur Freilegung Erkundung von Versorgungsleitungen,
nach Abtrag des Oberbodens bzw. der Oberflächenbefestigung
mit geböschten Wänden,
Aushub seitlich lagern, verfüllen und verdichten,
Aushubtiefe in m bis 1.75,
Sohlenbreite in m bis 0.60,
Sohlenlänge in m bis 2.0.
Suchgräben werden nur vergütet,
wenn diese durch den AG angeordnet wurden.
Menge: 2,000 St

**3.1.70 Handaushub**
Ausheben von Hand als Zulage zur Bodenbewegung.
Ausführung nach Anordnung durch den AG.

Bei Anschlusspunkt neue Leitung an best.
Schachtbauwerk:
- max. Höhe: Aushubtiefe am Bauwerk
- max. 0,50 m Länge
auf die Abrechnungsbreite des Rohrgrabens

Bei Hindernissen:
- max  1,0 m Höhe
- Länge 0,50 m vor bis 0,50 m nach dem Hindernis
auf die Abrechnungsbreite des Rohrgrabens

Bodenklassen aller Homogenbereiche.
Menge: 5,000 m3

*Hinweis: Hinweis zur Leitungsgrabenverfüllung*
Grundsätzlich soll das vorhandene Material für die Wiederverfüllung der Leitungsgräben verwendet werden.
Ggf. ist hierfür eine Aufbereitung mit Bindemittelgemisch aus Kalk/Zement zur Bodenverbesserung vorzunehmen.
Die Entscheidung, ob und in welchem Bereich Bodenaustausch anstatt der Aufbereitung durchgeführt wird, ist im Einvernehmen mit dem AG zu treffen. Grundsätzlich ist eine Bodenaufbereitung dem Bodenaustausch vorzuziehen!

**3.1.80 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 4,00 m,
Material 'vorhandenes Bodenmaterial v. Zwischenlager,
als Bodenmaterial zur Wiederverfüllung laden, transportieren, einbauen und verdichten.'
Verdichtungsgrad DPr mind. 97 %.
Menge: 110,000 m3

**3.1.90 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 110,000 m3

**3.1.100 Hydraulisches Bindemittel**
Bindemittelgemisch zur Bodenverbesserung liefern und
gemäß voriger Position beimengen.
Verhältnis Kalk : Zement - 50 :50
Festlegung der Zumischmenge in Abstimmung mit dem
Baugrundinstitut.
Menge: 11,000 t

*Hinweis: Bodenverbesserung unterhalb der Rohrzone*
Bodenverbesserung unterhalb der Rohrzone
Der ggf. erforderliche zusätzliche Aushub wird über die Aushubposition(en) vergütet.

**3.1.110 Füllmat.einbauen, Schottergemisch bis 0/45**
Füllmaterial einbauen
in Leitungsgräben, für Bodentausch unterhalb der Rohrzone als Zuschlag zur Grundposition "Leitungsgrabenaushub",
profilgerecht, mit vom AN zu liefernden Stoffen,
Stoff Schottergemisch bis 0/45 mm,
verdrängten Boden laden, zum Zwischenlager des
AG fördern und in Haufwerke (Haufwerkgröße 500 m3) aufsetzen.
Abfuhr und Entsorgung werden gesondert vergütet,
verdichten, Verdichtungsgrad DPr mind. 97 %.
Einbauhöhe bis ca. 0,30 m.
Die Schadstoffbelastung des Materials darf die im
Einbaubereich festgestellten Bodenbelastungen nicht
verschlechtern. Die Eignung zum Einbau ist
nachzuweisen.
Menge: 5,000 m3

**3.1.120 Füllmat.einbauen, Felsgestein bis 0/200**
Füllmaterial einbauen
in Leitungsgraben, für Bodentausch unterhalb der Rohrzone als Zuschlag zur Grundposition "Leitungsgrabenaushub",
profilgerecht,mit vom AN zu liefernden Stoffen,
Stoff Felsgestein bis 0/200 mm,
Umrechnungsfaktor: 1.7 to/m3,
verdrängten Boden laden, zum Zwischenlager des
AG fördern und in Haufwerke (Haufwerkgröße 500 m3) aufsetzen.
Abfuhr und Entsorgung werden gesondert vergütet,
verdichten, Verdichtungsgrad DPr mind. 97 %.
Einbauhöhe bis ca. 0,30 m.
Die Schadstoffbelastung des Materials darf die im
Einbaubereich festgestellten Bodenbelastungen nicht
verschlechtern. Die Eignung zum Einbau ist
nachzuweisen.
Menge: 10,000 t

*Hinweis: Hindernisse, Querungen als Zulage zum Rohrgrabenaushub*

*Hinweis: Hinweis:*
Hinweis:

In die nachfolgenden Positionen für Leitungsquerungen
(Kabel und Rohrleitungen) sind alle Erschwernisse
einzukalkulieren, einschließlich Mehraufwendungen
Rohrgrabenaushub und der Wiederverfüllung!
Eine zusätzliche Vergütung für Handschachtung erfolgt
nicht!
Vor Ausführung von Erdarbeiten in diesem Bereich ist
eine erstmalige Einweisung durch den Versorger
erforderlich.
Eine Freischaltung dieser Leitungen muss rechtzeitig
vor Ausführung mit dem Versorger terminlich abgestimmt
werden. Notwendige Aufwendungen sind mit den
nacholgenden Positionen Leitungsquerungen abgegolten.

Erschwernisse für Leitungsquerungen werden nur
vergütet, wenn es sich um bestehende Leitungen
handelt. Querungen von Leitungen, die im Zuge dieser
Maßnahme hergestellt werden (Leitungen dieser
Ausschreibung und Leitungen Dritter, z.B. Bayernwerk,
Telekom) sind in den Einheitspreisen der
entsprechenden Positionen zu berücksichtigen und
werden nicht separat vergütet!

**3.1.130 Kabelkreuzungen**
Kabelkreuzungen aus Fernmeldekabeln, Niederspannungs- und Straßenbeleuchtungskabel erdverlegt, in Betrieb,
Anzahl der Kabel bis 3, sichern,
einschl. einsanden vor dem Wiederverfüllen.
Länge der Einzelabschnitte in m über 1 bis 3,
(Kabelquerung)
Tiefe der Leitungsachse unter Gelände in m bis 1.
Menge: 3,000 St

**3.1.140 Kreuzung Gasleitung DN 32 bis DN 150**
Rohrleitungskreuzung aus Stahl, Kunststoff oder dgl., unter Druck als Gasleitung (Ortsnetz),
> DN 32 bis ≤ DN 150 mm, sichern,
einschl. Wiederherstellung der Bettung, Seitenverfüllung und Abdeckung im Zuge der Rohrgrabenverfüllung.
Länge der Einzelabschnitte in m bis 3,
Tiefe der Leitungsachse unter Gelände in m bis 1.60.
Menge: 1,000 St

**3.1.150 Schacht aufnehmen bis T bis 3,5 m**
Schacht aufnehmen,
Außenabmessungen
Schachtgrundfläche bis 1,8 m2
Wandstärke bis 25 cm
Schachttiefe bis 3,50 m,
aus Mauerwerk und Betonfertigteilen,
Abbruchgut laden, und in das Eigentum
des AN übernehmen und einer Verwertung
zuführen
wiederverwendbare Teile (Abdeckung, Rahmen) laden,
fördern zum Lagerplatz des AG und abladen.
Menge: 2,000 St

**3.1.160 Kanal aufnehmen DN 200 bis DN 400**
Kanal aufnehmen aus Beton, Steinzeug oder Kunststoff von DN 200 bis DN 400.
Als Zulage zur Position Rohrgrabenaushub. Abbruchgut
laden und in das Eigentum des AN übernehmen und einer
Verwertung nach Wahl des AN zuführen.
Menge: 30,000 m

**3.1.170 Kanal verfüllen DN 200 bis DN 300**
Stillgelegten Kanal verfüllen mit hydraulisch
gebundenem, fließfähigem Füllstoff, Druckfestigkeit
mind. 5 N/mm2, einschl. Entlüftungs- und
Einfüllöffnungen anlegen, Kanal DN 200 bis DN 300.
Die Verfüllung erfolgt in mehreren Teilabschnitten.
Mehraufwendung hierfür sind in die Einheitspreise einzukalkulieren und werden nicht gesondert vergütet.
Einbau nur im Straßenbereich nach Vorgabe der örtlichen Bauleitung.
Menge: 1,500 m3

*Hinweis: Kontrollprüfungen*

**3.1.180 Sondierungen**
Sondierungen im Rohrgrabenbereich
mit einer Sondiertiefe von bis zu 5.00 m
gem. DIN 4094 mit einer leichten Rammsonde (DPL)
zum Nachweis der Verdichtung durchführen,
inkl. Feldaufzeichnung und Sondierprofil gem. DIN 4094.
Menge: 2,000 St

#### Unterabschnitt 3.2 Wasserhaltung

*Hinweis: Vorbemerkungen zu LB 907*
StL-Nr. 18907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.

*Hinweis: Hinweis:*
Hinweis:

Grundsätzlich ist für die Kalkulation der
Wasserhaltung die Bereitstellung von
Stromerzeugern in die Einheitspreise der
einzelnen Positionen mit einzukalkulieren.

**3.2.10 Pumpensumpf herstellen räumen Filterrohr DN400 T bis 3m**
Pumpensumpf herstellen und räumen, aus Filterrohren,
mit Umhüllung aus dränfähigem Füllstoff, Dicke mind.
15 cm, lichter Durchmesser 400 mm, Tiefe bis 4 m,
einschl. des erforderlichen Erdaushubs und der
Wiederverfüllung, anfallenden Aushub seitlich lagern.
Menge: 2,000 St

**3.2.20 Sickerleitung Kunststoff-Filterrohr DN 100 T bis 0,2m**
Sickerleitung innerhalb der Baugrube ab
Geländeoberfläche mit Anschluss an Pumpensumpf
herstellen, aus Kunststoff-Dränagerohren,
Mindestwassereintrittsfläche in cm2/m 50
DN 100, einschl. des erforderlichen Erdaushubs,
Grabentiefe bis 0,2 m, Sohlenbreite bis 1,47 m,
Filterummantelung Splitt ist einzukalkulieren.
Einschließlich Entsorgung des anfallenden Aushubs.
Sickerleitung DIN 4262-1,Form C1,STLK-LB 110
Menge: 55,000 m

**3.2.30 Geotextil**
*** Umhüllung der Sickerpackung (Splitt +
Drainrohr DN 100) mit einem geotextilen Filtervlies,
Vliesklasse: 2,
Einlegen des Vlieses auf der Gründungssohle,
seitliches Hochlegen des Vlieses und
Abdecken mit Überlappung
(Überlappungslänge entspricht Rohrgrabenbreite)
der Sickerpackung nach Einbringen des Splittes,
ca. 3.40 m2/lfm.
Einfachrohrgraben.
Ausführung auf Anordnung der Bauleitung.
Menge: 55,000 m

**3.2.40 Pumpe 10-30m3/h Förder-H 5-7,5m mit Rohrleitung**
Pumpe mit Elektromotor ein- und ausbauen, für
Pumpensümpfe, Fördermenge über 10 bis 30 m3/h,
geodätische Förderhöhe über 5 bis 7,5 m.
Mit Rohrleitung zum schadlosen Ableiten des
geförderten Wassers.
Rohrleitung herstellen, unterhalten und entsprechend dem Bauablauf umbauen sowie abbauen und abfahren.
Ggf. erforderliche Erdarbeiten gehören zum Leistungsumfang.
Förderdurchfluss über 10 bis 30 m3/h.
Länge Rohrleitung bis 50 m.
Menge: 2,000 St

**3.2.50 Betrieb**
Betrieb der Wasserhaltungsanlage einschl. Stromerzeuger, Fördermenge in m3/h BIS 30,
Abrechnung nach Stück x Stunden.
Menge: 350,000 Sth

**3.2.60 Betriebsstundenzähler**
*** Pauschalposition
Betriebsstundenzähler für die Wasserhaltung aufstellen, anschließen, vorhalten, betreiben und abbauen.
Pumpenstunden werden nur vergütet wenn Schwimmerschalter an den Pumpen funktionsgerecht angeschlossen sind.
Menge: 1,000 psch

**3.2.70 Absetzbehälter**
Absetzbehälter bereitstellen,
zur Sedimentation von verschmutztem Grundwasser,
anliefern im Baustellenbereich,
während der gesamten Grundwasserhaltung vorhalten und
wieder entfernen,
notwendiges umsetzen im Baustellenbereich bis 3 Stück.
2 Absetzkammern je 4 m3 mit Überlauf
Zu- und Ablauf herstellen (Länge bis 50 m)
Absetzgut wird Eigentum des AN und ist zu entsorgen.
Menge: 1,000 St

*Hinweis: Kanalüberleitung*
Kanalüberleitung

Der neue Kanal wird überwiegend trassengleich zum bestehenden Mischwasserkanal hergestellt. Der Mischwasserlanal ist während der Baumaßnahme in Betrieb. Das zuströmende Mischwasser ist schadlos abzuleiten.

**3.2.80 Kanalüberleitung Mischwasser**
*** Pauschalposition
Wasserhaltung zur schadlosen Ableitung des zuströmenden Mischwassers im Bereich der zu erneuernden Kanalabschnitte herstellen, unterhalten, umsetzen und wieder rückbauen, einschl. sämtlicher Nebenarbeiten unter Einbeziehung der angeschlossenen Hausanschlussleitungen.
Ausführung nach Wahl des AN durch Einsatz von fliegenden Leitungen,  Absperrblasen, Andämmumgen, Pumpen etc.,
einschließlich aller Materialien, Nebenleistungen und Betriebskosten.
Abschnittsweiser Betrieb der Wasserhaltungsanlage,
Mischwassermenge bis 50 l/s.
In dieser Position sind die Leistungen für Betrieb der Anlage im gesamten Kanalbereich aller Straßenzüge während der gesamten Bauzeit enthalten.
Länge bis ca. 60 m.
Menge: 1,000 psch

**3.2.90 Zulage Kanalüberleitung für HA`s**
Zulage zur vorherigen Position "Kanalüberleitung Mischwasser" für die Wasserhaltung in Anschlussleitungen
durch Absperrungen, Ab- und Umleitungen von Kanalwässern
während der Baumaßnahme.
Die Leistung beinhaltet:
- Das provisorische Absperren des Zulaufes aus dem
Revisionsschacht
- Sämtliche Nebenarbeiten wie das Errichten von
Schwellen, Abschottungen, Absperrelemente, sowie den
Einsatz von Absperrorganen.
- Das Beistellen, Verlegen, Instandhalten, Betreiben,
Abbauen, Umstellen von Rinnen, Rohren, Schläuchen,
eventuell erforderlicher Pumpen,
- Die Abstimmung und Koordination mit dem Anschlussnehmer.
Die Vergütung erfolgt nur einmal pro Stück Hausanschluss.
Menge: 8,000 St

#### Unterabschnitt 3.3 Entwässerungskanalarbeiten

*Hinweis: Berechnungsgrundlage*
Berechnungsgrundlage

Für die Rohrstatik gilt ATV A 127 DWA - Richtlinie für die
statische Berechnung von Entwässerungskanälen und
-leitungen.
Die Rohrstatik ist in prüffähiger Form rechtzeitig vor
der Ausführung vorzulegen.
Die Kosten für die Rohrstatik sind mit den
Einheitspreisen abgegolten.

*Hinweis: Besondere Anforderungen*
Besondere Anforderungen

- Bei allen Rohrleitungen sind eingebaute oder lose
  Dichtungen in die Einheitspreise einzurechnen.
- Fertigteile in Beton/Stahlbeton sind in FBS-Qualität
  anzubieten.
- Bei den Betonrohren muss die Kompressionsdichtung werkseitig fest in der Muffe eingebaut sein.
- Anbohrungen für  Anschlussleitungen dürfen nicht
  gegenüberliegend ausgeführt werden
- die Bohrlochwandungen müssen mit einem
  Mindestabstand untereinander gemessen in Achse
  Hauptrohr von mindestens 1,0 m ausgeführt werden
- je Rohr dürfen maximal 2 Anschlussbohrungen
  erstellt werden
- Notwendige Passstücke werden gesondert
  vergütet.
- die Rohrwerkstoffe müssen gegen  mäßig
  betonangreifendes Grundwasser (XA2)
  widerstandsfähig sein, evtl. notwendigen
  Zusatzmaßnahmen sind einzurechnen
- Bettungsmaterialien gem. DWA-A 139,
  Stoff Bodengruppe G1, stark sandige Kiese mit
  Größtkorn 20 mm, Sandanteil über 15 % und
  Ungleichförmigkeitszahl Cu mind. 3
  gemäß DWA-A 139,
  Verdichtbarkeitsklasse  V1 nach ZTV A-StB 97,
  sowie nach Vorgabe des Rohrherstellers
- die Verlegehinweise des Rohrherstellers sind
  zu beachten.

*Hinweis: PP-Rohrleitungen - Mischwasserkanal DN 315*

**3.3.10 Abwasserkanal PP homogen DN315 L 3m Graben verbaut**
Abwasserkanal aus PP (Polypropylen)-Rohren DIN EN 1852-1, homogenes Vollwandrohr, mit Steckverbindung, DN 315,
Nenn-Ringsteifigkeit SN 10 DIN EN ISO 9969
Baulänge 3 m,
Verlegung DIN EN 1610 in vorh. verbautem Graben,
Grabentiefe bis ca. 4,0 m, einschl. Bettung Typ 1,
Dicke der unteren Bettungsschicht mind. 15 cm, aus
Stoffen mit abgestufter Körnung, obere Bettungsschicht
aus Stoffen mit abgestufter Körnung.
Menge: 56,000 m

*Hinweis: Hinweis:*
Hinweis:

Die nachfolgenden Formstücke für PP-Rohre DN 315
sind als Zuschlagspreis zur Position PP-Rohrleitung
DN 315 zu kalkulieren.
Die Abrechnung erfolgt pro Stück!

**3.3.20 Abwasserkanal PP DN 315 SN10 Kurzrohr Passstück**
Abwasserkanal DIN EN 1610 aus PP (Polypropylen)-Rohren
DIN EN 1852-1, homogenes Vollwandrohr, mit
Steckverbindung, DN 315,
Nenn-Ringsteifigkeit SN 10 DIN EN ISO 9969,
Baulänge bis 1m.
Das Ablängen als Passstück ist einzurechnen.
Verlegung in vorh. verbautem Graben, Grabentiefe bis ca. 4,0 m,
einschl. Bettung Typ 1, Dicke der unteren
Bettungsschicht mind. 15 cm, aus Stoffen mit
abgestufter Körnung, obere Bettungsschicht aus Stoffen
mit abgestufter Körnung,
Menge: 2,000 St

**3.3.30 Gelenkstück PP DN 315**
Gelenkstück aus PP (Polypropylen)-Rohren,
Ausführung Spitzende/Muffe
(SM), Baulänge 1 m, Kreisquerschnitt, DN 315.
Menge: 2,000 St

**3.3.40 Abzweig Reduzierung PP homogen Abwasserkanal 45Grad DN315**
Abzweig mit Reduzierung, Formstück aus PP
(Polypropylen) DIN EN 1852-1, homogenes Vollwandrohr,
für Abwasserkanal, 45 Grad, Steckverbindung, DN 315, 2.
DN 160.
Menge: 10,000 St

**3.3.50 Füllmat.einbauen PP DN 315**
Füllmaterial einbauen in der Leitungszone, für
Seitenverfüllung und Abdeckung nach DIN EN 1610,
profilgerecht, mit vom AN zu liefernden Stoffen,
Stoff Bodengruppe G1, stark sandige Kiese mit
Größtkorn 20 mm, Sandanteil über 15 % und
Ungleichförmigkeitszahl Cu mind. 3 gemäß
DWA-A 139,
Verdichtbarkeitsklasse  V1 nach ZTV A-StB 97.
Verdichtungsgrad DPr mind. 97 %.
Schichtdicke in cm nach DIN EN1610 mind. 30 cm über
Rohraußenkante im Rohrscheitel.
Sohlenbreite in m BIS 1,10
nach Abrechnungsbreite Rohrgraben
für PP DN 315 ; B = 1,10 m
Menge: 56,000 m

**3.3.60 Anschluss an Stahlbetonleitung DN 300**
Rohranschluss herstellen an Stahlbetonrohre,
Anschlussstutzen DN 150 nach DIN EN 295 T4,
zum Anschluss von PP Rohren DN 150 an
Hauptleitungen aus Stahlbeton DN 300
liefern und einbauen,
einschließlich herstellen der Anschlussöffnung
mittels Bohrung.
Der Innendurchmesser der Anschlussleitung
beträgt 150 mm.
Hersteller/Typ ' REHAU / AWADOCK-Anschlusssystem
oder gleichwertiger Art ',
Ausgebaute Rohrteile in Eigentum des AN übernehmen und entsorgen.
Hinweis:
Die Flanken des Bohrloches müssen senkrecht
zur Rohrachse liegen.
Einbauort: Bestandskanal in Gerhart-Hauptmann-Straße zum Anschluss SSK04.
Menge: 1,000 St

*Hinweis: Hinweis zur Dichtheitsprüfung:*
Hinweis zur Dichtheitsprüfung:

Die Dichtheitsprüfung hat haltungsweise zu erfolgen.
Die an die Haltung angeschlossenen Anschlussleitungen
werden im Zuge der jeweiligen Haltung mitgeprüft.

**3.3.70 Dichtheitsprüfung mit Luft LD - DN 315 PP**
Dichtheitsprüfung DIN EN 1610 des Abwasserkanals mit Luft, einschl. aller erforderlichen
Anlagen und Abdichtungen,
mit Überdruck, Verfahren 'LD entsprechend
LfW Merkblatt 4.4.3-6',
DN '315 PP'
Menge: 56,000 m

**3.3.80 Zulage zur Dichtheitsprüfung**
Zulage zur Dichtheitsprüfung der Kanalleitungen (DN
200 - DN 400) für das Abdichten der Seitenzuläufe bis
DN 160.
Menge: 10,000 St

**3.3.90 Kontinuierlich Abwasserkanal Deformationen messen**
Kontinuierliches Messen von Deformationen des
Abwasserkanals,
Ergebnisse dokumentieren,
Dokumentation wird gesondert vergütet,
Kanal neu errichtet aus Kunststoff, über 200 bis 400 mm,
Haltungslänge bis 80 m.
Menge: 56,000 m

**3.3.100 Dokumentation Kalibrierung/Messung je Haltung/Ltg Bericht graf.Darstel**
Dokumentation der Kalibrierung/Deformationsmessung, je
Haltung/Leitung, als schriftlicher Bericht mit
grafischer Darstellung des Prüfverlaufes, nach Angaben
des AG.
Menge: 2,000 St

**3.3.110 Inspektion TV-Kamera DN 315**
Optische Inspektion des Abwasserkanales gemäß DIN EN
13508-2, Isybau 06. Für Schmutzwasserkanal oder
Regenwasserkanal nach Neuerrichtung,
Kreisquerschnitt, mit TV-Kamera auf Fahrwagen, mit
Drehschwenkkopf, Ergebnisse dokumentieren,
Dokumentation wird gesondert vergütet, DN 315
Haltungslänge bis 80 m.
Menge: 56,000 m

**3.3.120 Dokumentation Inspektion Bericht je Haltung/Leitung Bericht**
Dokumentation der Inspektion als Untersuchungsbericht
mit Haltungsgrafik, je Haltung/Leitung, als
schriftlicher Bericht.
Übergabe der Daten mit der Schnittstelle Isybau 2006
(xml).
Inklusive digitale Dokumentation des Berichtes (pdf)
und des Befahrungsvideos (mpeg oder dgl), verspeichert
auf einem Datenträger.
Der Datenträger verbleibt beim AG.
Menge: 2,000 St

#### Unterabschnitt 3.4 Schächte und Zubehör

*Hinweis: Besondere Anforderungen und Hinweise*
Besondere Anforderungen und Hinweise

- Mehraushub für Schächte wird nicht gesondert
  vergütet
- Betonfertigteile für Schächte sind in FBS-Qualität
  anzubieten, zu liefern und einzubauen.
- Soweit in den Ausschreibungstexten nicht gesondert
  erwähnt, ist das Gerinne bis auf Höhe des
  Rohrscheitels auszuführen.
- Ausführung der Schachtbauwerke gemäß DWA-M158.
- Laut Baugrunduntersuchung wurde
  Grund- / Schichtenwasser festgestellt
  (Vorgabe für Kalkulation XA2 mäßig angreifend)
- Die Anbindung der Rohrleitungen an das Unterteil
erfolgt im Regelfall scheitelgleich
- Herstellen Unterteil mit Schachtgerinne für
Sohlhöhendifferenz vom Zulauf zum Auslauf bis 15 cm
sind einzurechen und werden nicht  gesondert vergütet
- Sohlhöhendifferenz bei Absturzschächten werden nicht
gesondert vergütet (Absturzverrohrung wird gemäß
zugehöriger Position verrechnet.
- erf. Muffenschrägstellungen gemäß Lagepläne und
  den Kanallängsschnitten sind einzurechnen
- Bauhöhe Unterteil = Sohle Gerinne bis OK Fertigteil
(Schachtdeckel)

- Kürzel SB = Rohrmaterial Stahlbeton
- Kürzel PP = Rohrmaterial Polypropylen
- Kürzel PVC = Rohrmaterial Polyvinylchlorid

**3.4.10 Schachtunterteil B-/Stb-fertigteil DN1000 - Z 160 / A 315 / S 160**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 160,
Ablauf für Rohre aus PP, DN 315.
1 x Seitenzulauf für Rohr aus PP, DN 160.
Menge: 1,000 St

**3.4.20 Schachtunterteil B-/Stb-fertigteil DN1000 - Z 315 / A 315**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 315,
Ablauf für Rohre aus PP, DN 315.
Menge: 1,000 St

**3.4.30 Zulage für Gefälle im Gerinne DN 1000, Zulauf DN 160**
Zulage zu Pos 03.04.0010  Schachtunterteil DN 1000 herstellen, zur Herstellung von einem Gefälle im Gerinne (Rutsche).
Zulauf DN 160 PP,
Höhendifferenz Zu- und Ablauf bis ca. 15 cm.
Herstellung des Gefälles werksseitig, Anforderungen an Beton gem. Hauptposition Schachtunterteil.
Menge: 2,000 St

**3.4.40 Schachtoberteile DN 1000**
Schachtoberteile (Schachtaufbau),
lichter Durchmesser DN 1000 mm,
nach DIN EN 1917, DIN V 4034-1, Typ 2,
aus runden Betonfertigteilen mit Muffenverbindung und Gleitprofildichtung aus Elastomeren, geprüft und güteüberwacht nach DIN EN 681-1 und DIN 4060,
inkl. der erford. Ausgleichsringe
liefern und wasserdicht versetzen.
Ausführung gemäß DWA-M 158 einschließlich Mehrbreite bzw. -tiefe bei durchgemessenem Rohrgraben.
Inkl. einläufiger Steigeisengang mit Steigbügeln DIN 19555, aus Stahl, kunststoffummantelt, Steigmaß 250 mm.
Mit werkseitig fest in der Muffe integrierter Dichtung, sowie Last-Ausgleichselementen zwischen den Schachtteilen.
Abrechnung: UK Konus bzw. Abdeckplatte bis OK Schachtunterteil, zzgl. der erforderlichen Ausgleichsringe.
Für Verkehrslast 60 to SLW.
Menge: 1,700 m

**3.4.50 Konus DN 1000**
Schachthals (Konus) mit Muffenverbindung nach DIN EN 1917 und DIN V 4034-1, Typ 2 als Betonfertigteil inkl. des Dichtrings nach DIN EN 681-1 liefern und wasserdicht versetzen.
Konus mit werkseitig im geschlossenen Mantel vorgeschmierter Kompressionsgleitdichtung aus Elastomeren mit dichter Struktur und anvulkanisiertem umlaufenden Lastausgleichselement mit Quarzsandfüllung.
Inkl. einläufiger Steigeisengang mit Steigbügeln DIN 19555, aus Stahl, kunststoffummantelt, Steigmaß 250 mm.
Lichte Weite:  DN 1000 mm
Bauhöhe:  600 mm
Einstiegsöffnung: DN 625 mm
Für Verkehrslast 60 to SLW.
Menge: 2,000 St

*Hinweis: Hinweis:*
Hinweis:

Nachfolgende Positionen sind Zulagepositionen
zum Schachtunterteil.

**3.4.60 Einwalzbare Schachtabdeckung herstellen**
Schachtabdeckung mit einwalzbarem
Einbauteil(en) in Asphaltoberbau herstellen.
Einbau nach Einbauvorschriften des Herstellers.
Abdeckung Klasse D 400 mit Rahmen aus Gusseisen,
DIN EN 124 und DIN 1229,
und Deckel aus Gusseisen mit Lüftungsöffnungen
mit dämpfender Einlage und Verriegelung,
mit Schmutzfänger.
Hersteller: Meier Guss
Produkt: 'Schachtabdeckung Klasse D400 MEILEVEL-A PLUS mit Betonführungsring' oder gleicherwertig.
Menge: 2,000 St

**3.4.70 Dichtheitsprüfung Luft Schacht DN1000 Zulauf DN160-400 Ablauf DN160- 400 Luftüberdruck LD**
Dichtheitsprüfung Merkblatt 4.3/6 Teil 2 (LfW Bayern)
mit Luft des Schachtes im Regenwasser- oder
Mischwasserkanal aus
Beton/Stahlbeton, DN 1000, mit Zu- und Ablauf, Zulauf
über DN 160 bis DN 400, Ablauf über DN160 bis DN 400,
mit offenem Gerinne, bis DN 400, maximale Schachthöhe
5 m, einschl. aller erforderlichen Anlagen,
Abdichtungen, Verankerungen und Rohrverschlüsse, mit
Luftüberdruck, Verfahren LD, Einstiegsöffnung
Durchmesser 625 mm, das Verschließen weiterer
Anschlüsse wird gesondert vergütet.
Menge: 2,000 St

**3.4.80 Zulage Dichtheitsprüfung Schacht**
Zulage Dichtheitsprüfung Schachtbauwerk
für Abdichtung von Seitenzuläufen bis DN 500
einschl. notwendiger Verankerungen und
Rohrverschlüsse
Menge: 1,000 St

*Hinweis: Anpassung best. Schachtbauwerke*

**3.4.90 Rohrleitung PP DN 315 an best. Schacht anbinden**
Rohrleitung PP DN 315 an bestehende Schacht bzw. Bauwerke anbinden.
Einzurechnen ist das Aufbrechen bzw. das Anbohren des best. Schachtbodenteiles bzw. der Bauwerkswand für einen gelenkigen Rohranschluss.
Geplanter Anschluss: PP DN 315
Wandstärke best. Schacht bis 30 cm.
Einschl. Aufbruch des Gerinnes.
Die neue Rohrleitung ist profilgerecht und wasserundurchlässig einzubinden, einschließlich aller Schal- und Betonarbeiten.
Die Herstellung und Lieferung der Anschlussformstücke (Schachtfutter) sind einzukalkulieren.
Die Erstellung des Gerinnebetons wird gesondert vergütet.
Das Aufbruchgut geht in das Eigentum des
Auftragnehmers über und ist zu entsorgen.
Menge: 1,000 St

**3.4.100 Gerinnebeton herstellen**
Profilbeton C 30/37,  XA 1, nach DIN EN 206-1 in Verbindung mit DIN 1045-2, mit hohem Wassereindringwiderstand, die größte Wassereindringtiefe nach DIN 1048  darf 30 mm nicht übersteigen, Mindestzementgehalt 300 kg/m³, w/z kleiner gleich 0,50, gemäß Zeichnung und Erfordernissen für die Herstellung von Gerinnen etc. in best. Schacht DN1000 herstellen. Oberfläche unter Beigabe von Estrichbeton geglättet.
Einzukalkulieren ist der erforderliche Beton (Mindermenge) bis 0,25 m³ und das Anbinden an den bestehenden Profilbeton.
Abrechnung erfolgt je Rohreinbindung.
Menge: 1,000 St

### Abschnitt 4 Kanal-Anschlussleitungen

*Hinweis: Hinweis:*
Hinweis:

Es ist bei allen Positionen dieses Abschnitts zu
berücksichtigen, dass die Massen für die einzelnen
Anschlussleitungen zusammengefaßt sind, in kleinen
Einzelleistungen je Anschluss zur Ausführung kommen.
Die Abrechnung wird je Einzelabschnitt erstellt und in
einer Gesamtrechnung zusammengefasst.

Festlegungen ergänzend zu Vorbemerkungen LB 905
zur Kalkulation/ Abrechnung  Leitungsgraben

Abrechnungstiefe:
Für die  Abrechnungstiefe Leitungsgraben gilt die
Tiefe nach Abtrag des Oberbodens bzw. nach Abtrag der
Oberflächenbefestigung.

Abrechnungsbreiten Rohrgraben:
PP-Rohre / PVC-U = DN/OD 160 ;  B = 1,0 m

Verbau:
Die Wahl des Grabenverbaues ist auf die nachfolgend
beschrieben Leistungen (z.B. Leitungsquerungen)
abzustimmen.

#### Unterabschnitt 4.1 Erdarbeiten Kanal-Anschlussleitungen

*Hinweis: Hinweis Fels im Leitungsgraben:*
Hinweis Fels im Leitungsgraben:

Sofern im Leitungsgraben Fels (X1/X2) auftritt, wird der erhöhte Aufwand für den Erdaushub über Zulagepositionen Fels aus Abschnitt 03 (Kanalbau) vergütet.

**4.1.10 Leitungsgraben Kanalhausanschlüsse DN 160 PP**
Boden Leitungsgraben für Anschlussleitungen
profilgerecht ausheben nach Abtrag des Oberbodens bzw.
der Oberflächenbefestigung, bzw. Vorabtrag im Bereich
des Straßenvollausbaus,
einschließlich der kraftschlüssigen Verbauarbeiten,
mit Behinderung durch Versorgungsleitungen und
Grundwasserabsenkung,
Aushubtiefe in m bis 4,00,
Sohlenbreite der Gräben in m bis 1,0,
Boden der Homogenbereiche: alle
Boden laden, zu einer Zwischenlagerfläche des AG fördern und in Haufwerken (Haufwerkgröße 500 m3) aufsetzen.
Kanalanschlussleitungen DN/OD 160 PP
Abrechnungsbreite Rohrgraben 1,00 m.
Menge: 60,000 m3

**4.1.20 Gründungssohle verdichten**
Gründungssohle verdichten, Verdichtungsgrad mind. DPr
0,97, Breite der Sohle über 0,9 bis 1 m.
Menge: 30,000 m2

*Hinweis: Hinweis zur Leitungsgrabenverfüllung*
Grundsätzlich soll das vorhandene Material für die Wiederverfüllung der Leitungsgräben verwendet werden.
Ggf. ist hierfür eine Aufbereitung mit Bindemittelgemisch aus Kalk/Zement zur Bodenverbesserung vorzunehmen.
Die Entscheidung, ob und in welchem Bereich Bodenaustausch anstatt der Aufbereitung durchgeführt wird, ist im Einvernehmen mit dem AG zu treffen. Grundsätzlich ist eine Bodenaufbereitung dem Bodenaustausch vorzuziehen!

**4.1.30 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 3 m,
Material 'vorhandenes Bodenmaterial v. Zwischenlager,
als Bodenmaterial zur Wiederverfüllung laden, transportieren, einbauen und verdichten.'
Verdichtungsgrad DPr mind. 97 %.
Menge: 45,000 m3

**4.1.40 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 45,000 m3

**4.1.50 Hydraulisches Bindemittel**
Bindemittelgemisch zur Bodenverbesserung liefern und
gemäß voriger Position beimengen.
Verhältnis Kalk : Zement - 50 :50
Festlegung der Zumischmenge in Abstimmung mit dem
Baugrundinstitut.
Menge: 4,500 t

*Hinweis: Hinweis:*
Hinweis:

In die nachfolgenden Positionen für Leitungsquerungen
(Kabel und Rohrleitungen) sind alle Erschwernisse
einzukalkulieren, einschließlich Mehraufwendungen
Rohrgrabenaushub und der Wiederverfüllung !
Eine zusätzliche Vergütung für Handschachtung erfolgt
nicht !
Vor Ausführung von Erdarbeiten in diesem Bereich ist
eine erstmalige Einweisung durch den Versorger
erforderlich.
Eine Freischaltung dieser Leitungen muss rechtzeitig
vor Ausführung mit dem Versorger terminlich abgestimmt
werden. Notwendige Aufwendungen sind mit den
nacholgenden Positionen Leitungsquerungen abgegolten.

Erschwernisse für Leitungsquerungen werden nur
vergütet, wenn es sich um bestehende Leitungen
handelt. Querungen von Leitungen, die im Zuge dieser
Maßnahme hergestellt werden (Leitungen und Kanäle dieser
Ausschreibung und Leitungen Dritter, z.B. Bayernwerk,
Telekom) sind in den Einheitspreisen der
entsprechenden Positionen zu berücksichtigen und
werden nicht separat vergütet!

**4.1.60 Kabelkreuzung NS / Fernmeldekabel**
Kabelkreuzung aus Strom (Niederspannung) und
Fernmeldekabeln erdverlegt, in Betrieb, Anzahl
der Kabel bis 3, sichern, einschl. einsanden vor dem
wiederverfüllen.
Länge der Einzelabschnitte in m über 1 bis 3,
(Kabel längs und quer im Rohrgraben)
Tiefe der Leitungsachse unter Gelände in m bis 1.
Menge: 1,000 St

**4.1.70 Kreuzung Gasleitung**
Kreuzung der Gasleitung (Ortsnetz) bis DN 150,
Gasleitung sichern,
einschl.Wiederherstellung Bettung,
Seitenverfüllung und Abdeckung
im Zuge der Wiederverfüllung des Rohrgrabens .
Länge der Einzelabschnitte in m bis 3,
Tiefe der Leitungsachse unter Gelände in m bis 1.60.
Menge: 1,000 St

**4.1.80 Fundament- / Mauerunterquerung**
Fundament- / Mauerunterquerung
mit Anschlussleitung bis DN 160 durch
Grundstückseinfriedungen aus Beton- und
Stahlbeton herstellen.
Angaben zur Kalkulation:
Fundamenttiefe bis: 1,0 m unter Geländeoberkante
Fundamentbreiten bis: 0,80 m
Rohrsohle bis:  4,0 m unter  Geländeoberkante
Erforderliche Handschachtung sowie die Erschwernisse
der Wiederverfüllung sind einzukalkulieren als Zulage
zu den Pos. Rohrgrabenaushub.
Menge: 6,000 St

**4.1.90 Füllbeton Mauerfundamente**
Füllbeton aus Beton C 20/25 mit Zusatzmittel zur Erhöhung
der Widerstandsfähigkeit gegen aggressives Grundwasser im Bereich der Kreuzungen Hausanschlussleitung/Mauerfundamente einschliesslich Lieferung des Betons und aller Rüstung herstellen.
Das verdrängte Bodenmaterial in Eigentum des AN übernehmen und entsorgen.
Menge: 1,500 m3

**4.1.100 Kanal aufnehmen bis DN 200**
Kanal Aufnehmen aus Beton, Steinzeug, PVC, PP
bis DN 200
als Zulage zur Position Rohrgrabenaushub
Abbruchgut laden und in das Eigentum des
AN übernehmenund einer Verwertung zuführen.
Menge: 20,000 m

#### Unterabschnitt 4.2 Entwässerungskanalarbeiten für Hausanschlüsse

*Hinweis: Berechnungsgrundlage*
Berechnungsgrundlage

Für die Rohrstatik gilt ATV A 127
DWA  - Richtlinie für die statische Berechnung von
Entwässerungskanälen und -leitungen.
Die Rohrstatik ist in prüffähiger Form rechtzeitig vor
der Ausführung vorzulegen.
Die Kosten  für  die Rohrstatik sind mit den
Einheitspreisen abgegolten.

*Hinweis: Besondere Anforderungen*
Besondere Anforderungen

- Bei allen Rohrleitungen sind eingebaute oder lose
  Dichtungen in die  Einheitspreise einzurechnen.
- Bei den PP-Rohren sind nur vollwandige, nicht
  kerngeschäumte Rohre zu verwenden.
  (ohne Zusatz von Füllstoffen).
- Beim Neuanschluss best. Anschlüsse sind die
  neuen Abzweigstutzen in unmittelbarer Nähe
  zu setzen.
- Fertigteile in Beton/Stahlbeton sind in
  FBS-Qualität anzubieten.
- Anbohrungen für  Anschlussleitungen dürfen nicht
  gegenüberliegend ausgeführt werden.
- die Bohrlochwandungen müssen mit einem
  Mindestabstand untereinander gemessen in Achse
  Hauptrohr von mindestens 1,0 m ausgeführt werden.
- je Rohr dürfen maximal 2 Anschlussbohrungen
  erstellt werden.
- Notwendige Passstücke werden gesondert vergütet.
- Laut Baugrunduntersuchung wurde
  Schichtenwasser festgestellt.
  (Vorgabe für Kalkulation XA2 mäßig angreifend)
- Bettungsmaterialien gem. DWA-A 139,
  Stoff Bodengruppe G1, stark sandige Kiese mit
  Größtkorn 20 mm, Sandanteil über 15 % und
  Ungleichförmigkeitszahl Cu mind. gemäß DWA-A 139,
  Verdichtbarkeitsklasse  V1 nach ZTV A-StB 97,
  sowie nach Vorgabe des Rohrherstellers.

*Hinweis: Kanäle aus Rohren und Formstücken*

**4.2.10 Abwasserkanal PP homogen DN160 L 1m Graben verbaut T bis 5m**
Abwasserkanal aus PP (Polypropylen)-Rohren DIN EN
1852-1, homogenes Vollwandrohr, mit Steckverbindung,
DN 160, Nenn-Ringsteifigkeit SN 10 DIN EN ISO 9969,
Baulänge 1 m, Verlegung DIN EN 1610 in vorh.
verbautem Graben, Grabentiefe bis 4 m,
einschl. Bettung Typ 1, Dicke der unteren
Bettungsschicht mind. 10 cm, aus Stoffen mit
abgestufter Körnung, obere Bettungsschicht aus Stoffen
mit abgestufter Körnung.
Menge: 25,000 m

*Hinweis: Hinweis:*
Hinweis:

Die nachfolgenden Formstücke werden als Zulage zur
Hausanschlussleitung vergütet!
Die Abrechnung erfolgt nach Stück!

**4.2.20 Bogen PP homogen Abwasserkanal 15 bis 45 Grad DN160**
Bogen mit Muffen, komplett mit Dichtungen, Formstück
aus PP (Polypropylen) DIN EN 1852-1, homogenes
Vollwandrohr, für Abwasserkanal, 15 bis 45 Grad,
Steckverbindung, DN 160.
Menge: 20,000 St

**4.2.30 Muffenstopfen PP Abwasserkanal DN 160 SN10**
Muffenstopfen, Formstück aus PP (Polypropylen) DIN EN
1852-1, homogenes Vollwandrohr, für Abwasserkanal DIN
EN 1610, DN 160, Nenn-Ringsteifigkeit SN 10 DIN EN ISO
9969,
Inkl. Pfosten/Bolzen zur Markierung des Anschlusses
über der Geländeoberfläche.
Menge: 1,000 St

**4.2.40 Füllmat.einbauen**
Füllmaterial einbauen
in der Leitungszone, für Seitenverfüllung und
Abdeckung nach DIN EN 1610,
profilgerecht,
mit vom AN zu liefernden Stoffen,
Stoff Bodengruppe G1, stark sandige Kiese mit
Größtkorn 20 mm, Sandanteil über 15 % und
Ungleichförmigkeitszahl Cu mind. 3 gemäß DWA-A 139,
Verdichtbarkeitsklasse  V1 nach ZTV A-StB 97.
Verdichtungsgrad DPr mind. 97 %.
Schichtdicke in cm NACH EN1610
MIND. 30 cm ÜBER ROHRSCHEITEL
Abrechnungsbreite Rohrgraben 1,0m
FÜR PP DN 160.
Menge: 25,000 m

*Hinweis: Sonstiges*

**4.2.50 Anschlussleitung umbinden bis DN 160**
In Betrieb stehende Hausanschlussleitung am Gebäude/Grundstücksgrenze aus PVC, PP, Steinzeug, Beton, Guss
mit der neu erstellten Anschlussleitung,
Material PP, zusammenschließen,
einschließlich trennen der bestehenden Anschlussleitung und umleiten des anfallenden Abwassers,
liefern der erforderlichen Formstücke.
Die Erschwernisse (Handschachtung) bei den
Aushubarbeiten an der Anschlussstelle zur bestehenden
Leitung sind einzurechnen.
Menge: 8,000 St

**4.2.60 Fotodokumentation**
Fotodokumentation
An jedem Anschluss ist nach Freilegung bestehender
Leitungen und nach der Neuverlegung ein Beweisfoto
(mind. 9 x 13 cm) anzufertigen und in zwei Abzügen der
Abrechnung beizulegen.
Auf dem Foto müssen eindeutig zu erkennen sein:
- Datum
- Zuordnung (z.B. Hs.-Nr. oder Fl.-Nr.) durch
  beigelegte Beschriftungstafel bzw. Beschriftung
  auf dem Rohr
- Rohrgrabenbreite und -tiefe durch beigelegte
  Beschriftungstafel
- Anzahl von Verbindungselementen, Bögen, Abzweige
  usw.
- Fremdleitungsquerungen und dgl.
Vergütungen für Anschlussleitungen können nur
erfolgen, wenn ein Foto vorgelegt wird!
Abrechnung nach Stück Anschlussleitung.
Menge: 9,000 St

**4.2.70 Inspektion Anschlussleitung Kunststoff Satellitenkamera DN 160**
Optische Inspektion der Abwasserleitung DIN EN
13508-2, DWA-M 149-2, DWA-M 149-5,
Anschlussleitung aus Kunststoff, vom Hauptkanal,
mit Satellitenkamera auf Fahrwagen,
mit Drehschwenkkopf, mit aufrechtem und
seitenrichtigem Bild, Inspektion mit Abschwenken aller
Rohrverbindungen, Stutzen, Abzweige, Ergebnisse
dokumentieren, Dokumentation wird gesondert vergütet,
DN 160, Hauptkanal DN 300 bis DN 600,
Einzellänge bis 12 m.
Menge: 25,000 m

**4.2.80 Dokumentation Inspektion Bericht je Haltung/Leitung Bericht**
Dokumentation der Inspektion als Untersuchungsbericht
mit Haltungsgrafik, je Haltung/Leitung, als
schriftlicher Bericht.
Inklusive digitale Dokumentation des Berichtes (pdf)
und des Befahrungsvideos (mpeg oder dgl), verspeichert
auf einem Datenträger. Der Datenträger verbleibt beim
AG.
Menge: 9,000 St

### Abschnitt 5 Wasserleitungsbau

*Hinweis: Hinweis Leistungsvergütung:*
Hinweis Leistungsvergütung:

Folgende Leistungen werden gem. den Positionen im Abschnitt 02 "Straßenbau" vergütet:
- Straßenaufbruch- und wiederherstellung
- Oberbodenarbeiten
Sollten für die Wasserleitungsbauarbeiten explizit Leistungen für den Straßenaufbruch- und wiederherstellung und Oberbodenarbeiten erforderlich werden, so sind die entsprechenden Positionen aus dem Abschnitt Straßenbau heranzuziehen.

*Hinweis: Hinweis Wasserhaltung:*
Hinweis Wasserhaltung:

Sofern im Wasserleitungsbau eine Wasserhaltung erforderlich ist werden die Leistungen gem. den Positionen im Abschnitt Kanalbau vergütet.

#### Unterabschnitt 5.1 Erdarbeiten

*Hinweis: Festlegungen:*
Festlegungen zur Kalkulation/ Abrechnung Leitungsgräben:

Abrechnungstiefe:
Für die  Abrechnungstiefe Leitungsgraben gilt die
Tiefe nach Abtrag des Oberbodens, bzw. der
Oberflächenbefestigung.

Mehraushub für Einbauten (z.B. Unterflurhydranten, Formstücke, etc.) wird nicht gesondert vergütet und sind in die entsprechenden Positionen einzurechnen.

Festlegung Abrechnungsbreiten B:
Es gilt in Abhängigkeit von der maximalen Grabentiefe:
- Abrechnungsbreite Druckleitungen
  nach DIN 4124 zzgl. 2 x 10 cm Verbau
  T ≤ 4,0 m, bis DN 150;  B = 1,0 m

Die im LV definierten Rohrgraben- und Leitungsgrabenbreiten
entsprechen den Abrechnungsbreiten,
unabhängig von den tatsächlichen Grabenbreiten in
der Bauausführung!

Verbau:
Die Wahl des Grabenverbaues ist auf die nachfolgend
beschrieben Leistungen (z.B. Leitungsquerungen)
abzustimmen.

*Hinweis: Anmerkung:*
Anmerkung:

Auf Grund der bestehenden Gründungssituation der
angrenzenden Anwesen sind erschütterungsarme Arbeitsweisen bei sämtlichen Arbeiten anzuwenden.
Die Grabenwände sind fachgerecht zu sichern (keine
Hohlräume zwischen Verbau und Grabenwand).

Sämtliche Erschwernisse, wie z. B. Wahl der
Arbeitsgeräte, Sicherungen, Materialanlieferungen
sind bei der Preisbildung zu berücksichtigen, sofern
keine gesonderten Positionen ausgewiesen sind.

Die geplante Wasserleitung ist vor den Kanalbauarbeiten herzustellen, um einen Notversorgung Wasser zu vermeiden. Sofern der AN einen anderen Bauablauf wählt und eine Notversorgung Wasserleitung notwendig wird, ist diese auf Kosten des AN zu errichten, vorzuhalten und abzubauen und wird nicht separat vergütet.

*Hinweis: Hinweis Fels im Leitungsgraben:*
Hinweis Fels im Leitungsgraben:

Sofern im Leitungsgraben Fels (X1/X2) auftritt, wird der erhöhte Aufwand für den Erdaushub über Zulagepositionen Fels aus Abschnitt 03 (Kanalbau) vergütet.

**5.1.10 Leitungsgraben WL DN 150 PE**
Boden Leitungsgraben für Versorgungsleitungen
profilgerecht lösen und ausheben nach Abtrag des Oberbodens bzw. der Oberflächenbefestigung,
einschließlich der kraftschlüssigen Verbauarbeiten,
mit Behinderung durch Versorgungsleitungen und
Grundwasserabsenkung,
Aushubtiefe im Mittel ca. 1,7 m (Regeltiefe)
Aushubtiefe maximal ca. 2,0 m
Boden der Homogenbereiche: alle
Boden lösen, laden, zur Zwischenlagerfläche fördern und in Haufwerken getrennt nach Homogenbereichen aufsetzen.
Rohrgraben Hauptwasserleitung bis DN 150 (DA 180)
Abrechnungsbreite Rohrgraben 1,00 m.
Wiederverfüllung wird gesondert vergütet.
Menge: 160,000 m3

**5.1.20 Gründungssohle verdichten**
Gründungssohle verdichten, Verdichtungsgrad mind. DPr
0,97, Breite der Sohle ca. 1,0 m.
Menge: 90,000 m2

**5.1.30 Suchgraben ausheben 1.25/0.40/2.0**
Boden für Suchgraben ausheben,
zur Freilegung Erkundung von Kabeln etc,
nach Abtrag des Oberbodens bzw. der Oberflächenbefestigung,
mit geböschten Wänden, Aushub seitlich lagern,
verfüllen und verdichten,
Aushubtiefe in m bis 1.25,
Sohlenbreite in m bis 0.40,
Sohlenlänge in m bis 2.0
Suchgräben werden nur vergütet,
wenn diese durch den AG angeordnet wurden.
Menge: 2,000 St

**5.1.40 Suchgraben aush. 1.75/0.60/2.0**
Boden für Suchgraben ausheben,
zur Freilegung Erkundung von Versorgungsleitungen,
nach Abtrag des Oberbodens bzw. der Oberflächenbefestigung
mit geböschten Wänden,
Aushub seitlich lagern, verfüllen und verdichten,
Aushubtiefe in m bis 1.75,
Sohlenbreite in m bis 0.60,
Sohlenlänge in m bis 2.0.
Suchgräben werden nur vergütet,
wenn diese durch den AG angeordnet wurden.
Menge: 2,000 St

**5.1.50 Handaushub**
Ausheben von Hand als Zulage zur Bodenbewegung.
Ausführung nach Anordnung durch den AG.

Bei Anschlusspunkt neue Leitung an best.
Schachtbauwerk:
- max. Höhe: Aushubtiefe am Bauwerk
- max. 0,50 m Länge
auf die Abrechnungsbreite des Rohrgrabens

Bei Hindernissen:
- max  1,0 m Höhe
- Länge 0,50 m vor bis 0,50 m nach dem Hindernis
auf die Abrechnungsbreite des Rohrgrabens.
Menge: 5,000 m3

*Hinweis: Hinweis zur Leitungsgrabenverfüllung*
Grundsätzlich soll das vorhandene Material für die Wiederverfüllung der Leitungsgräben verwendet werden.
Ggf. ist hierfür eine Aufbereitung mit Bindemittelgemisch aus Kalk/Zement zur Bodenverbesserung vorzunehmen.
Die Entscheidung, ob und in welchem Bereich Bodenaustausch anstatt der Aufbereitung durchgeführt wird, ist im Einvernehmen mit dem AG zu treffen.

**5.1.60 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 2 m,
Material 'vorhandenes Bodenmaterial v. Zwischenlager,
als Bodenmaterial zur Wiederverfüllung laden, transportieren, einbauen und verdichten.'
Verdichtungsgrad DPr mind. 97 %.
Menge: 100,000 m3

**5.1.70 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 100,000 m3

**5.1.80 Hydraulisches Bindemittel**
Bindemittelgemisch zur Bodenverbesserung liefern und
gemäß voriger Position beimengen.
Verhältnis Kalk : Zement - 50 :50
Festlegung der Zumischmenge in Abstimmung mit dem
Baugrundinstitut.
Menge: 10,000 t

*Hinweis: Bodenverbesserung unterhalb der Rohrzone*
Bodenverbesserung unterhalb der Rohrzone
Der ggf. erforderliche zusätzliche Aushub wird über die Aushubposition(en) vergütet.

**5.1.90 Füllmat.einbauen, Schottergemisch bis 0/45**
Füllmaterial einbauen
in Leitungsgräben, für Bodentausch unterhalb der Rohrzone als Zuschlag zur Grundposition "Leitungsgrabenaushub",
profilgerecht, mit vom AN zu liefernden Stoffen,
Stoff Schottergemisch bis 0/45 mm,
verdrängten Boden laden, zu einer Seitenablagerung des
AG im geplanten Baugebiet fördern und in Haufwerke
(Haufwerkgröße 500 m3) aufsetzen.
Abfuhr und Entsorgung werden gesondert vergütet,
verdichten, Verdichtungsgrad DPr mind. 97 %.
Einbauhöhe bis ca. 0,30 m.
Die Schadstoffbelastung des Materials darf die im
Einbaubereich festgestellten Bodenbelastungen nicht
verschlechtern. Die Eignung zum Einbau ist
nachzuweisen.
Menge: 10,000 m3

**5.1.100 Füllmat.einbauen, Felsgestein bis 0/200**
Füllmaterial einbauen
in Leitungsgraben, für Bodentausch unterhalb der Rohrzone als Zuschlag zur Grundposition "Leitungsgrabenaushub",
profilgerecht,mit vom AN zu liefernden Stoffen,
Stoff Felsgestein bis 0/200 mm,
Umrechnungsfaktor: 1.7 to/m3,
verdrängten Boden laden, zu einer Seitenablagerung des
AG im geplanten Baugebiet fördern und in Haufwerke
(Haufwerkgröße 500 m3) aufsetzen.
Abfuhr und Entsorgung werden gesondert vergütet,
verdichten, Verdichtungsgrad DPr mind. 97 %.
Einbauhöhe bis ca. 0,30 m.
Die Schadstoffbelastung des Materials darf die im
Einbaubereich festgestellten Bodenbelastungen nicht
verschlechtern. Die Eignung zum Einbau ist
nachzuweisen.
Menge: 10,000 t

*Hinweis: Hindernisse, Querungen als Zulage zum Rohrgrabenaushub*

*Hinweis: Hinweis:*
Hinweis:

In die nachfolgenden Positionen für Leitungsquerungen
(Kabel und Rohrleitungen) sind alle Erschwernisse
einzukalkulieren, einschließlich Mehraufwendungen
Rohrgrabenaushub und der Wiederverfüllung!
Eine zusätzliche Vergütung für Handschachtung erfolgt
nicht!
Vor Ausführung von Erdarbeiten in diesem Bereich ist
eine erstmalige Einweisung durch den Versorger
erforderlich.
Eine Freischaltung dieser Leitungen muss rechtzeitig
vor Ausführung mit dem Versorger terminlich abgestimmt
werden. Notwendige Aufwendungen sind mit den
nacholgenden Positionen Leitungsquerungen abgegolten.

Erschwernisse für Leitungsquerungen werden nur
vergütet, wenn es sich um bestehende Leitungen
handelt. Querungen von Leitungen, die im Zuge dieser
Maßnahme hergestellt werden (Leitungen dieser
Ausschreibung und Leitungen Dritter, z.B. Bayernwerk,
Telekom) sind in den Einheitspreisen der
entsprechenden Positionen zu berücksichtigen und
werden nicht separat vergütet!

**5.1.110 Kabelkreuzungen**
Kabelkreuzungen aus Fernmeldekabeln, Niederspannungs- und Straßenbeleuchtungskabel erdverlegt, in Betrieb,
Anzahl der Kabel bis 3, sichern,
einschl. einsanden vor dem Wiederverfüllen.
Länge der Einzelabschnitte in m über 1 bis 3,
(Kabelquerung)
Tiefe der Leitungsachse unter Gelände in m bis 1.
Menge: 5,000 St

**5.1.120 Mehraufwand NS-/SB-Kabel/Telekom längs im RG**
Mehraufwand bei der Herstellung von Leitungsgräben
und Leitungsgrabenverfüllungen
in Folge von vorhandenen Leitungen,
Die einschlägigen Vorschriften des Spartenträgers sind
zu beachten.
Kabel erdverlegt, in Betrieb, Anzahl
der Kabel bis 3,
sichern, einschl. einsanden vor dem Wiederverfüllen.
Länge der Einzelabschnitte in m über 3,
(KABELLÄNGSVERLAUF)
Telekom, Niederspannungskabel, Straßenbeleuchtungskabel
Tiefe der Leitungsachse unter Gelände in m bis 1,0m.
Menge: 45,000 m

**5.1.130 Kreuzung Gasleitung bis DN 32**
Rohrleitungskreuzung aus Stahl, Kunststoff oder dgl., unter Druck als Gasleitung (Ortsnetz),
bis einschließlich DN 32 mm, sichern,
einschl. Wiederherstellung der Bettung, Seitenverfüllung und Abdeckung
im Zuge der Rohrgrabenverfüllung.
Länge der Einzelabschnitte in m bis 3,
Tiefe der Leitungsachse unter Gelände in m bis 2,00.
Menge: 4,000 St

**5.1.140 Kreuzung Gasleitung DN 32 bis DN 150**
Rohrleitungskreuzung aus Stahl, Kunststoff oder dgl., unter Druck als Gasleitung (Ortsnetz),
> DN 32 bis ≤ DN 150 mm, sichern,
einschl. Wiederherstellung der Bettung, Seitenverfüllung und Abdeckung im Zuge der Rohrgrabenverfüllung.
Länge der Einzelabschnitte in m bis 3,
Tiefe der Leitungsachse unter Gelände in m bis 1.60.
Menge: 1,000 St

*Hinweis: Hinweis Straßenkappen*
Hinweis Straßenkappen
Das Ausbauen der Straßenkappen ist im Abschnitt Straßenbau enthalten!

**5.1.150 Ausbau und Entsorgung best Rohrleitung bis DN 125**
Versorgungsleitung aufnehmen,
bis DN 125, aus PVC, PE und GG,
einschl Betonauflager und -ummantelung,
als Zulage zur Position Rohrgrabenaushub,
Abbruchgut laden und in das Eigentum des AN übernehmen.
Leitung außer Betrieb,
Tiefe der  Leitungsachse unter Gelände bis 2,0 m.
Menge: 81,000 m

**5.1.160 Armaturen ausbauen - Schieber bis DN 100**
Ausbau von Armaturen, Hydranten und Schiebern
einschließlich Schiebergestänge.
Wiederverwendbare Teile werden vom AG übernommen,
Abbruchgut geht in das Eigentum des AN über und ist
fachgerecht zu entsorgen.
Schieber inkl. Schiebergestänge bis DN 100.
Einschl. der erforderlichen Erdarbeiten bei nicht trassengleicher Verlegung der neuen Leitung.
Menge: 1,000 St

*Hinweis: Kontrollprüfungen*

**5.1.170 Sondierungen**
Sondierungen im Rohrgrabenbereich
mit einer Sondiertiefe von bis zu 4.0 m
gem. DIN 4094 mit einer leichten Rammsonde (DPL)
zum Nachweis der Verdichtung durchführen,
inkl. Feldaufzeichnung und Sondierprofil gem. DIN 4094.
Menge: 1,000 St

#### Unterabschnitt 5.2 Druckrohrleitungen - Wasserleitung

*Hinweis: Rohrstatik*
Rohrstatik

Für die statische Berechnung der Druckrohrleitungen gilt DVGW W 403 19.1.1 sowie folgende Angaben:
Druckstufe PN 16, SDR 11
Verlegung in senkrecht verbauten Gräben,
Grabenbreite in Rohrscheitelhöhe (gemessen von Erdreich
zu Erdreich) in m gemäß DIN EN 805, Füllbodenart anstehender Boden,
Scheitelüberdeckung in m bis ca. 1.80,
Verkehrslast DIN 1072 SLW 60.

Die statische Berechnung aufgrund der Berechnungsgrundlagen ist geprüft rechtzeitig vor der Ausführung vorzulegen.
Die Kosten für die Rohrstatik sind mit den Einheitspreisen abgegolten.

*Hinweis: Hinweis:*
Hinweis:

Druckrohrleitung aus PE-HD 100-RC Rohren inklusive längskraftschlüssige Verbindung mit Heizwendelschweißmuffen. Die Muffen und die Schweißarbeiten sind in die entsprechenden Positionen mit einzurechnen und werden nicht gesondert vergütet.
Die Schweißeignung der eingesetzten Geräte und des Personals ist nachzuweisen.

*Hinweis: Druckrohrleitungen aus PE*

**5.2.10 Druckrohr PE100-RC Trinkwasser 125/11,4**
Druckrohr aus PE 100 DIN EN 12201-1 und DIN EN 12201-2
für Trinkwasser,
Außendurchmesser 125,0 mm,
Wanddicke 11,4 mm,
als trinkwasserführende Druckrohrleitungen,
in geraden Längen, mit glatten Enden,
Baulängen von 6 m, 12 m oder als Ringbund,
Verlegung gemäß DIN EN 805,
in vorhandenem Graben mit Verbau und Aussteifungen,
Scheitelüberdeckung bis ca. 1,8 m,
Regelüberdeckung ca. 1,6 m.
Verlegung der Leitungen gemäß Lageplan Incl. Verbindungen mit Heizwendelschweißen (DVS 2207).
Menge: 2,000 m

**5.2.20 Druckrohr PE100-RC Trinkwasser 180/16,4**
Druckrohr aus PE 100 DIN EN 12201-1 und DIN EN 12201-2
für Trinkwasser,
Außendurchmesser 180,0 mm,
Wanddicke 16,4 mm,
als trinkwasserführende Druckrohrleitungen,
in geraden Längen, mit glatten Enden,
Baulängen von 6 m, 12 m oder als Ringbund,
Verlegung gemäß DIN EN 805,
in vorhandenem Graben mit Verbau und Aussteifungen,
Scheitelüberdeckung bis ca. 1,8 m,
Regelüberdeckung ca. 1,6 m.
Verlegung der Leitungen gemäß Lageplan Incl. Verbindungen mit Heizwendelschweißen (DVS 2207).
Menge: 82,000 m

*Hinweis: Hinweis:*
Hinweis:

Die nachfolgenden Formstücke für PE-Rohre sind als Zuschläge zu den Positionen PE-Rohrleitung zu kalkulieren.
Die Abrechnung erfolgt pro Stück!

**5.2.30 Bogen PE 11 bis 45 Grad 125/11,4**
Bogen aus PE 100 für Trinkwasser zum Heizwendelschweißen,
für Druckrohrleitung aus PE,
für Trinkwasser DIN EN 12201, DVGW GW 335-B2,
11 bis 45 Grad,
Außendurchmesser 125 mm, Wanddicke 11,4 mm.
Incl. Verbindungen mit Heizwendelschweißen (DVS 2207).
Menge: 2,000 St

**5.2.40 Bogen PE 11 bis 45 Grad 180/16,4**
Bogen aus PE 100 für Trinkwasser zum Heizwendelschweißen,
für Druckrohrleitung aus PE,
für Trinkwasser DIN EN 12201, DVGW GW 335-B2,
11 bis 45 Grad,
Außendurchmesser 180 mm, Wanddicke 16,4 mm.
Incl. Verbindungen mit Heizwendelschweißen (DVS 2207).
Menge: 5,000 St

*Hinweis: Gussformstücke mit Flansch-Anschluss*
Gussformstücke mit Flansch-Anschluss

Formstücke und Armaturen liefern und einbauen.

als Zulage zur Wasserleitung inklusive sämtlicher Befestigungsmaterialien für Flanschverbindungen (Schrauben, Unterlegscheiben, Sechskantmuttern etc.) Dichtungen und Kleinteilen.

Formstücke werden übermessen und als Zulage pro Stück
vergütet!

Hersteller Armaturen: Fa. Hawle, Flanschsystem oder gleichwertig

..............................................
vom Bieter einzutragen

**5.2.50 T-Stück PN 16 DN 150/150**
Doppelflanschenstück mit Flanschabzweig 90° (T-Stück) aus duktilem Gusseisen nach DIN EN 545 oder Werksnorm mit Flansch-Verbindung nach DIN EN 1092-2 und DVGW-Zulassung.

DN1: 150
DN2: 150
PN:  16 bar

Beschichtung: innen und außen Epoxidharz-Beschichtung nach DIN EN 14 901
Menge: 2,000 St

**5.2.60 FFR-Stück PN 16 DN 150/80**
Doppelflanschen-Übergangsstück/Doppelflanschenreduzierung FFR aus duktilem Gusseisen nach DIN EN 545 oder Werksnorm mit Flansch-Verbindung nach DIN EN 1092-2 und DVGW-Zulassung.

DN1: 150
DN2:  80
PN:  16 bar

Beschichtung: innen und außen Epoxidharz-Beschichtung nach DIN EN 14 901
Menge: 1,000 St

**5.2.70 FFR-Stück PN 16 DN 150/100**
Doppelflanschen-Übergangsstück/Doppelflanschenreduzierung FFR aus duktilem Gusseisen nach DIN EN 545 oder Werksnorm mit Flansch-Verbindung nach DIN EN 1092-2 und DVGW-Zulassung.

DN1: 150
DN2: 100
PN:  16 bar

Beschichtung: innen und außen Epoxidharz-Beschichtung nach DIN EN 14 901
Menge: 2,000 St

**5.2.80 FF-Stück PN 16 DN 150 - 500 mm**
Doppelflanschenstück FF aus duktilem Gusseisen nach DIN EN 545 oder Werksnorm mit Flansch-Verbindung nach DIN EN 1092-2 und DVGW-Zulassung.

DN1: 150 mm
Baulänge: 500 mm
PN: 16 bar

Beschichtung: innen und außen Epoxidharz-Beschichtung nach DIN EN 14 901
Menge: 2,000 St

**5.2.90 Losflansch mit PE-Anschweissende 125/11,4 (DN 100)**
Flansch mit PE-Anschweißende zur Verbindung mit PE-Rohren nach DIN 8074, doppelte Abdichtung des PE-Anschweißendes mittels zwei O-Ringen, PE-Ende mit integrierter Stützhülse, zugfest nach DIN 8076-1 und -3, sowie nach DVGW VP 600, Flansche gebohrt nach EN 1092-2
Material: GJS-400,Korrosionsschutz durch Epoxidharz-Pulverbeschichtung innen und außen gemäß Gütesicherung RAL-GZ 662 der Gütegemeinschaft Schwerer Korrosionsschutz - GSK unter Berücksichtigung der DIN 3476 (P) und DIN 30677-2 (Schichtdicke: min. 0,25 mm, Porenfreiheit bei 3 kV, Haftung innen und außen min. 12 N/mm² nach Heißwasserlagerung, Nachweis der Trinkwassertauglichkeit, Fremdüberwachung durch neutrales Prüfinstitut),
PE-Ende: PE 100
Stützhülse: nichtrostender Stahl
Medium: Wasser
Max. Betriebsdruck: 16 bar
PE-Rohrstutzen: d 125x11,4 mm, SDR 11
Hersteller: Fa. Hawle oder gleichwertig.
Menge: 2,000 St

**5.2.100 Losflansch mit PE-Anschweissende 180/16,4 (DN 150)**
Flansch mit PE-Anschweißende zur Verbindung mit PE-Rohren nach DIN 8074, doppelte Abdichtung des PE-Anschweißendes mittels zwei O-Ringen, PE-Ende mit integrierter Stützhülse, zugfest nach DIN 8076-1 und -3, sowie nach DVGW VP 600, Flansche gebohrt nach EN 1092-2
Material: GJS-400,Korrosionsschutz durch Epoxidharz-Pulverbeschichtung innen und außen gemäß Gütesicherung RAL-GZ 662 der Gütegemeinschaft Schwerer Korrosionsschutz - GSK unter Berücksichtigung der DIN 3476 (P) und DIN 30677-2 (Schichtdicke: min. 0,25 mm, Porenfreiheit bei 3 kV, Haftung innen und außen min. 12 N/mm² nach Heißwasserlagerung, Nachweis der Trinkwassertauglichkeit, Fremdüberwachung durch neutrales Prüfinstitut),
PE-Ende: PE 100
Stützhülse: nichtrostender Stahl
Medium: Wasser
Max. Betriebsdruck: 16 bar
PE-Rohrstutzen: d 180x16,4 mm, SDR 11
Hersteller: Fa. Hawle oder gleichwertig.
Menge: 3,000 St

**5.2.110 Verbindungsmuffen PE DA 125/11,4 (DN 100)**
Verbindungsmuffe aus PE 100 für Trinkwasser zum Heizwendelschweißen, zum Einbinden der neuen Leitung an die vorgefertigten Anschlussstutzen außerhalb der PE-Bauwerke.
Einbauort: Verbindung nur an Knotenpunkten,
Außendurchmesser 125 mm,
Incl. Verbindungen mit Heizwendelschweißen (DVS 2207).
Menge: 2,000 St

**5.2.120 Verbindungsmuffen PE DA 180/16,4 (DN 150)**
Verbindungsmuffe aus PE 100 für Trinkwasser zum Heizwendelschweißen, zum Einbinden der neuen Leitung an die vorgefertigten Anschlussstutzen außerhalb der PE-Bauwerke.
Einbauort: Verbindung nur an Knotenpunkten,
Außendurchmesser 180 mm,
Incl. Verbindungen mit Heizwendelschweißen (DVS 2207).
Menge: 3,000 St

**5.2.130 N-Stück 90° DN 80**
N-Stück 90° (Fußkrümmer) aus duktilem Gusseisen nach DIN EN 545 oder Werksnorm mit Flansch-Verbindung nach DIN EN 1092-2 und DVGW-Zulassung.
Beschichtung: innen und außen Epoxidharz-Beschichtung nach DIN EN 14 901.

DN: 80/80
PN: 16 bar
Menge: 1,000 St

*Hinweis: Armaturen als Zulage*

**5.2.140 Absperrschieber Flansch DN 100**
Weichdichtender Schieber mit beidseitigem Flansch nach EN 1092-2, wartungsfreie Spindelabdichtung durch O-Ringe und Lippendichtung, reibungsarme Lagerung der Spindel auf Gleitscheiben aus Kunststoff, Rundgewindeadapter am Oberteil zur stiftlosen Befestigung der Einbaugarnitur, Keilführung aus verschleißfestem Kunststoff mit hohen Gleiteigenschaften gewährleisten einen geringen Verschleiß und minimale Schließdrehmomente, Kantenschutz aus PE schützt Armatur bei Lagerung und Transport.
Prüfgrundlagen: Trinkwasser nach EN 1074-1, EN 1074-2, und 12266-1,
Baulänge: Grundreihe 15 nach DIN EN 558-1.

Material:
Gehäuse: GJS-400, Korrosionsschutz durch Epoxidharz-Pulverbeschichtung innen und außen gemäß Gütesicherung RAL-GZ 662 der Gütegemeinschaft Schwerer Korrosionsschutz - GSK unter Berücksichtigung der DIN 3476 (P) und DIN 30677-2 (Schichtdicke: min. 0,25 mm, Porenfreiheit bei 3 kV, Haftung innen und außen min. 12 N/mm² nach Heißwasserlagerung, Nachweis der Trinkwassertauglichkeit, Fremdüberwachung durch neutrales Prüfinstitut)
Spindel: nichtrostender Stahl
Keilmutter: Messing
Keil: GJS-400, innen und aussen EPDM gemäß DVGW W 270 und KTW für Wasser bzw. NBR für Gas

Medium: Trinkwasser
DN: 100
PN: 16 bar
Menge: 2,000 St

**5.2.150 Absperrschieber Flansch DN 150**
Weichdichtender Schieber mit beidseitigem Flansch, wie in vorheriger Pos 05.02.0140  vollständig beschrieben, jedoch für
Absperrschieber DN 150.
Menge: 4,000 St

**5.2.160 Unterflurhydrant DN 80 - RD = 1,50 m**
Freistrom-Unterflurhydrant mit getrenntem Betätigungs- und Mediumrohr, CE-Kennzeichnung nach EN 14339, Entleerung nach DIN EN 1074-6, Spindelvierkant/Klauenkupplung nach DVGW GW 386, Klauendeckel aus Kunststoff federbelastet für ein leichteres Öffnen und Schließen oder mit Guss-Steck-Deckel. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schließvorgang: rechtsdrehend ca. 15 Umdrehungen, um Druckschläge im Leitungsnetz zu vermeiden.
Langer Entleerungsstutzen zur Anbringung eines Sickerschlauches oder einer Saugentleerung bei Einbau im Grundwasserbereich.
Nachträgliche Verlängerung oder Kürzung des Hydranten mit entsprechendem Zubehör möglich.

Material:
Gussbauteile aus GJS-400. Korrosionsschutz durch Epoxidharz-Pulverbeschichtung innen und außen gemäß Gütesicherung RAL-GZ 662 der Gütegemeinschaft Schwerer Korrosionsschutz - GSK unter Berücksichtigung der DIN 3476 (P) und DIN 30677-2 (Schichtdicke: min. 250 ìm, Porenfreiheit bei 3 kV, Haftung innen und außen min. 12 N/mm² nach Heißwasserlagerung, Nachweis der Trinkwassertauglichkeit, Fremdüberwachung durch neutrales Prüfinstitut)
Mediumrohr aus nichtrostendem Stahl V4A.
Spindel, Steckscheibe, Steckscheibenantrieb: nichtrostender Stahl
Schutzrohr: Polypropylen
Dichtungen: EPDM gemäß KTW-BWGL für Wasser

Medium: Trinkwasser
Max. Betriebsdruck: 16 bar

Nennweite: DN 80
Typ: 490 F
Anschluss: Flansch nach EN 1092-2 mit aufgeklebter Dichtung
Rohrdeckung: 1,50 m
Mit Guss-Steck-Deckel

Produkt: Unterflurhydrant Fa. Hawle oder gleichwertig.
Menge: 1,000 St

**5.2.170 Mehrbereichsmuffenverbinder DN 100/100**
Verbinder mit beidseitiger Mehrbereichsmuffe nach EN 14525  von Anschlüssen von Guss,- Stahl-, PE-, PVC- und AZ-Rohren,
Druckstufe: PN 16,
Nennweite: DN 100/100

Anschluss: Muffe für Rohre mit Außendurchmesser
von 104 - 132 mm

inklusive Schraubenkopf-Verdrehsicherungen mit Schutzkappe aus Elastomer, Schrauben, Muttern, Unterlegscheiben aus nichtrostendem Stahl,
Schrauben 180° wendbar,
inklusive Distanzhülsen aus PE,
Winkelausgleich bis zu 4°,
flexibles Dichtelement aus Elastomer nach EN 681-1,
flexibler Zugsicherungsring aus POM,
Zugsicherungselemente korrosionsgeschützt.

Material: Gehäuse aus GJS-400,
Korrosionsschutz:
innen und außen mit Epoxid-Beschichtung in
GSK-Ausführung "Schwerer Korrosionsschutz" nach
DIN 30 677-2, Schichtdicke über 250 µm, Farbton blau,
RAL 5005

Produkt: Synoflex Verbinder, Fa. Hawle oder gleichwertig.
Menge: 2,000 St

**5.2.180 Reduzierstücke mit Mehrbereichsmuffe DN 150/125**
Reduzierstück, Verbinder mit beidseitiger Mehrbereichsmuffe nach EN 14525 für die Reduzierung oder Aufweitung von Anschlüssen aus Guss,- Stahl-, PE-, PVC- und AZ-Rohren, längskraftschlüssiger Anschluss von Rohren aus Guss-, PE-, PVC- und Stahl, inklusive Schraubenkopf-Verdrehsicherungen mit Schutzkappe aus Elastomer, Schrauben, Muttern, Unterlegscheiben aus nichtrostendem Stahl, Schrauben 180° wendbar, inklusive Distanzhülsen aus PE, Winkelausgleich max. 8 (+/- 4) Grad je Muffe, flexibles Dichtelement aus Elastomer nach EN 681-1, flexibler Zugsicherungsring aus POM, auf jedem Stützelementglied ist ein Zugsicherungselement fixiert, Zugsicherungselemente korrosionsgeschützt, inklusive Verpackung nach EN 12351.

Material: Gehäuse aus GJS-400, Korrosionsschutz durch Epoxidharz-Pulverbeschichtung innen und außen gemäß Gütesicherung RAL-GZ 662 der Gütegemeinschaft Schwerer Korrosionsschutz - GSK unter Berücksichtigung der DIN 3476 (P) und DIN 30677-2 (Schichtdicke: min. 250 ìm, Porenfreiheit bei 3 kV, Haftung innen und außen min. 12 N/mm² nach Heißwasserlagerung, Nachweis der Trinkwassertauglichkeit, Fremdüberwachung durch neutrales Prüfinstitut)

Medium: Trinkwasser
Max. Betriebsdruck: Trinkwasser 16 bar

Muffe 1: für Rohre mit Außendurchmesser von 155 - 192 mm

Muffe 2: für Rohre mit Außendurchmesser von 131 - 160 mm

Produkt: Synoflex-Reduzierstück mit Mehrbereichsmuffe,
Fa. Hawle oder gleichwertig.
Menge: 1,000 St

**5.2.190 GKS-Dichtung, Edelstahlstützhülse DN 100 (DA 125)**
GKS-Guss-Kunststoff-Dichtring
und Edelstahlstützhülse
für PE-HD-Rohre.

Druckstufe: PN 16,
Nennweite: DN 100 (DA 125)
Medium Trinkwasser,

Edelstahlstützhülse aus nichtrostendem Stahl für PE- und
PE-X-Rohre an zuggesicherten Verbindungsstellen und
Schraubmuffenverbindungen, bestehend aus Grundkörper
und Einschlagkeil.
Menge: 2,000 St

**5.2.200 GKS-Dichtung, Edelstahlstützhülse DN 150 (DA 180)**
GKS-Guss-Kunststoff-Dichtring
und Edelstahlstützhülse
für PE-HD-Rohre.

Druckstufe: PN 16,
Nennweite: DN 150 (DA 180)
Medium Trinkwasser,

Edelstahlstützhülse aus nichtrostendem Stahl für PE- und
PE-X-Rohre an zuggesicherten Verbindungsstellen und
Schraubmuffenverbindungen, bestehend aus Grundkörper
und Einschlagkeil.
Menge: 1,000 St

*Hinweis: Einbaugarnituren*

**5.2.210 Einbaugarnitur höhenverstellbar Schieber DN 100, RD 1,25-1,85 m**
Einbaugarnitur teleskopisch, für die Betätigung von Absperrarmaturen im erdverlegten Rohrleitungsbau, DN 50 - DN 200 mit Rundgewindeglocke zur stiftlosen Befestigung der Einbaugarnitur am Rundgewindeadapter der Absperrarmatur, DN 250 - DN 600 mit Schutzglocke, mit Flügelkappe unter Betätigungsvierkant zur oberen Abstützung in der Tragplatte der Straßenkappe, Flügelkappe mit Hülsrohr verschweißt, Kuppelmuffe mit Bohrung und Splint für die auszugssichere Verbindung der Einbaugarnitur mit der Spindel der Absperrarmatur, mit Schlüsselstange aus S355J2G3 nach DIN EN 10025 - verzinkt und Hülsrohr aus PE-HD.
Material:
Rundgewindeglocke: GJL-250, Korrosionsschutz durch Epoxidharz-Pulverbeschichtung innen und außen gemäß Gütesicherung RAL-GZ 662 der Gütegemeinschaft Schwerer Korrosionsschutz - GSK unter Berücksichtigung der DIN 3476 (P) und DIN 30677-2 (Schichtdicke: min. 0,25 mm, Porenfreiheit bei 3 kV, Haftung innen und außen min. 12 N/mm² nach Heißwasserlagerung, Nachweis der Trinkwassertauglichkeit, Fremdüberwachung durch neutrales Prüfinstitut)
Schlüsselnuss und Kuppelmuffe: GJS-400, bituminiert, verzinkt
Schlüsselstange: Stahl S355J2G3 nach DIN EN 10025 - verzinkt
inkl. Hülsrohr: PE-HD
Verwendung:
DN 100: Rohrdeckung 1,25 - 1,85 m
Hersteller: Fa. Hawle oder gleichwertig.
Menge: 2,000 St

**5.2.220 Einbaugarnitur höhenverstellbar Schieber DN 150, 1,30-1,90 m**
Teleskop Einbaugarnitur aus Edelstahl, wie in vorheriger Pos 05.02.0210  vollständig beschrieben, jedoch für
für die Betätigung weichdichtender Absperrschieber DN 150.
Menge: 4,000 St

*Hinweis: Straßenkappen*

**5.2.230 Straßenkappe Tragpl. höhenverstellbar Wasserltg Absperrarmatur Gr.1**
Straßenkappe einschl. Tragplatte DIN 19720,
höhenverstellbar, für Absperrarmatur in Wasserleitung,
DIN 4056, Nenngröße 1, Belastungsklasse D 400 DIN EN
124 / DIN 1229.
Fabrikat Fa. Telekap oder gleichwertig.
Menge: 6,000 St

**5.2.240 Straßenkappe Tragpl. höhenverstellbar Wasserltg Unterflurhydrant DN80**
Straßenkappe einschl. Tragplatte DIN 19720,
höhenverstellbar, für Unterflurhydrant DN 80 in
Wasserleitung, DIN 4055, Belastungsklasse D 400 DIN EN
124 / DIN 1229.
Fabrikat Fa. Telekap oder gleichwertig.
Menge: 1,000 St

*Hinweis: Hinweis für Leitungszone:*
Hinweis  für Leitungszone:

Die Korngröße des Materials für die Leitungszone muss
dem Anhang G aus DVGW 400-2 entsprechen.

**5.2.250 Füllmat.einbauen DN 100**
Füllmaterial einbauen
in der Leitungszone, für untere und obere Bettung,
Seitenverfüllung und
Abdeckung nach DIN EN 805 und DVGW W 400-2,
für Druckrohrleitung, trinkwasserführend,
profilgerecht,
mit  vom AN zu liefernden Stoffen, Stoff Sand,
verdichten, Verdichtungsgrad DPr mind. 97 %.
Schichtdicke in cm:
Rohrüberdeckung mind. 30 cm über Rohrscheitel,
untere Bettungsschicht mind. 10 cm,
Abrechnungsbreite 1.00 m,
für Rohrgraben der Wasserleitung
PE100-RC 125 x 11,4 mm.
Menge: 2,000 m

**5.2.260 Füllmat.einbauen DN 150**
Füllmaterial einbauen
in der Leitungszone, für untere und obere Bettung,
Seitenverfüllung und
Abdeckung nach DIN EN 805 und DVGW W 400-2,
für Druckrohrleitung, trinkwasserführend,
profilgerecht,
mit  vom AN zu liefernden Stoffen, Stoff Sand,
verdichten, Verdichtungsgrad DPr mind. 97 %.
Schichtdicke in cm:
Rohrüberdeckung mind. 30 cm über Rohrscheitel,
untere Bettungsschicht mind. 10 cm,
Abrechnungsbreite 1.00 m,
für Rohrgraben der Wasserleitung
PE100-RC 180 x 16,4 mm.
Menge: 82,000 m

*Hinweis: Sonstiges*

**5.2.270 Rohr markieren Trassenwarnband Ortungsdraht**
Rohrleitung markieren mit Trassenwarnband, mit
eingelegtem Ortungsdraht, 40 cm über Rohrscheitel.
Menge: 84,000 m

**5.2.280 Rohrleitung trennen, einbinden DN 100 GG, PVC**
Trennen von bestehenden Rohrleitungen DN 100 GG, PVC zum Ein- oder Anbinden der neuen Leitung, einschließlich Wasserhaltung,
herausgetrenntes Material in das Eigentum des AN übernehmen und fachgerecht entsorgen.
Erforderliche Formstücke werden separat vergütet. Tiefenlage der Rohrleitung bis 2,00 m.
Erschwernisse beim Rohrgrabenaushub im Einbindebereich sind einzurechen (inkl. Handaushub)!
Diese Position wird pro Einbindung in die vorhandene Leitung nur einmal vergütet. (auch bei zwei oder mehr notwendigen Schnitten).
Menge: 1,000 St

**5.2.290 Rohrleitung trennen, einbinden DN 125 GG, PVC**
Trennen von bestehenden Rohrleitungen DN 125 GG, PVC zum Ein- oder Anbinden der neuen Leitung, einschließlich Wasserhaltung,
herausgetrenntes Material in das Eigentum des AN übernehmen und fachgerecht entsorgen.
Erforderliche Formstücke werden separat vergütet. Tiefenlage der Rohrleitung bis 2,00 m.
Erschwernisse beim Rohrgrabenaushub im Einbindebereich sind einzurechen (inkl. Handaushub)!
Diese Position wird pro Einbindung in die vorhandene Leitung nur einmal vergütet. (auch bei zwei oder mehr notwendigen Schnitten).
Menge: 1,000 St

**5.2.300 Sickerpackungen Hydrant**
Sickerpackungen zur Entwässerung der Hydranten durch Anbringen von zweiteiligen Sickerformsteinen einschliesslich der erforderlichen Erdarbeiten herstellen.
Die Abfuhr des verdrängten Bodenmaterials auf eine Kippstelle des AN ist in den Einheitspreis einzurechnen.
Menge: 1,000 St

**5.2.310 Hinweissäulen**
Hinweissäulen, insgesamt 3.00 m lang,
aus Aluminiumrohren DU 76 mm mit je zwei Rohrschellen
und Befestigungssteg aus Aluminium passend zu den
Hinweisschildern, liefern und in Betonsockel mit den
Abmessungen:
0.30 m x 0.30 m x 0.80 m oder Formsteinen versetzen.
Das Rohr selbst ist mit Beton auszugießen, das obere
Ende mit einem nichtrostenden Metalldeckel abzudichten.
(Schraubverschluss oder Ähnliches).
Die Erdarbeiten und die Abfuhr des verdrängten
Erdmaterials
auf eine Kippstelle des AN sind im Einheitspreis zu
berücksichtigen.
Menge: 2,000 St

**5.2.320 Hinweisschild Wasser Form B Kunststoff**
Hinweisschild für Wasser DIN 4067, Form B, aus
Kunststoff mit auswechselbaren Ziffern und
Leerfeldern, an Pfosten befestigen.
Menge: 6,000 St

**5.2.330 Hinweisschild Hydrant Form A Kunststoff**
Hinweisschild für Hydrant DIN 4066, Form A, aus
Kunststoff mit auswechselbaren Ziffern und
Leerfeldern, an Pfosten befestigen.
Menge: 1,000 St

*Hinweis: Hinweis:*
Hinweis:

Die Druckprüfung und bakteriologische Prüfung und
nachfolgende Freigabe der neuverlegten Leitung kann in mehreren Abschnitten erfolgen, dies ist bei der Kalkulation zu berücksichtigen.

**5.2.340 Druckrohr spülen, desinfizieren TW 180/16,4 (DN 150)**
Druckrohrleitung vor Inbetriebnahme spülen,
desinfizieren DVGW W 291, für Trinkwasser,
aus PE,
Nennweite: 180x16,4 (DN 150)
Menge: 82,000 m

**5.2.350 Druckprüfung Druckrohr Wasser 180/16,4 (DN 150)**
Druckprüfung DIN EN 805, als Vorprüfung,
Druckabfallprüfung und Hauptdruckprüfung nach dem
Druckverlustverfahren, an Druckrohrleitungen aus PE,
für Wasser, PN 16, 180x16,4 (DN 150), Wasser liefern
und ableiten.
Menge: 82,000 m

**5.2.360 Bakteriologische Untersuchung**
Bakteriologische Untersuchung des Trinkwassers
nach Entkeimung durch ein anerkanntes Prüfinstitut,
einschliesslich Entnahme der Probe und Transport
zum Institut.
Menge: 1,000 St

### Abschnitt 6 WL-Anschlussleitungen

*Hinweis: Hinweis:*
Hinweis:

Die in Abschnitt 06 ausgewiesenen Massen beziehen sich auf die Trinkwasseranschlussleitungen.

Es ist bei allen Positionen dieses Abschnitts zu berücksichtigen, dass die Massen für alle einzelnen Anschlussleitungen zusammengefasst sind und in kleinen Einzelleistungen je Anschluss zur Ausführung kommen.
Die Abrechnung wird je Einzelanschluss erstellt und in einer Gesamtrechnung zusammengefasst.

Die Hausanschlüsse werden bis etwa 1 m über die Grundstücksgrenze verlegt und auf den bestehenden Hausanschluss umgebunden!
Im Bereich von Grenzbebauung wird der Hausanschluss außerhalb des Gebäudes umgebunden.

*Hinweis: Hinweis Leistungsvergütung:*
Hinweis Leistungsvergütung:

Folgende Leistungen werden gem. den Positionen im Abschnitt 02 "Straßenbau" vergütet:
- Straßenaufbruch- und wiederherstellung
- Oberbodenarbeiten
Sollten für die Errichtung der Wasserleitungsanschlüsse explizit Leistungen für den Straßenaufbruch- und wiederherstellung und Oberbodenarbeiten erforderlich werden, so sind die entsprechenden Positionen aus dem Abschnitt Straßenbau heranzuziehen.

Leistungen für erforderliche Wasserhaltungsmaßnahmen werden gem. den Positionen im Abschnitt 04 "Kanalbau" vergütet. Sollten für die Errichtung der Wasserleitungsanschlüsse explizit Leistungen für den Wasserhaltungen erforderlich werden, so sind die entsprechenden Positionen aus dem Abschnitt Kanalbau heranzuziehen.

#### Unterabschnitt 6.1 Erdarbeiten

*Hinweis: Festlegungen:*
Festlegungen zur Kalkulation/ Abrechnung Leitungsgräben:

Abrechnungstiefe:
Für die  Abrechnungstiefe Leitungsgraben gilt die
Tiefe nach Abtrag des Oberbodens, bzw. der
Oberflächenbefestigung.

Festlegung Abrechnungsbreiten B:
Es gilt in Abhängigkeit von der maximalen Grabentiefe:
- Abrechnungsbreite Druckleitungen
  nach DIN 4124 zzgl. 2 x 10 cm Verbau
  T ≤ 1,75 m, bis DN 32;  B = 0,9 m

Die im LV definierten Rohrgrabenbreiten entsprechen den Abrechnungsbreiten,
unabhängig von den tatsächlichen Grabenbreiten in
der Bauausführung!

Verbau:
Die Wahl des Grabenverbaues ist auf die nachfolgend
beschrieben Leistungen (z.B. Leitungsquerungen)
abzustimmen.

*Hinweis: Anmerkung:*
Anmerkung:

Auf Grund der bestehenden Gründungssituation der
angrenzenden Anwesen sind erschütterungsarme Arbeitsweisen bei sämtlichen Arbeiten anzuwenden.
Die Grabenwände sind fachgerecht zu sichern (keine
Hohlräume zwischen Verbau und Grabenwand).

Sämtliche Erschwernisse, wie z. B. Wahl der
Arbeitsgeräte, Sicherungen, Materialanlieferungen
sind bei der Preisbildung zu berücksichtigen, sofern
keine gesonderten Positionen ausgewiesen sind.

*Hinweis: Hinweis Fels im Leitungsgraben:*
Hinweis Fels im Leitungsgraben:

Sofern im Leitungsgraben Fels (X1/X2) auftritt, wird der erhöhte Aufwand für den Erdaushub über Zulagepositionen Fels aus Abschnitt 03 (Kanalbau) vergütet.

**6.1.10 Leitungsgraben WL DN 32 PE**
Boden Leitungsgraben für Versorgungsleitungen
profilgerecht lösen und ausheben nach Abtrag des Oberbodens bzw. der Oberflächenbefestigung,
einschließlich der kraftschlüssigen Verbauarbeiten,
mit Behinderung durch Versorgungsleitungen und
Grundwasserabsenkung.
Seitliche Lagerung des Aushubs nicht möglich.
Aushubtiefe bis 1,75 m.
Boden der Homogenbereiche: alle
Boden lösen, laden, zur Zwischenlagerfläche fördern und in Haufwerken getrennt nach Homogenbereichen aufsetzen.
Rohrgraben Anschlussleitung bis DN 32 (DA 40)
Abrechnungsbreite Rohrgraben 0,9 m.
Wiederverfüllung wird gesondert vergütet.
Menge: 85,000 m3

**6.1.20 Ausbau und Entsorgung best. Rohrleitungen bis DN 32**
Hausanschlussleitungen aufnehmen,
bis DN 32, aus PVC, PE und GG,
einschl Betonauflager und -ummantelung,
als Zulage zur Position Rohrgrabenaushub,
Abbruchgut laden und in das Eigentum des AN übernehmen.
Leitung außer Betrieb,
Tiefe der  Leitungsachse unter Gelände bis 2,0 m.
Menge: 50,000 m

**6.1.30 Gründungssohle verdichten**
Gründungssohle verdichten, Verdichtungsgrad mind. DPr
0,97, Breite der Sohle ca. 0,9 m.
Menge: 60,000 m2

**6.1.40 Suchgraben ausheben 1.25/0.40/2.0**
Boden für Suchgraben ausheben,
zur Freilegung Erkundung von Kabeln etc,
nach Abtrag des Oberbodens bzw. der Oberflächenbefestigung,
mit geböschten Wänden, Aushub seitlich lagern,
verfüllen und verdichten,
Aushubtiefe in m bis 1.25,
Sohlenbreite in m bis 0.40,
Sohlenlänge in m bis 2.0
Suchgräben werden nur vergütet,
wenn diese durch den AG angeordnet wurden.
Menge: 2,000 St

**6.1.50 Suchgraben aush. 1.75/0.60/2.0**
Boden für Suchgraben ausheben,
zur Freilegung Erkundung von Versorgungsleitungen,
nach Abtrag des Oberbodens bzw. der Oberflächenbefestigung
mit geböschten Wänden,
Aushub seitlich lagern, verfüllen und verdichten,
Aushubtiefe in m bis 1.75,
Sohlenbreite in m bis 0.60,
Sohlenlänge in m bis 2.0.
Suchgräben werden nur vergütet,
wenn diese durch den AG angeordnet wurden.
Menge: 2,000 St

**6.1.60 Handaushub**
Ausheben von Hand als Zulage zur Bodenbewegung.
Ausführung nach Anordnung durch den AG.

Bei Anschlusspunkt neue Leitung an best.
Schachtbauwerk:
- max. Höhe: Aushubtiefe am Bauwerk
- max. 0,50 m Länge
auf die Abrechnungsbreite des Rohrgrabens

Bei Hindernissen:
- max  1,0 m Höhe
- Länge 0,50 m vor bis 0,50 m nach dem Hindernis
auf die Abrechnungsbreite des Rohrgrabens.
Menge: 5,000 m3

*Hinweis: Hinweis zur Leitungsgrabenverfüllung*
Grundsätzlich soll das vorhandene Material für die Wiederverfüllung der Leitungsgräben verwendet werden.
Ggf. ist hierfür eine Aufbereitung mit Bindemittelgemisch aus Kalk/Zement zur Bodenverbesserung vorzunehmen.
Die Entscheidung, ob und in welchem Bereich Bodenaustausch anstatt der Aufbereitung durchgeführt wird, ist im Einvernehmen mit dem AG zu treffen. Grundsätzlich ist eine Bodenaufbereitung dem Bodenaustausch vorzuziehen!

**6.1.70 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 1,75 m,
Material 'vorhandenes Bodenmaterial v. Zwischenlager,
als Bodenmaterial zur Wiederverfüllung laden, transportieren, einbauen und verdichten.'
Verdichtungsgrad DPr mind. 97 %.
Menge: 60,000 m3

**6.1.80 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 60,000 m3

**6.1.90 Hydraulisches Bindemittel**
Bindemittelgemisch zur Bodenverbesserung liefern und
gemäß voriger Position beimengen.
Verhältnis Kalk : Zement - 50 :50
Festlegung der Zumischmenge in Abstimmung mit dem
Baugrundinstitut.
Menge: 6,000 t

*Hinweis: Hindernisse, Querungen als Zulage zum Rohrgrabenaushub*

*Hinweis: Hinweis:*
Hinweis:

In die nachfolgenden Positionen für Leitungsquerungen
(Kabel und Rohrleitungen) sind alle Erschwernisse
einzukalkulieren, einschließlich Mehraufwendungen
Rohrgrabenaushub und der Wiederverfüllung!
Eine zusätzliche Vergütung für Handschachtung erfolgt
nicht!

**6.1.100 Kabelkreuzungen**
Kabelkreuzungen aus Fernmeldekabeln, Niederspannungs- und Straßenbeleuchtungskabel erdverlegt, in Betrieb,
Anzahl der Kabel bis 3, sichern,
einschl. einsanden vor dem Wiederverfüllen.
Länge der Einzelabschnitte in m über 1 bis 3,
(Kabelquerung)
Tiefe der Leitungsachse unter Gelände in m bis 1.
Menge: 7,000 St

**6.1.110 Mehraufwand NS-/SB-Kabel/Telekom längs im RG**
Mehraufwand bei der Herstellung von Leitungsgräben
und Leitungsgrabenverfüllungen
in Folge von vorhandenen Leitungen,
Die einschlägigen Vorschriften des Spartenträgers sind
zu beachten.
Kabel erdverlegt, in Betrieb, Anzahl
der Kabel bis 3,
sichern, einschl. einsanden vor dem Wiederverfüllen.
Länge der Einzelabschnitte in m über 3,
(KABELLÄNGSVERLAUF)
Telekom, Niederspannungskabel, Straßenbeleuchtungskabel
Tiefe der Leitungsachse unter Gelände in m bis 1,0m.
Menge: 5,000 m

**6.1.120 Kreuzung von Mauerfundamenten**
Kreuzung von  Mauerfundamenten und Zäunen etc.
Einzukalkulieren ist das Freilegen und Unterqueren des
Hindernisses im Zuge des Rohrgrabenaushubes, die
erforderliche Handschachtung entsprechend den
Richtlinien, das Sichern und Unterfangen des
Hindernisses, sowie sämtliche Erschwernisse bei der
Rohrverlegung, beim Verfüllen und Verdichten des
Rohrgrabens im Bereich des Hindernisses und
Erschwernisse und Mehrleistungen für den gesamten
Baubetrieb.
Der Füllbeton als Sicherung unterhalb der Mauer wird
gesondert vergütet.
Für Hausanschlussleitungen Wasserversorgung.
Menge: 8,000 St

*Hinweis: Hinweis Straßenkappen*
Hinweis Straßenkappen

Das Ausbauen der Straßenkappen ist im Abschnitt Straßenbau enthalten!

**6.1.130 Armaturen ausbauen - HA-Schieber bis DN 32**
Ausbau von Hausanschluss Schiebern
einschließlich Schiebergestänge.
Wiederverwendbare Teile werden vom AG übernommen,
Abbruchgut geht in das Eigentum des AN über und ist
fachgerecht zu entsorgen.
Schieber inkl. Schiebergestänge bis DN 32.
Einschl. der erforderlichen Erdarbeiten bei nicht trassengleicher Verlegung der neuen Leitung.
Menge: 17,000 St

#### Unterabschnitt 6.2 Druckrohre liefern und verlegen

*Hinweis: Rohrstatik*
Rohrstatik

Für die statische Berechnung der Druckrohrleitungen gilt DVGW W 403 19.1.1 sowie folgende Angaben:
Druckstufe PN 16, SDR 11
Verlegung in senkrecht verbauten Gräben,
Grabenbreite in Rohrscheitelhöhe (gemessen von Erdreich
zu Erdreich) in m gemäß DIN EN 805, Füllbodenart anstehender Boden,
Scheitelüberdeckung in m über 1,0 bis 1,6 m,
Verkehrslast DIN 1072 SLW 60.

Die statische Berechnung aufgrund der Berechnungsgrundlagen ist geprüft rechtzeitig vor der Ausführung vorzulegen.
Die Kosten für die Rohrstatik sind mit den Einheitspreisen abgegolten.

*Hinweis: Hinweis:*
Hinweis:

Druckrohrleitung aus PE-HD 100-RC Rohren inklusive längskraftschlüssige Verbindung mit Heizwendelschweißmuffen. Die Muffen und die Schweißarbeiten sind in die entsprechenden Positionen mit einzurechnen und werden nicht gesondert vergütet.
Die Schweißeignung der eingesetzten Geräte und des Personals ist nachzuweisen.

*Hinweis: Druckrohrleitungen aus PE Hausanschlussleitungen*

**6.2.10 Druckrohr PE100 Anschlusstg. 40/3,7**
Druckrohr aus PE 100 DIN EN 12201-1 und DIN EN 12201-2
für Trinkwasser,
Außendurchmesser 40,0 mm,
Wanddicke 3,7 mm,
als trinkwasserführende Hausanschlussleitung,
in geraden Längen, mit glatten Enden,
Baulängen von 6 m, 12 m,
Verlegung gemäß DIN EN 805,
in vorhandenem Graben mit Verbau und Aussteifungen,
Aushubtiefe bis 1,75 m.
Verlegung der Leitungen gemäß Lageplan Incl. Verbindungen mit Heizwendelschweißen (DVS 2207).
Menge: 55,000 m

*Hinweis: Hinweis:*
Hinweis:

Die nachfolgenden Formstücke für PE-Rohre
DN 32 sind als Zuschläge zu den
Positionen PE-Rohrleitung DN 32
zu kalkulieren.
Die Abrechnung erfolgt pro Stück!

**6.2.20 Bogen PE 11 bis 45 Grad 40/3,7**
Bogen aus PE 100 für Trinkwasser zum Heizwendelschweißen,
für Druckrohrleitung aus PE,
für Trinkwasser DIN EN 12201, DVGW GW 335-B2,
11 bis 45 Grad,
Außendurchmesser 40 mm, Wanddicke 3,7 mm.
Incl. Verbindungen mit Heizwendelschweißen (DVS 2207).
Menge: 5,000 St

*Hinweis: Sonstiges*

**6.2.30 Rohr markieren Trassenwarnband Ortungsdraht**
Rohrleitung markieren mit Trassenwarnband, mit
eingelegtem Ortungsdraht, 40 cm über Rohrscheitel.
Menge: 55,000 m

**6.2.40 Füllmat.einbauen DN 32**
Füllmaterial einbauen
in der Leitungszone, für untere und obere Bettung,
Seitenverfüllung und
Abdeckung nach DIN EN 805 und DVGW W 400-2,
für Druckrohrleitung, trinkwasserführend,
profilgerecht,
mit  vom AN zu liefernden Stoffen, Stoff Sand,
verdichten, Verdichtungsgrad DPr mind. 97 %.
Schichtdicke in cm:
Rohrüberdeckung mind. 30 cm über Rohrscheitel,
untere Bettungsschicht mind. 10 cm,
Abrechnungsbreite 0.90 m,
für Rohrgraben der Wasserleitung
PE100 40 x 3,7 mm.
Menge: 55,000 m

**6.2.50 Füllbeton Mauerfundamente**
Füllbeton aus Beton C 20/25 mit Zusatzmittel zur Erhöhung
der Widerstandsfähigkeit gegen aggressives Grundwasser im Bereich der Kreuzungen Hausanschlussleitung/Mauerfundamente einschliesslich Lieferung des Betons und aller Rüstung herstellen.
Das verdrängte Bodenmaterial in Eigentum des AN übernehmen und entsorgen.
Menge: 1,500 m3

*Hinweis: Anbohrbrücken*

*Hinweis: Hinweis:*
Hinweis:

Um systembedingte Differenzen bezüglich Teleskopgestänge und Schieberkappen zu vermeiden sind diese abzustimmen!
- gleicher Hersteller

**6.2.60 Rohr anbohren PE Anbohrung DN32**
Anbohren einer Druckrohrleitung aus PE100-RC,
für Trinkwasser,
Hauptrohr DN 150 (DA180x16,4),
Anbohrung DN 32.
Menge: 17,000 St

**6.2.70 Anbohrbrücke für PE 180/16,4**
Anbohrarmatur mit Halbschalen
für die Montage auf PE-Rohre
nach DIN 8074,
inkl. aller erforderlichen Dichtungen und Verdrehsicherungen.

Mit oberer vertikaler und horizontaler ZAK-Muffe 90 Grad zur Rohrrichtung für die formschlüssige Verbindung von Fittings mit ZAK-Spitzende,
Halbschalen kalibriert für Kunststoffrohraussendurchmesser, metallischer Anschlag der beiden Halbschalen, Abdichtung zu Kunststoffrohr über Mehrfach-O-Ring-Profil, Halbschalenbreite 120 mm, Absperrung durch eine Steckscheibe aus nichtrostendem Stahl, vollkommen freier Durchgang, Steckscheibe in geöffnetem Zustand vollständig außerhalb des Durchflussmediums, Öffnen und Schließen des Durchgangs mit Halbumdrehung, Spindelvierkant 12,3 mm, Oberteil mit Rundgewinde zur stiftlosen Befestigung der Einbaugarnitur, Prüfgrundlagen: Trinkwasser: EN 12266-1, DVGW W 336

Material:
- Gehäuse: GJS-400 mit Korrosionsschutz durch
  Epoxidharz-Pulverbeschichtung innen und außen
  mit Epoxid-Beschichtung in GSK-Ausführung
  "Schwerer Korrosionsschutz" nach
  DIN 30 677-2, Schichtdicke >250 µm,
-  Spindel/Steckscheibenantrieb/Steckscheibe:
  nichtrostender Stahl
- Dichtungen: EPDM gemäß DVGW W 270
  und KTW für Wasser

Medium: Trinkwasser
Max. Betriebsdruck: 16 bar / SDR 11
Rohraußendurchmesser: d 180 mm
oberer Abgang: Innengewinde ZAK 46
Max. Bohrungsdurchmesser: 36 mm

Produkt: HAKU-Hawlinger, Fa. Hawle oder gleichwertig.
Menge: 17,000 St

**6.2.80 Übergang Spitzende / Steckmuffe auf PE 40/3,7**
Übergangsstück für die Verbindung von Anbohrbrücken mit PE-Rohren,
einerseits mit ZAK-Spitzende und Verdrehsicherung, andererseits mit Steckmuffe für längskraftschlüssige Verbindung mit PE-Anschlussleitungen nach DIN 8074.
Spitzende ZAK 46
Steckmuffe für PE-Rohr 40/3,7 SDR 11,
Korrosionsschutz:
innen und außen mit Epoxid-Beschichtung in
GSK-Ausführung "Schwerer Korrosionsschutz" nach
DIN 30 677-2, Schichtdicke über 250 µm, Farbton blau,
RAL 5005,
liefern und einbauen.

Produkt: Steckfittung mit ZAK-Spitzende,
Fa. Hawle oder gleichwertig.
Menge: 34,000 St

**6.2.90 Stützhülse DN 32**
Stützhülse aus Messing für PE- und PE-X-Rohre an zuggesicherten Verbindungsstellen und
Schraubmuffenverbindungen, bestehend aus Grundkörper
und Einschlagkeil.

Druckstufe: PN 16,
Nennweite: DN 32 (DA 40)
Medium Trinkwasser.
Menge: 34,000 St

**6.2.100 Trennen und Anbindung**
Trennen der bestehenden Hausanschlussleitung und Anbindung an die neue Leitung. Inklusive der erforderlichen Formstücke.
Herausgetrenntes Material (Leitungen, Schieber, Schieberkappen, Kleinteile) in das Eigentum des AN übernehmen und fachgerecht entsorgen.
Erschwernisse beim Rohrgrabenaushub im Einbindebereich sind einzurechen.
Menge: 17,000 St

*Hinweis: Einbaugarnituren*

**6.2.110 Einbaugarnitur Hausanschluss Anbohrbrücke**
Teleskop Einbaugarnitur aus nichtrostendem Stahl für Anbohrarmaturen.

Einbaugarnitur zur Betätigung von Anbohrarmaturen im erdverlegten Rohrleitungsbau,
mit Kennscheibe aus Kunststoff für Halbumdrehung, mit Rundgewindeglocke zur stiftlosen Befestigung der Einbaugarnitur am Rundgewindeadapter der Absperrarmatur, mit Flügelkappe unter Betätigungsvierkant zur oberen Abstützung in der Tragplatte der Straßenkappe, Flügelkappe mit Hülsrohr verschweißt, Kuppelmuffe mit Bohrung und Splint für die auszugssichere Verbindung der Einbaugarnitur mit der Spindel der Absperrarmatur, mit Schlüsselstange aus nichtrostendem Stahl und Hülsrohr aus PE-HD.

Material:
- Rundgewindeglocke: GJL-250 mit Korrosionsschutz:
  innen und außen mit Epoxid-Beschichtung in
  GSK-Ausführung "Schwerer Korrosionsschutz"
  nach DIN 30 677-2, Schichtdicke über 250 µm
- Schlüsselstange/Kuppelmuffe/Schlüsselnuss:
  nichtrostender Stahl

liefern und einbauen.

Teleskop-Einbaugarnitur für die Rohrdeckungsbereiche
1,3-2,0 m

Produkt: Teleskop-Einbaugarnitur Typ H,
Fa. Hawle oder gleichwertig.
Menge: 17,000 St

*Hinweis: Straßenkappen*

**6.2.120 Straßenkappe Tragpl. höhenverstellbar Wasserltg Ventil**
Straßenkappe einschl. Tragplatte DIN 19720,
höhenverstellbar, für Ventil von Anbohrarmatur in
Wasserleitung nach DIN 4057, Belastungsklasse D 400 DIN EN 124 / DIN 1229.
Fabrikat Fa. Telekap oder gleichwertig.
Menge: 17,000 St

### Abschnitt 7 Transport

#### Unterabschnitt 7.1 Materialtransport

*Hinweis: Hinweis*
Hinweis:

Die An- und Abfahrtskosten sowie das Laden der Materialien und Stoffe im Bereich der Zwischenlagerflächen sind in die Einheitspreise einzurechnen.

Vergütet wird der Transport über die vorzulegenden
Entsorgungsnachweise.

Erforderliche Begleitscheine zur Verbleibskontrolle
nachweispflichtiger (gefährlicher) Abfälle sind in die
angebotenen Einheitspreise einzukalkulieren.

**7.1.10 Boden transportieren**
Zwischengelagertes Aushubmaterial, Boden,
nach Vorliegen der Deklarationsuntersuchung an Zwischenlagerstätte des AG laden und zur Entsorgungsstelle des AG fördern (einfache Strecke bis 30 km) und nach Unterlagen des AG gegen Nachweis lagern.
Anfallende Gebühren der Deponie trägt der AG.
Die Abrechnung erfolgt nach Wiegescheinen der Deponie.
Menge: 950,000 t

**7.1.20 Asphalt transportieren**
Zwischengelagerter Asphaltaufbruch
nach Vorliegen der Deklarationsuntersuchung an Zwischenlagerstätte des AG laden und zur Entsorgungsstelle des AG fördern (einfache Strecke bis 30 km) und nach Unterlagen des AG gegen Nachweis lagern.
Anfallende Gebühren der Deponie trägt der AG.
Die Abrechnung erfolgt nach Wiegescheinen der Deponie.
Menge: 85,000 t

### Abschnitt 8 Stundenlohnarbeiten

*Hinweis: Anmerkung:*
Anmerkung:

Alle nachfolgend aufgeführten Stundenlohnarbeiten sind
als Bedarfspositionen ausgewiesen.
Eine Beauftragung von Stundenlohnarbeiten erfolgt nur
auf ausdrückliche Anordnung des Auftraggebers oder
seines Vertreters !

Die Zuordnung der Leistungen hat gem. den Abschnitten des Leistungsverzeichnisses (Straßenbau, Kanalbau etc.) zu erfolgen, entsprechend der angefallenen Tätigkeit.

#### Unterabschnitt 8.1 Verrechnungssätze für Arbeitskräfte

**8.1.10 Polier, Schachtmeister**
*** Bedarfsposition mit GB
Stundenlohnarbeiten auf Anordnung des AG,
Der Verrechnungssatz enthält sämtliche Aufwendungen,
den tatsächlichen Lohn einschl. Vermögenswirksamer
Leistungen mit den Zuschlägen für Gemeinkosten
(Sozialkassenbeiträge, Winterbauumlage und dgl.)
sowie Lohn- und Gehaltsnebenkosten und Zuschläge für
Überstunden
Polier/Schachtmeister.
Menge: 10,000 Sth

**8.1.20 Baufacharbeiter, Geh. Baufacharbeiter**
*** Bedarfsposition mit GB
Leistung wie vorige Position in vollem Wortlaut,
Jedoch Berufsgruppe III, IV und V,
Spezialbaufacharbeiter,
Gehobener Baufacharbeiter,
Baufacharbeiter.
Menge: 15,000 Sth

**8.1.30 Baufacharbeiter, Geh. Baufacharbeiter, einschl. Kleingerät**
*** Bedarfsposition mit GB
Leistung wie wie vorige Position in vollem Wortlaut,
für Berufsgruppe III, IV und V,
Spezialbaufacharbeiter,
gehobener Baufacharbeiter,
Baufacharbeiter,
jedoch einschl. einschließlich Kleingerät, z. B.
zusätzlicher Bohr- oder Abbauhammer, Rüttelstampfer,
kleine Rüttelplatte, Trennschleifer, Bohrmaschine,
Kettensäge u. ä.(Mittellohn einschließlich aller
Zuschläge auf Lohn und Kleingeräte).
Menge: 15,000 Sth

#### Unterabschnitt 8.2 Verrechnungssätze für Baugeräte

**8.2.10 Radlader Schaufelinhalt 0,5 bis 2,0 m3**
*** Bedarfsposition mit GB
Verrechnungssatz
für Radlader mit Schaufelinhalt 0,5 bis 2,0 m3,
betreiben.
Menge: 10,000 Sth

**8.2.20 Radlader Schaufelinhalt > 2,0 bis 4,0 m3**
*** Bedarfsposition mit GB
Verrechnungssatz
für Radlader mit Schaufelinhalt > 2,0 bis 4,0 m3,
betreiben.
Menge: 5,000 Sth

**8.2.30 Bagger bis 1.0 m3**
*** Bedarfsposition mit GB
Verrechnungssatz
für Bagger mit Schaufelinhalt 0,4 bis 1,0 m3,
betreiben.
Menge: 10,000 Sth

**8.2.40 Bagger > 1.0 m3**
*** Bedarfsposition mit GB
Verrechnungssatz
für Bagger mit Schaufelinhalt > 1,0 bis 2,0 m3,
betreiben.
Menge: 10,000 Sth

**8.2.50 Flächenrüttler**
*** Bedarfsposition mit GB
Verrechnungssatz
für Flächenrüttler mit Dieselmotor, Fliehkraft in kN
10, Arbeitsbreite in cm 80, betreiben.
Menge: 5,000 Sth

**8.2.60 Kompressor**
*** Bedarfsposition mit GB
Verrechnungssatz
für fahrbaren Schraubenkompressor, Volumenstrom in
m3/min 5-10, Betriebsdruck 6 bis 8 bar, mit 1 Bohr-
oder Meißelhammer, betreiben.
Menge: 5,000 Sth

**8.2.70 LKW**
*** Bedarfsposition mit GB
Verrechnungssatz
für Lastkraftwagen mit Allradantrieb, max. Nutzlast in
t ca. 12 to, betreiben.
Menge: 5,000 Sth

**8.2.80 Kleintransporter**
*** Bedarfsposition mit GB
Verrechnungssatz
für Kleintransporter (Pritschenwagen), betreiben.
Menge: 5,000 Sth
